# HSbib Erneuerung BMA und SAA
Angebotsaufforderung (GAEB 90, DA83)
Währung: EUR
Auftraggeber: Bau- und Liegenschaftsbetrieb NRW

## Zusätzlicher Text
Allgemeine Vorbemerkungen

Baubeschreibung

Der Bau- und Liegenschaftsbetrieb NRW, Niederlassung Aachen plant im
Gebäude
der Hochschulbibliothek (Gebäudenummer 4 (1170)) die bestehende Esser
Honeywell Brandmeldeanlage vollständig im laufenden Betrieb zu
erneuern.

RWTH Hochschulbibliotek
Templergraben 61
52062 Aachen

Objektbeschreibung:
Hochschulbibliothek
- Geschosse: 2.UG, 1.UG, EG, EGZ, 1.OG, 1.OGZ,
2.OG bis 5.OG und DG.
- Tragende Wände: Mauerwerk / Stahlbeton
- Trennwände: Mauerwerk / Stahlbeton, und
Trockenbau

Gebäude Büchermagazin
- Geschosse: 2.UG, 1.UG, EG, EGZ, 1.OG und
1.OGZ.
- Tragende Wände: Mauerwerk / Stahlbeton
- Trennwände: Mauerwerk / Stahlbeton, und
Trockenbau

Das Gebäude Hochschulbibliothek besteht aus zwei unterirdischen Ebenen,
einem
Erdgeschoss und aus acht Obergeschossen. Die oberste Etage liegt dabei
ca. 27 m über dem Geländeniveau. Im Gebäude befinden sich die
Hochschulbibliothek, Büro-, Technik-, Lern- und
Besprechungsräume vergleichbarer Nutzung.
An dem Baukörper ist das Büchermagazin angebaut. Dieses Gebäude besteht
aus
zwei unterirdischen Ebenen, einem Erdgeschoss und aus zwei
Obergeschossen.
Die oberste Etage liegt dabei ca. 10 m über dem Geländeniveau.

Das Tragwerk der Gebäude ist in massiver Bauweise erstellt.

Derzeitiger Anlagenbestand
In den Gebäuden befindet sich derzeit eine auf die Feuerwehr Aachen
aufgeschaltete Brandmeldeanlage (RWTH Aachen Anlagennummer 1505) der
Firma Esser Honeywell, die annähernd sämtliche Bereiche der Gebäude
überwacht. Die Brandmeldeanlage in den beiden Gebäuden muss
ausgetauscht werden. Die Brandmeldeanlage wurde im Jahr 2007 erstellt.
Des Weiteren soll die abgängige Sprachalarmierungszentrale der Firma
Dynacord
erneuert werden. Die Sprachalarmierungszentrale wurde im Jahr 2009
erstellt

Elektroakustische Anlagen
In dem Gebäude der Hochschulbibliothek befindet sich derzeit eine
Sprachalarmierungsanlage der Firma Dynacord, die Teilbereiche des
Gebäudes zusätzlich im Brandfall alarmiert.
Die Sprachalarmierungszentrale der Firma Dynacord befindet sich im
Technikraum im Erdgeschoss. Die jetzige Zentrale wird freigeschaltet,
demontiert und
entsorgt. Am jetzigen Standort ist die neue Sprachalarmierungszentrale
geplant.
Nach einer Sachverständigenabnahme der Brandmeldeanlage wurde vom
Sachverständigen des TÜV Rheinland die Alarmierung im Gebäude
bemängelt. Hier wird im Gebäude sowohl mit den Sirenen der
Brandmeldeanlage sowie mit einer
Sprachalarmierung alarmiert. Dies ist aus Sicht des Sachverständigen
nicht nachvollziehbar, da durch das Sirenensignal die Sprachalarmierung
nicht mehr ausreichend verständlich ist.
Folgenden Festlegungen wurden seitens des AG getroffen:
Da sich viele Personen im Gebäude aufhalten können, die nicht der
deutschen Sprache mächtig sind, wurde es als sinnvoll und wichtig
erachtet, dass eine Sprachalarmierung in den öffentlichen Bereichen der
Hochschulbibliothek erfolgt. In diesen Bereichen EG bis 2.OG und den
beiden Teppenhäusern (Festlegung
Brandschutzabteilung der RWTH Aachen) soll die Alarmierung über die
Sprachalarmierungsanlage erfolgen. Die Sirenen der Brandmeldeanlage
entfallen in den Bereichen. Die Alarmierung soll mit einem Alarmton
(DIN-Ton) starten und dann eine Sprachdurchsage in den Sprachen
Deutsch, Englisch und Französisch abgespielt werden. Diese soll so
lange erfolgen bis die Feuerwehr die Alarmierung abschaltet.
Um eine flächendeckende Alarmierung in den Bereichen sicher zu stellen,
müssen in einigen Räumen Lautsprecher nachgerüstet werden.
Die Installationen zu den zusätzlichen Lautsprechern werden unsichtbar
verlegt,
d. h. innerhalb der abgehängten Deckenbereichen, in den Hohlräumen der
Leichtbauwände bzw. Auf-Putz in Installationsrohren. In den Flucht- und
Rettungswegen sind Stahlblechkanäle bzw. Stahlpanzerrohre geplant. Die
Auf-PutzInstallation erfolgt an den Decken und Wänden.

Gefahrenmelde- und Alarmanlagen
In den Gebäuden befindet sich derzeit eine auf die Feuerwehr Aachen
aufgeschaltete Brandmeldeanlage (RWTH Aachen-Anlagennummer 1505), die
annähernd sämtliche Bereiche der Gebäude überwacht. Die Melder stammen
noch
aus der Bauzeit der Brandmeldeanlage und müssen ausgetauscht werden.
Die Brandmeldezentrale der Firma Esser Honeywell befindet sich im
Technikraum der Brandmeldeanlage im 1.Untergeschoss. Das
Feuerwehrbedienfeld befindet sich im Schrank der Brandmeldezentrale.
Die jetzige Brandmelde- zentrale inkl. des 19" Standschrankes werden
freigeschaltet, demontiert und entsorgt. Am jetzigen Standort ist die
neue Brandmelde- zentrale geplant. Die vorhandene Unterverteilung der
Stromkreisabgänge der Brandmeldeanlage wird ersetzt. Hier ist eine
neue Unterverteilung geplant

In den Gebäuden ist zur Verbesserung der Brandfrüherkennung und zur
Alarmierung im Gefahrenfall, eine Erneuerung der bestehenden
Brandmeldeanlage und eine sinnvolle Erweiterung der Melder vorgesehen.
Gemäß dem Brandschutzkonzept vom 17.10.2003 ist eine flächendeckende
automatische Brandmeldeanlage gefordert mit Aufschaltung auf die
Feuerwehr Aachen. Die neu geplante Brandmeldezentrale wird im
1.Untergeschoss im Raum der jetzigen Brandmeldeanlage eingebaut. Die
manuelle Auslösung des Brandalarms erfolgt über die
Druckknopfmelder in den Etagen und an den Ausgangstüren. Die
Alarmierung im
Gebäude erfolgt nach Erneuerung der Brandmeldeanlage über die
Blitzleuchten
und Sirenen der Brandmeldeanlage und in eingen Etagen über die
Sprachalarmierungsanlage (EG bis 2.OG). Die vorhandenen
Brandfallsteuerungen
werden auf die neue Anlage aufgeschaltet.
Für diese Maßnahme sollen sämtliche Komponenten der Brandmeldeanlage
erneuert und nach Abstimmung mit dem Auftraggeber sinnvoll erweitert
werden. Es ist vorgesehen, dass durch die ausführende Fachfirma ein
Brandmeldekonzept erstellt werden soll, um für die neue
Brandmeldeanlage für die späteren
Sachverständigenprüfungen eine Grundlage festzulegen.

Bei den Baubegehungen wurde festgestellt, dass
einzelne Räume nicht bzw. unzureichend mit automatischen Meldern
überwacht werden. Im Zuge dieser Maßnahme werden diese Räume mit
Brandmeldern ausgestattet. Die Installationen zu den zusätzlichen
Brandmeldern und Sirenen werden unsichtbar verlegt, d. h. innerhalb der
abgehängten Deckenbereichen, in den Hohlräumen der Leichtbauwände bzw.
Auf-Putz in Installationsrohren. In den Flucht und Rettungswegen sind
Stahlblechkanäle bzw. Stahlpanzerrohre geplant. Die Auf-Putz-
Installation erfolgt an den Decken und Wänden.
Durchbrüche in den Brandabschnittswänden bzw. -decken, durch die
Elektroleitungen verlegt werden, werden brandschutztechnisch mit
Schotts entsprechend der DIN 4102 verschlossen.

Im Flur 01 im 1. Untergeschoss ist der neue Feuerwehranlaufpunkt
geplant. Hier
wird das neue Feuerwehr-Info-/Bediensystem mit dem
Feuerwehranzeigetableau und das Feuerwehrbedienfeld installiert. Die
Laufkarten werden im rechten Teil des Stahlblechgehäuses untergebracht
bzw. in zusätzlichen Laufkarten-Erweiterungsgehäusen.

Sonstiges für Technische Anlagen
Die Altinstallation der BMA, die nicht mehr benötigt wird, bestehend
aus Meldern, Trassen, Verteilern, Kabel und Leitungen,
Installationsgeräten usw., wird demontiert. Die Materialien werden
entsprechend der Bestimmungen im LAG (Landesabfall- beseitigungsgesetz)
vor Ort getrennt und einer ordnungsgemäßen Entsorgung zugeführt.

Sicherheit
Für die Sicherheit auf der Baustelle ist jeweils der AN für sein Gewerk
verantwortlich. Da das Gebäude ständig in Nutzung ist, muss hier mit
besonderer Vorsicht gearbeitet werden. Das Einrichten von
Aufenthaltsflächen innerhalb der Gebäudes ist strikt untersagt. Das
Einrichten von Materiallagerflächen innerhalb der Gebäude ist generell
untersagt. Ggf. kann aus wichtigen Gründen hier eine Ausnahmeregelung
getroffen werden. Die Einrichtungen von Materiallagerflächen ist ohne
Genehmigung untersagt.

Das Betreten elektrischer Betriebsräume ist nur
in Begleitung autorisierter Mitarbeiter der
RWTH gestattet. Das Arbeiten an, in oder in der
Nähe von elektrischen Anlagen der RWTH Aachen ist nur nach vorheriger
Einweisung durch autorisierte Mitarbeiter der Abt. 10.4. gestattet.
Notwendiges Öffnen elektronischer überwachter Türen oder Bereiche ist
durch den Verantwortlichen des Hochschulbereiches der Hochschulwache
mitzuteilen.

Arbeiten an Elektroanlagen sind grundsätzlich nur durch autorisiertes
Fachpersonal erlaubt. Grundsätzlich ist die Information und Zustimmung
des Verantwortlichen des Hochschulbereiches erforderlich.

Betreten und Arbeiten in LAN-Räumen und an
Telefonverteilern ist nur nach Absprache mit den Rechen- und
Kommunikationszentrum (IT-Center) gestattet.

Rauchverbot
Auf dem gesamten Gelände herrscht striktes Rauchverbot. Bei Missachtung
dieser Anordnung wird ein Baustellenverbot erteilt.

Parkplätze
Die RWTH Aachen hat eine Parkraumbewirtschaftung eingeführt. Dies
bedeutet, dass jeder, der auf den Parkflächen der Hochschule parken
möchte, einen
Parkausweis benötigt.

Abrechnung
Die Abrechnung ist gem. Baufortschritt fortlaufend aufzustellen. Die
Abschlagsrechnungen sind vollständig
inkl. Aufmaße, Entsorgungsnachweise einzureichen.
Das Aufmaß ist in maschinengeschriebener Form im Original unterzeichnet
zu übergeben.
Es gelten hier die Vertragsangaben des BLB NRW Aachen.

Allgemeine Angaben zur Ausführung
Art und Umfang der Leistung
Gegenstand der Ausschreibung ist die Erneuerung der geamten
Brandmeldeanlage.

Lärmintensive Arbeiten müssen angekündigt werden, damit ggf. Auf z. B.
Prüfungszeiten Rücksicht genommen werden kann.

Wochenendarbeitszeiten (samstags, sonntags) und
ggf. Feiertagsarbeitszeiten sind immer gesondert mit
der örtlichen Bauleitung abzustimmen.

Bauleitung des Auftragnehmers
Nach Auftragserteilung benennt der AN den für die Durchführung der
Maßnahme zuständigen Mitarbeiter, für die technische und kaufmännische
Abwicklung, sowie den
verantwortlichen Bauleiter vor Ort und deren
jeweilige Stellvertreter. Für die örtliche
Bauleitung besteht Präsenzpflicht. Einen Wechsel in den Zuständigkeiten
muss der AN dem AG unaufgefordert mitteilen. Die ständige Bauleitung
des AN hat den Ablauf der Arbeiten mit der Bauleitung des AG und den
beteiligten Fachingenieuren abzustimmen. Der Bauleiter des AN muss die
deutsche Sprache in Wort und Schrift beherrschen.

Baustellenbesprechungen
Die Bauleitung des AG wird nach Vorgabe wöchentliche Baubesprechungen
und Baubegehungen durchführen.
Der AN hat für diese Besprechungen einen
entscheidungsbefugten Vertreter abzustellen, der die anberaumten
Besprechungen in unbegrenztem Umfang wahrzunehmen hat. Dies gilt auch,
wenn das Hauptthema der Besprechungen sich auf andere Gewerke bezieht
und das Gebiet des Auftragnehmers nur streift. Reisekosten und
Reisespesen werden hierfür nicht erstattet.
Die Besprechungen werden in deutscher Sprache durchgeführt, der
Vertreter des AN muss der
deutschen Sprache mächtig sein. Der Aufwand hierfür ist in die
Einheitspreise einzukalkulieren.

Stundenlohnarbeiten
Etwa anfallende angehängte Stundenlohnarbeiten, die nur auf besonderen
schriftlichen Auftrag der Bauführung ausgeführt werden dürfen, und die
dafür benötigten Materialien und Geräte werden zu den angebotenen
Verrechnungssätzen abgerechnet. Mit der Unterzeichnung der
Stundenlohnzettel erklärt die Bauleitung mit Wirkung für den
Auftraggeber, dass die ausgeführten Leistungen erbracht sind. Ergibt
eine spätere Nachprüfung, dass diese Leistungen im Auftrag enthalten
sind, so werden sie nicht als Stundenlohnarbeiten vergütet.

Verrechnungssätze:
Die Verrechnungssätze sind unter Beachtung der
preisrechtlichen Vorschriften ermittelt. Sie enthalten den
tatsächlichen Lohn (einschl. Vermögenswirksame Leistungen) mit den
Zuschlägen für Lohn- und Gehaltsnebenkosten, Gemeinkosten und
Sozialbeiträge.

Die Stundenzettel müssen der Bauleitung innerhalb von 5 Tagen vorgelegt
werden.

Beschäftigt der Bieter bei einer der angegebenen Lohn-/ Berufsgruppen
keine Arbeitskräfte, hat er dies anzugeben und statt dessen den Einsatz
möglichst gleichwertiger Arbeitskräfte anzubieten.
Bei Stundenlohnarbeiten werden Aufsichtsstunden nicht vergütet. Für
Stemm-, Reinigungs- und sonstigen Nebenarbeiten werden ausschließlich
die Stundensätze eines Helfers vergütet. Dies gilt selbst dann, wenn
aus Arbeitskräftemangel diese Arbeiten von Fachpersonal ausgeführt
werden sollten.
Gerätekosten, die bei Stundenlohnarbeiten anfallen,
werden mit den Gerätekosten-Verrechnungssätzen
(einschl. Bedienung, Wartung und Betriebsstoffe) abgerechnet. An- und
Abtransport ist mit Einheitspreisen abgegolten.

Allgemeiner Ausführungshinweis
Sofern im Leistungsverzeichnis nicht näher
beschrieben, verpflichtet sich der Auftragnehmer vor Ausführung der
Leistung, sich vor Ort mit dem Auftraggeber abzusprechen, um die
Belange der übrigen am Bau Beteiligten zu gewährleisten. Sollte durch
die Arbeit des AN Beschädigungen am Gebäude oder Bauteilen entstehen,
hat er sie auf seine Kosten fachgerecht zu beheben. Der Auftragnehmer
ist verpflichtet, an allen Baubesprechungen, die die Bauleitung für
erforderlich hält, teilzunehmen. Zur Einhaltung der Termine muss ein
größtmöglicher Arbeitseinsatz und Zusammenarbeit mit allen Handwerkern
geleistet werden.

Termine
Die Ausführung der Arbeiten ist vorgesehen für die Zeit: siehe
Anschreiben BLB NRW Aachen.

WICHTIGE HINWEISE ZUR AUSFÜHRUNG:

Der AN hat bei der Ausführung der Arbeiten Geräusche und
Erschütterungen auf ein Mindestmaß zu beschränken. Die einschlägigen
Lärmschutzvorschriften, insbesondere im Hinblick auf eingesetzte
Baumaschinen und Geräte, sind zu beachten.

Alle Maßnahmen müssen im laufenden Hochschulbetrieb durchgeführt
werden, d.h. ein kontinuierliches Durcharbeiten ist bei diesen
Maßnahmen teilweise nicht möglich. Erschwernisse und Wartezeiten sind
mit einzukalkulieren. Ebenso müssen wechselnde Montageorte innerhalb
der Etage berücksichtigt werden, die Aufgrund
von Hochschulabläufen erforderlich werden.

Die Arbeiten in der Hochschulbibliothek sind nur in Abstimmung mit der
örtlichen Bauleitung und dem Nutzer
durchzuführen.

Da das Gebäude ständig genutzt wird, können lärmintensive Arbeiten
evtl. nur am späten Nachmittag oder in den Abend- bzw. Nachtstunden und
nach Absprache mit der Bauleitung ausgeführt werden.

Des Weiteren sind grundsätzlich Bohrungen in dem Gebäude mit
entsprechenden Saugern abzusaugen. Die Labor- und Bürobereiche sind mit
Folien zu schützen.

Die anstehenden Montagearbeiten sind in enger Abstimmung mit der
Bauleitung und dem Nutzer abzustimmen.

Diese Punkte sind bei der Ermittlung der
Einheitspreise zu berücksichtigen.

Allgemeine Technische Vertragsbedingungen

Alle einschlägigen DIN-Normen und Richtlinien sind zu beachten.
Landesbauordnung mit Ergänzungen, Auflagen aus
der Baugenehmigung, Erlasse des Bundes und des Landes.
Schutzmassnahmen gegen Geräusche nach dem Stand der Technik und gegen
Korrosion an Einbauteilen haben in ausreichender Weise zu erfolgen.

Die Unfallverhütungsvorschriften (DGUV) sind
einzuhalten.

Inbetriebnahmen, Einregulierungen und Messungen sind durch Protokolle
zu belegen. Der Auftraggeber ist rechtzeitig vor Beginn der Arbeiten zu
informieren.

Unstimmigkeiten und Fabrikate

Alle, dem Bieter unklar, widersprüchlichen oder
den einschlägigen Bestimmungen zuwiderlaufend erscheinende Angaben in
den Ausschreibungsunterlagen hat der Auftragnehmer den Auftraggeber
mitzuteilen.
Die bei verschiedenen Positionen erfragten technischen Daten sind
zwingend anzugeben.

Sofern in verschiedenen Positionen vom Bieter Fabrikat und Typ
angegeben werden können, jedoch von diesem nicht angegeben werden,
gelten Fabrikat und Typ der Planung als verbindlich.

Hat der Bieter andere Fabrikate bzw. Typen gewählt als in der
jeweiligen Position angegeben, so sind dem Angebot aufbereitete
technische Unterlagen,(Angaben, Titel, Position) beizufügen, mit denen
die technische Gleichwertigkeit nachzuweisen ist.

Grundsätzlich ist mit den Unterlagen die techn. und qualitative
Gleichwertigkeit gegenüber dem Planungsfabrikat/-typ nachzuweisen.

In diesem Sinne mangelhafte Angebote, die eine
Vergleichbarkeit der Angebote nicht gestatten,
können von der Wertung ausgeschlossen werden.

Montage- und Revisionsunterlagen
--------------------------------

Der Auftragnehmer erhält nach Auftragserteilung einen Satz
Ausführungszeichnungen und Architekturpläne sowie diese Unterlagen auch
in digitaler Form.

Die Unterlagen sind vom Auftragnehmer zu prüfen. Hierüber ist eine
schriftliche Stellungnahme zu verfassen.

Anhand vorgenannten Unterlagen hat der Auftragnehmer 3 Wochen vor
Montagebeginn nochfolgend beschriebene Zeichnungen fertig zu stellen
und der Bauleitung 3-fach in Papierform und 2-fach als CD zu übergeben.

1. Montagezeichnungen mit
Schemata, Bauteileintragungen
und der Festlegung der Linien und
Melderadressen incl. Leitungstrassen im
Maßstab 1:50 bzw. 1:100.

Stromlauf-, Klemmen- und Kabelpläne

Strang- und Übersichtsschemata als
Blockschaltbild incl. logischer
Verkünpfungen aller Komponente,
Ringe und Stränge.

Grundsätzlich sind diese auf
Datenträger DWG-Format ergänzend zu den
Papierzeichnungen zu übergeben.

2. Detailzeichnungen für Geräte, Teilanlagen,
in der Werkstatt zu fertigenden Teile, etc.

3. Übersichtbilder und Lageplandarstellungen
mit der Abstimmung der Feuerwehr.

Für die Errichtung und Ausführung der
elektrotechnischen Anlage sind vom
Auftragnehmer folgende technische
Vorschriften, Richtlinien und Bestimmungen
in der jeweils gültigen Fassung zu beachten,
sofern diese nicht abweichend zu den
VOB-Richtlinien stehen:

DIN/VDE Bestimmung für das Errichten von
0100 Starkstromanlagen bis 1000 V.

VDE 0102 Leitsätze für die Berechnung der
Kurzschluss-Ströme

VDE 0105 Betrieb von Starkstromanlagen

VDE 0108 Starkstromanlagen in baulichen
Anlagen für Menschenansammlung

VDE 0185 Blitzschutzanlage

VDE 0660 Bestimmungen für
Niederspannungsschaltgeräte.

VDE 0800 Fernmeldetechnik

VDE 0833 Brandmeldeanlagen, (DIN 14675)

DIN 18382 Allgemeine Technische
Vertragsbedingungen für
Bauleistungen;
Elektrische Kabel und
Leitungsanlagen in Gebäuden

DIN 18384 Allgemein Technische
Vertragsbedingungen für
Bauleistungen;
Blitzschutzanlagen

DIN 4102 Brandverhalten von Baustoffen
und Bauteilen

Brandschutzgutachten

TAB Die technischen Anschlussbedingungen des Energieversorgungsunternehmen

VStättVO Versammlungsstättenverordnung
neuste Fassung

Ausser den zuvor besonders aufgeführten
VDE-Bestimmungen sind selbstverständlich auch
weitere zu berücksichtigen, wenn sie für die
Ausführung der Anlage angewendet werden
müssen, wie z.B. die aktuellen RWTH
Standardbeschreibungen, AMEV, ASR. LAR etc.

Leistungsumfang

Zum Leistungsumfang gehören und sind daher in
die Einheitspreise einzukalkulieren:

- Die Einholung aller notwendigen Genehmigungen
von Behörden, Sachverständigen, Feuerwehr, EVU,
Telekommmunikationsunternehmen und dergleichen,
einschliesslichaller Kosten. (Die
Sachverständigenabnahme wird direkt vom
Bauherrn beauftragt.)

- Das Vorbereiten sämtlicher erforderlicher
Anträge und Betriebserlaubnisbescheinigungen
bei Behörden oder dergleichen, in der Art,
dass diese vom Auftraggeber nur noch
unterschrieben werden müssen.

- Das rechtzeitige Anfertigen und Einreichen
von Konstruktionszeichnungen, Schaltplänen
usw.. Diese Montagezeichnungen müssen der
Bauleitung vor Arbeitsbeginn zur Genehmigung
vorgelegt werden. Der Auftragnehmer ist
verpflichtet, nur nach genehmigten Unterlagen
zu arbeiten.

- Das Stemmen der für die eigenen Arbeiten
erforderlichen Schlitze und Durchbrüche, auch
in Beton, sowie das Beseitigen des von diesen
Arbeiten herrührenden Schuttes in den von der
Bauleitung angegebenen zeitlichen Abständen.

- Die ständige Überwachung der
Arbeiten auf der Baustelle. Hierzu gehört
auch die Teilnahme einer weisungsberechtigten
und über die Belange der Baustelle gut
informierten Person an den Baubesprechungen,
das Festhalten dieser Besprechungsergebnisse
in Niederschriften, die Weiterleitung der
Besprechungsergebnisse an die Monteure, die
Abstimmung der Arbeiten mit denen anderer
Unternehmer und die diesbezüglichen
Verhandlungen, ausserdem die Gestellung von
Hilfskräften bei der Ausführung und Prüfung
der Aufmasse.

- Die betriebsfertige Montage an der
Verwendungsstelle, bestehend aus dem
Zusammenbau der evtl. einzeln angelieferten
Teile, dem Einbau oder der Aufstellung der
gelieferten bzw. beigestellten Teile,
einschl. vorschriftsmässiger Befestigung und
dem Einsetzen der Zubehörteile.

- Das gründliche Entrosten und Streichen
sämtlicher zum Lieferumfang gehörenden
Eisenteile mit zwei rostschützenden
Grundanstrichen und einem Fertiganstrich
(Farbton und Material nach Wahl der Bauleitung). Schnittstellen oder dergl. bei
feuerverzinkten Teilen müssen kaltverzinkt
werden. Beschädigungen des Anstriches beim
Transport oder dgl. müssen bis zur Übergabe
an den Bauherrn sorgfältig ausgebessert sein.

- Eingehende Einweisung des Bedienungspersonals
in sämtliche Anlagenteile.

- An die Ausführung der Anlage hinsichtlich der
Betriebssicherheit werden hohe Anforderungen
gestellt. Deshalb wird auf eine saubere,
zuverlässige und fachmännische Ausführung
besonderer Wert gelegt. Evtl. im
Leistungsverzeichniss nicht erwähnte
Sicherheitsmassnahmen sind mit in die
Einheitspreise einzukalkulieren, wenn diese
erforderlich sind.

Schaltanlagen und Verteilungen

- Die Schaltanlagen und Verteilungen und alle
eingebauten Geräte müssen den VDE-
Bestimmungen den
Unfallverhütungsvorschriften, den Standards
der RWTH Aachen, den AMEV-Richtlinien und den
gültigen Anschlussbedingungen des zuständigen
EVU entsprechen.

- Die Verdrahtung innerhalb der Anlagen ist
flexibel und bis 25 mm² Querschnitt
entsprechend den VDE-Bestimmungen farbig
auszuführen wie in dem RWTH-Standard
Niederspannung beschrieben. Bei Querschnitten
über 25 mm²soll die Verdrahtung in schwarz
ausgeführt werden, wobei jedoch die Kabelschuhe
farbig zu umwickeln sind. Für die Anschlüsse
sind Quetschkabelschuhe bzw. Kabel-Endhülsen zu
benutzen (kein Verzinnen der Enden). Die
Leitungen sind gebündelt in Rohren bzw. in
PVC-Verdrahtungskanälen zu führen.

- Sämtliche Messleitungen müssen so über
Klemmen geführt werden, dass später noch zwei
zusätzliche Messgeräte angeschlossen werden
können, ohne Leitungen abklemmen zu müssen.
Messtromkreise, die an Stomwandler
angeschlossen sind, müssen über Abgleichwiderstände auf Nennbürde abgestimmt werden.

- Der Auftragnehmer übernimmt die volle
Verantwortung für die erforderliche
Kurzschlussfestigkeit und richtige
Selektivität bis zur EVU-Übergabe. Es darf
nur der der Kurzschlusstelle unmittelbar
vorgeordnete Schalter bzw. Sicherung
abschalten.

- Selektivitätsdiagramm und Kurzschlussberechnung müssen spätestens mit den
Konstruktionszeichnungen zu Genehmigung
vorgelegt werden. Die Freigabe dieser
Zeichnungen wird von dem Vorhandensein dieser
Unterlagen abhängig gemacht.

- Zur Kennzeichnung der Abgänge zu den
Verteilungen und Verbrauchern sowie der
Einstellwerte von Auslöseorganen sind
gravierte Bezeichnungsschilder aus
2-schichtigem, verschiedenfarbigem Kunststoff
(wie Resopal oder dgl.) anzubringen. Die
Befestigung muss dauerhaft mittels
Kunststoffschrauben erfolgen.
Farbe und Grösse der Schilder sowie die
Beschriftung sind unaufgefordert mit der
Bauleitung abzustimmen.

- Grundgestelle für den Aufbau der Anlagen
haben aus einem verwindungssteifen Rahmen zu
bestehen. Der Aufbau der Geräte ist so
vorzunehmen, dass jedes Gerät von vorn
ausgewechselt werden kann.

- Bei Verwendung von Montageblechen zum Aufbau
der Geräte ist die Verdrahtung in Kunststoff-
Verdrahtungskanal zu führen.

- Die Abdeckbleche sind so anzuordnen, dass sie
bei zusammenhängenden Gerätegruppen getrennt
leicht demontiert werden können und alle
spannungsführen den Teile gut abdecken.
Abdeckplatten vor Sicherungen sollen
transparent sein und vor jeder 3-pol.
Sicherungsgruppe getrennt demontierbar sein.
Drucktaster, Leuchtmelder usw. mit
Frontbefestigung sind beim Einbau innerhalb
der Verteilung in eine gesonderte
Abdeckplatte so einzubauen, dass diese bei
Abnahme der übrigen Abdeckbleche nicht mit
demontiert werden muss. Nicht benutzte
Reserveausstanzungen sind sicher zu
verschliessen.

- Sämtliche ankommenden und abgehenden Kabel
und Leitungen müssen mit Rückbezeichnungen
pro Kabel bzw. Leitung und pro Ader
gekennzeichnet werden. Für diese
Rückbezeichnung sollen gelbe, selbstklebende
Kennbänder aus impraegnierten Gewebe mit
schwarzem Aufdruck verwendet werden.

- Ein komplettes Schaltbild mit Bezeichnung der
Klemmen, der Stromkreise, Angabe der
angeschlossenen Verbraucher ist pro Verteiler
bzw. Schaltfeld in einer Tasche aus Hart-PVC
mitzuliefern und an der Innenseite der
Verteiler- bzw. Schaltfeldtür zu befestigen.

- Jede Verteilung ist mit Zu- und
Abgangsklemmen entsprechend dem Nennstrom der
zugehörigen Schaltgeräte auszustatten. Bei
durchgeschleiften Leitungen sind Doppelklemmen einzusetzen. Für reine Steuerstromkreise sind Klemmen für mindestens 4 mm² -
für alle übrigen Stromkreise für mindestens
10 mm² - vorzusehen. Es dürfen nur Klemmen in
kriechstromfester Ausführung eingebaut
werden. Um Isolationsprüfungen ohne Abklemmen
des Neutralleiters durchführen zu können,
sollen Neutralleiter-Trennklemmen benutzt
werden. Dabei sind Aussenleiterklemmen,
Neutralleiter-Trennklemmen und Schutzleiterklemme unmittelbar nebeneinander anzuordnen.
Sammelschienen sind über die gesamte Länge
nach dem Nennstrom des Einspeiseschalters
auszulegen.

Kabel und Leitungen

- Auf eine sorgfältige Abdichtung der Kabeleinführungen ist zu achten. Verschraubungen
sind zusätzlich mit z.B. Kabelkitt
abzudichten.

- Bei der Verlegung von Leitungen und
Installationsrohren ist darauf zu achten,
dass die Abstände zwischen Schwachstromtechnik und allgemeiner Installationstechnik
entsprechend den hierfür gültigen
Vorschriften eingehalten werden.

- Die Verwendung von Klebeschellen ist nicht
gestattet. Ebenso ist die Befestigung von den
zur Anlage gehörenden Geräten durch
Verwendung von Schussapparaten nicht erlaubt.

- Es dürfen nur Kabel und Leitungen mit
Kupferleiter verlegt werden. Sie müssen den
VDE-Bestimmungen entsprechen.

- Die Kabel sind grundsätzlich in einer Länge,
also ohne Verbindungsmuffen, zu verlegen.
Alle Kabel sind sowohl auf Pritschen, als
auch auf Rinnen, an Decken und Wänden
ordnungsgemäss ausgerichtet so zu verlegen,
dass eine gute Belüftung gewährleistet ist.

- Zwischen den einzelnen Brandabschnitten sind
alle Decken- und Wanddurchbrüche derart zu
schliessen dass sie der geforderten
Feuerwiderstandsklasse entsprechen. Die Wand-
und Deckendurchbrüche sind so gross zu
dimensionieren, dass später bei Bedarf
weitere Kabel durchgezogen werden können.

- Alle Leitungen sind grundsätzlich parallel
oder senkrecht zur Deckenebene, entsprechend
DIN 18015, zu verlegen. Diagonal geführte
Leitungen werden nicht abgenommen.

- Bei geschlossener Stapa- bzw. Kupa-Rohr-
Installation muss spätestens an jeder
3. Knickstelle bzw. max. nach 10 m Rohr eine
Zugmöglichkeit Vorhanden sein.
Die Rohre müssen so verlegt werden, dass sie
mindestens 1,5 cm unter der späteren
Putzflucht liegen.

- Bei Installation in Gipstrennwänden oder
dergl. dürfen Schlitze, Löcher und
Durchbrüche nur gefräst oder gebohrt werden.

- In feuchten oder korrosionsgefährdeten, sowie
auch in rein technischen Räumen sollen Kabel
und Leitungen auf Putz, in PVC-Rohren oder
Stapa-Rohren, verlegt werden.
Die Befestigung soll mit grauen ISO-Schellen
aus schlagfestem ABS-Kunststoff erfolgen, die
in gleichen Abständen (max. 25 cm) montiert
werden müssen.

- Leitungsverbindungen bei UP-Installation
dürfen nur in Abzweigdosen (aP) und
Schalterklemmdosen durchgeführt werden. Es
sollen Einzel-Federzugklemmen aus
Isolierstoff verwendet werden. Das Verbinden
von Leitungen in Rohren ist streng untersagt.

- Bei Decken- und Wandauslässen sind
grundsätzlich Anschlussdosen zu verwenden.
Diese sind nicht gesondert im Leistungsverzeichnis aufgeführt und deshalb in die
Einheitspreise einzukalkulieren.

Kabeltragsysteme

- Alle im Leistungsverzeichnis aufgeführten
Kabeltragsysteme (z.B. Kabelleitern,
Gitterrinnen usw.) sind komplett mit Zubehör,
wie Schutzkappen, Kupplungen oder dergl., zu
liefern und zu montieren. Das Zubehör ist
nach den Örtlichkeiten vom Auftragnehmer zu
ermitteln und in die Einheitspreise
einzukalkulieren.

- Für die Befestigung von Kabeltragelementen an
Bauwerksteilen dürfen nur Stahlspreizdübel
mit einer Zulassung verwendet werden. Die
Zulassung ist der Bauleitung unaufgefordert
vorzulegen.

- Die Kabeltragsysteme sind elektrisch leitend
miteinander zu verbinden und in den
Potentialausgleich einzubeziehen.

- Für die ordnungsgemässe Befestigung der
Kabeltragsysteme am Bauwerk trägt der
Auftragnehmer die alleinige Verantwortung.
Ihm obliegt die statische Überprüfung der
Tragfähigkeit unter Beachtung einer
Lastreserve von 30 %.

- Alle Schnittstellen von Kabelleitern und
dergl. sind ordentlich zu entgraten und mit
Kaltzinkfarbe zu streichen.

- Für die Kabelttrasse ist das System nur eines
Herstellers zu verwenden. Die Zinkauflagegruppe des Kabeltragsystems muss den
Umgebungsbedingungen entsprechen.

- Für die Anfertigung von Bögen, Abzweigen,
Etagen, Reduzierungen, Erweiterungen etc.,
sind nur fabrikfertige Formteile, bzw.
Schmiegen, Gelenkstücke,
Kantenschutz etc. zu verwenden.

Brandschutz

Für die Erstellung von Brandschutzmaßnahmen
sind folgende Vorschriften und Richtlinien in
der neusten Fassung einzuhalten:
- DIN 4102
- der zuständigen Brandschutzbehörde
- Ausführungsvorschriften des Bauherrn
(RWTH Aachen Standards und AMEV)
- Die Ausführungsanweisungen des Herstellers
- die bauaufsichtliche Zulassung vom
Institut für Bautechnik, Berlin

Alle geforderten Zulassungen und Prüfungen
sowie die Unternehmerbescheinigungen, dass
die Brandschotts nach Zulassungsbescheid und
Errichteranweisung des Herstellers errichtet
wurden, sind Vertragsbestandteil.

Vor dem Schließen der Durchführungen sind die
Kabel und Leitungen so auszurichten, dass
eine einwandfreie Abschottung gewährleistet
ist. Leitungsdurchführungen durch Brandwände
und feuerbeständigen Geschossdecken sind
einzeln zu führen. Der Raum zwischen
Leitungen, Beton und Mauerwerk ist gemäß der
DIN 4102 vollständig mit Brandschutzmaterial
zu verschließen. Bei Leitungsbündeln sind
Durchführungen mit bauaufsichtlich
zugelassenen Abschottungen nach DIN 4102,
Teil 9 zu schließen und zu kennzeichnen. Die
Schottungen sind so vorzunehmen, das eine
spätere Nachbelegung von Kabeln möglich ist.

Kabelanlagen die gemäß DIN 4102 Teil 12
errichtet sind, müssen durch ein Hinweis- und
Errichterschild dauerhaft gekennzeichnet sein
(DIN 4102 Teil 9), dass auf der Kabelanlage
aufzubringen ist und folgende Angaben
enthalten muss:
- Name des Unternehmers, der die Kabelanlage
hergestellt hat
- Bezeichnis der Kabelanlage laut Prüfzeugnis
- Funktionserhaltsklasse, Prüfzeugnisnummer
- Herstellerjahr

Der Auftragnehmer der die Maßnahme zum
Funktionserhalt der Kabelanlage herstellt,
muss für jedes Bauvorhaben die Bescheinigung
DIN 50 049-2.1 (Werksbescheinigung)
ausstellen, mit der er bestätigt, dass die
von ihm ausgeführte Massnahme den
Bestimmungen des Prüfzeugnisses entspricht.

Der Funktionserhalt (E30 / E90) der
elektrischen Kabelanlage, die der
Auftragnehmer einsetzt, ist durch ein
Prüfzeugnis gemäß DIN 4102 Teil 12
nachzuweisen und der Bauleitung vor
Montagebeginn zu übergeben.

Revisionsunterlagen
-------------------

Revisionsunterlagen zusätzlich zu den
Forderungen der DIN 18 382 sowie VDI 6026
und den zuvor genannten Zeichnungsunterlagen
für die Anlagen vor Ort.

Außerdem sind die Standards der RWTH für die
Erstellung der Revisionsunterlagen zu beachten
und umzusetzen.

1. Bestandszeichnungen, d. h. Grundrisse,
Details und sämtliche Schemazeichnungen,
sie sind in gleichem Umfang wie die
Montagezeichnungen zu fertigen, farbig
anzulegen und durch Übersichtspläne zu
ergänzen; einschl. elektr. Übersichtsschaltplänen nach DIN 40719 T.1 und
T.9. Wesentliche Anlageteile sind mit
Positionsnummern zu versehen.

2. Ein zusätzlicher Satz Stromlauf-, Linien-
und Bauschaltpläne (incl. Klemmenpläne).

3. Protokolle über alle im Rahmen der
Einregulierungsarbeiten durchgeführten
Messungen einschl. Gerätekennlinien
mit eingetragenen Betriebpunkten.
z.B.
- Abnahmeprotokolle,
- Fachunternehmerbescheinigungen,
- Zulassungsbescheinigungen,
- Übernahmeprotokolle
- Erstprüfbescheinigungen
- Prüfbücher
- Datenpunktlisten
- Kabelzuglisten
- CE-Konformitätserklärung
- usw.

4. Anlagen- und Funktionsbeschreibungen
unter Einbeziehung der Steuerungstechnik,
mit Darstellung der Steuerungsabläufe,
einschl. Zusammenstellung aller wichtigen
technischen Daten, der endgültigen
Einstellungen etc, Informations- und
Programmlisten der Anlage.

5. Bedienungs- und Wartungsanweisungen für
einen sicheren und wirtschaftlichen
Betrieb nach DIN V 8418

6. Ersatzteillisten mit Angabe von:
Anschrift des Herstellers
Anschrift des Lieferanten bei Nachbestell.
Genaue Typenbezeichnung
Anzahl bei kompletten Sätzen

7. Kopie vorgeschriebener Prüfbescheinigungen
und Werksatteste.

8. Protokolle über Probebetriebe und
Einweisungen des Wartungs- und Bedienungspersonals

Sämtliche Unterlagen sind in Ordnern geordnet
zu übergeben.
Zusätzlich sind alle Unterlagen auf Datenträger im DWG-Format
ergänzend zu den Papierzeichnungen zu übergeben.

Alle Unterlagen sind als Revisionsunterlagen mit einem
Ordnerrücken nach Vorgabe der RWTH zu
kennzeichnen und mit Firmenstempel zu versehen.

Sämtliche Revisionsunterlagen müssen spätestens
2 Wochen vor dem vereinbarten Abnahmetermin
der Leistungen vorliegen.

1. Exemplar ist vorab als Kontrollexemplar zu fertigen und
zu übergeben.

Ohne die vollständigen Revisionsunterlagen
erfolgt kein Abnahme.

Die Abnahmen werden ausschließlich nach Eingang
folgender Erklärungen in der zu vereinbarenden Frist
durchgeführt:

a) Der Auftragnehmer erklärt schriftlich, daß
alle Montagearbeiten abgeschlossen und
sämtliche Leistungen vertragsgemäß erbracht
wurden.

b) Der Auftragnehmer erklärt schriftlich, daß

- alle Einregulierungsarbeiten durchgeführt
sind
- der Probebetrieb abgeschlossen ist,
- bei Probebetrieb und Einregulierung
vertragliche Bedingungen vorgelegen haben.
- die Anlagen mängelfrei und betriebsbereit
sind.

Alle nachfolgend und zuvor genannten Unterlagen sind nach
Inbetriebnahme der Anlage und
Freigabe des Vorab Exemplars als Revisionsunterlagen mit allen
eingetragenen Angaben versehen 3-fach als Normalpausen inkl. der
Zeichnungen als -dwg,-exl,-pdf usw.-File ebenfalls 3-fach auf CD's
vorzulegen.

"Zeichnungs- und Layeraufbauvorgaben des Auftraggebers sind zu
berücksichtigen."

- Schaltpläne als Stromlaufpläne und
Klemmenpläne nach DIN 40719, Bezeichnungen nach DIN 40719,

- Übersichtsschema der Sicherheitsbeleuchtung,
Potentialausgleich, Erdungsschema,
NSHV-Übersicht, EDV- und ZLT-Übersicht.
Diese müssen ebenfalls ausgedruckt (mind.
DIN-A1) une Einlaminiert in den jew. Zentralen
aufgehangen werden.

- Übersichtsschaltplan der Sicherheitsbeleuchtung
mit einzelnen Leuchten sowie einer Kabelspinne
mit allen Leitungswegen sowie der Steigepunkte
im Gebäude.

- Schaltschrank Außen- und
Innenansicht mit sämtlichen
Einbaugeräten

- Stücklisten mit folgenden Angaben
der eingesetzten Geräte
- Menge
- Name des Herstellers
- Bestellnummer
- Typenbezeichnung
- Positionsbezeichnung laut Stromlaufplan

- Kabellisten mit folgenden Angaben
- Klemmleistenbezeichnung
- Klemmennummer
- Kabelnummer
- Kabeltyp
- Zielbezeichnung der Feldgeräte
- Aderzahl und Querschnitte

- In Installationsplänen aus den Grundrissplänen
muss die örtliche Lage der
Installationsgeräte mit Gerätenummer
ersichtlich sein.

- Anlagenbeschreibungen

- schriftliche Bestätigung das die elt.
Anlage entsprechend der DGUV "Elektrische Anlagen und Betriebsmittel"
errichtet wurde und eine Prüfung nach
DGUV V3 (DIN VDE 0100-610) durchgeführt
wurde.

Die Dokumentationsstandards der RWTH sind
zusätzlich bei der Erstellung der
Revisionsunterlagen zu beachten.

Auszug:

Übersichtsplan
Blockschaltbild bzw. Übersichtsplan der Brandmeldeanlage mit
- allen Zentralen,
- Netzwerkkomponenten,
- Feuerwehrkomponenten,
- Ringbus (Strangschema), einschließlich
Netzteilen,
Kopplern und RAS-Systemen
- Brandfallsteuerungen (Schema)

Detailpläne
Gebäudegrundrisse, alle BMA-Komponenten müssen
dargestellt sein. Melder, Koppler, Netzteile und sonstige Komponenten.
Alle zugeordneten Meldenummern, müssen angegeben sein
- Meldegruppen
- Steuergruppen
- Störungsmeldegruppen von externen Komponenten
(Netzteile, RAS usw.)
- sonstige Schaltgruppenbezeichnung

Hinweis:
Die Komponenten anderer Gewerke (z.B. Beleuchtung, Steckdosen, Telefon,
Datennetz) dürfen nicht dargestellt sein

Nutzer-Abschaltvorrichtungen
Übersicht der Schlüsselschalter-Abschaltvorrichtung
für automatische Meldereinschl. der Angabe von
Meldegruppe, Koppler und Schlüssel-Nummer

Brandfallsteuerungen

- Signalweg einschl. Angabe des vollständigen
Signalweges BMZ bis Koppler
- Funktionsbeschreibungen Ansteuerungen,
bei komplexen Ansteuerungen (z.B. bei
Löschanlagen) ist eine ausführliche
Beschreibung erforderlich, um
den Ablauf nachvollziehen zu können

Evakuierungsalarm
- Messprotokoll des Evakuierungsalarms,
alternativ
- werden die Pegelmesswerte des
Evakuierungssignals für jeden Raum/Flur in
die Grundrisszeichnungen eingetragen.

Anlagendaten
vollständiger Ausdruck sämtlicher Anlagendaten

BMA Verkabelungsplan
Kabelweg- und Trasseninformation
einschließlich Haupt- und Unterverteiler

Fachplaner, Errichter

- Fachplaner-Zertifikat gemäß DIN 14675
- Errichter-Zertifikat gemäß DIN 14675
- Errichter-Bescheinigung (Vorgaben/Normen)

Inbetriebnahme

Inbetriebsetzungsprotokoll des Errichters einschl. Mängelfreimeldung

Bericht des Sachverständigen über die durchgeführte Erstprüfung gemäß
TPrüfVO/PrüfVO NRW

Handbücher Geräte und Komponenten
Sämtliche Bedien-, Montage und Betriebsanleitungen aller verbauten
Komponenten einschl. Feuerwehrdepot, Anzeigetableaus und sonstiger
externer Geräte.

Feuerwehrunterlagen

Lageplan
Laufkarten gemäß den "Anschlussbedingungen für private
Brandmeldeanlagen" der Stadt Aachen
und in Abstimmung mit dem Brandschutzbeauftragten der RWTH-Aachen.
Details bitte dort erfragen.

Auf Wunsch können die Kompletten Dokumentationsvorlagen bei der RWTH
eingesehen werden.

Besondere Technische Hinweise

Formstücke aller Art werden nicht besonders
vergütet, sofern diese nicht als ges. Position aufgeführt ist.

Befestigungsmaterialien, Aufhängungen, Schellen, Schrauben, Muttern
usw. sind in einheitlicher Form und in verzinkter Ausführung zu
liefern.

Die bei den Arbeiten des AN anfallenden Abfälle, Verpackungsmaterialien
und desgleichen bleiben Eigentum des AN und sind ordnungsgemäß der
Entsorgungslogistik zu übergeben bzw. in die von der
Entsorgungslogistik bereit getellten Container zu füllen.

In die Einheitspreise sind alle Nebenkosten, wie Auf- und Abladen,
Transportkosten, Kippgebühren, usw. einzurechnen.

Deponie- und Sonderdeponiekosten sind nur für die Demontagepositionen
in die Einheitspreise einzurechnen.

Das Vorhalten der Hebezeuge für die Montage und den Transport der
Bauteile ist in die Einheitspreise einzurechnen.

Muster der angebotenen Einbauteile sind dem Auftraggeber auf Verlangen
vor dem Einbau zur Genehmigung vorzulegen.

Bauseits erstellte Durchbrüche und Schlitze sind rechtzeitig vor
Arbeitsbeginn zu überprüfen.

Die aus eigenen Arbeiten herrührenden Abfälle der Neuanlagen sind nach
Fertigstellung der jeweiligen Bauabschnitte kostenlos zu beseitigen.
Die Bauleitung kann bei Nichtbeachtung, nach Mahnung die Abfälle durch
Dritte zu Lasten des Auftragnehmers beseitigen lassen.

===============================================

Die Leistungsbeschreibungen gelten, wenn nicht ausdrücklich anders
gefordert, grundsätzlich für die komplette gebrauchsfertige und
funktionsfähige Leistung einschl. Lieferung, Transport, Montage und
einschl. allen erforderlichen Materialien und Nebenleistungen.

Nicht ausdrücklich benannte, aber für die Leistungen erforderliche,
Materialien und Montagen sind in die Einheitspreise mit
einzukalkulieren.

===============================================

Brandmeldeanlage

Es sind ausschließlich nur Bieter mit eigner
DIN 14675 Zertifizierung und DIN ISO 9001 Anerkennung zugelassen.

Ein Angebot wird nur mit beigefügter Kopie der DIN 14675 Zertifizierung
und der DIN ISO 9001 Zertifikat anerkannt.

Systemanerkennung:

|__________| (BMA)

DIN 14675 Zertifizierung:

|__________| BMA)

DIN ISO-9001 Zulassungs-Nr. :

|__________|

Bei der Lieferung, Montage und Betreiben der Brandmeldeanlage sind
folgende Vorschriften zu beachten:

- DIN EN 54
- DIN 14675
- VDE 0833
- VdS 2095

einschl. aller Ergänzungen sowie den Landesvorschriften, Vorschriften
der Feuerwehr und des Bauherrn, etc.

Der Auftragnehmer muss vor Auftragsabschluss nachweisen, dass er eine
anerkannte Fachfirma für das Errichten von Brandmeldeanlagen ist.
Es dürfen nur Brandmeldeanlagen eines Systems verwendet werden.

Ausführungsunterlagen:

Gültig sind nur Pläne, die vom Fachplaner als Ausführungszeichnungen
gekennzeichnet und freigegeben sind.
Der Auftragnehmer hat ungültige Pläne als solche zu kennzeichnen und
aus dem Verkehr zu ziehen.

## neu_01 Brandmelde-und Sprachalarmierungs
Datum: 15.12.25

### 01 Kabelträgersysteme

*Hinweis*
Kabelträgersysteme

Alle im Leistungsverzeichnis aufgeführten
Kabeltragsysteme (z.B. Kabelleitern,
Gitterrinnen usw.) sind komplett mit Zubehör
wie Bögen, Kupplungen oder dergl., zu liefern
und zu montieren. Das Zubehör ist nach den
Örtlichkeiten vom Auftragnehmer zu ermitteln
und in die Einheitspreise einzukalkulieren.

Für die Befestigung von Kabeltragelementen an
Bauwerksteilen dürfen nur Stahlspreizdübel mit
einer Zulassung verwendet werden. Die Zulassung
ist der Bauleitung unaufgefordert vorzulegen.

Die Kabeltragsysteme sind elektrisch leitend
miteinander zu verbinden und in den
Potentialausgleich einzubeziehen.

Für die ordnungsgemässe Befestigung der
Kabeltragsysteme am Bauwerk trägt der
Auftragnehmer die alleinige Verantwortung. Ihm
obliegt die statische Überprüfung der Tragfähigkeit
unter Beachtung einer Lastreserve
von 30 %.

Alle Schnittstellen von Kabelleitern und dergl.
sind ordentlich zu entgraten und mit
Kaltzinkfarbe zu streichen und bei Bedarf mit
Kantenschutz zu versehen

Die Zinkauflagegruppe des Kabeltragsystems muss
den Umgebungsbedingungen entsprechen.

Für die Anfertigung von Bögen, Abzweigen, Etagen,
Reduzierungen, Erweiterungen etc., sind nur
fabrikfertige Formteile, bzw. Schmiegen, Gelenkstücke,
Kantenschutz etc. zu verwenden.

Zu den Kabelträgersystemen gehören die
erforderlichen Befestigungswinkel, Klemmwinkel,
Stahl-Spreizdübel, Schrauben mit Zubehör,
Distanzstücke, Trägerklauen, Ankerbolzen,
Verbindungsstücke, Klemmstücke, Klemmschellen,
Wandbügel, Trägerlaschen, Schutzkappen,
Eckbleche, Anschlussstücke, Auflagewinkel,
Überschubhülsen und -schmiegen, Gelenkstücke,
Auflager, Anschlusslaschen, Abstandslaschen,
Halterkupplungen, Leiterhalter und sonstige
Kleinteile.

Für die nachfolgenden Kabeltrassen
ist das System nur eines Herstellers zu verwenden.

In die nachfolgend aufgeführten Positionen
sind anteilig Hängestiele bis 60 cm Länge
die individuell in der Länge zu kürzen sind,
bzw. Wandausleger und Ausleger für Stielbbefestigung
je nach Kabelrinnenbreite mit einzukalkulieren.

Stützabstand max. 1,50m.

**01.00.0010 C-Profilschiene**
C-Profilschiene für Bügelschellen
aus Stahl, feuerverzinkt in Teillängen zuschneiden an
Schweiß- und Schnittstellen nachverzinken
Montage: an Wand oder Decke
Einzellänge bis 0,4 m
einschl. anteilige Kosten für Bügelschellen aus
Stahl, feuerverzinkt, für Profilschienen mit
Kunststoffdruck- und Gegenwanne
liefern und montieren
Menge: 10,000 m
Zuordnung: 450000000

*Hinweis*
Die nachfolgenden Verlegesysteme sind bestimmt
zum Verlegen von Leitungen mit Funktionserhalt
E30. Alle eingesetzten Material sind von einem
Hersteller zu verwenden.
Alle Teile müssen der DIN 4102 Teil 12
entsprechen. Der Bauleitung sind vor
Montagebeginn sämtliche bauaufsichtliche
Prüfzeugnisse der Verlegesysteme zur Prüfung
vorzulegen.

**01.00.0020 C-Profilschiene E30**
Profilschiene für Bügelschellen
gemäß DIN 4102 Teil 12 in Funktionserhalt E30
aus Stahl, feuerverzinkt in Teillängen zuschneiden an
Schweiß- und Schnittstellen nachverzinken
Montage: an Wand oder Decke
Einzellänge bis 0,4 m
einschl. anteilige Kosten für Bügelschellen gemäß DIN
4102 Teil 12

in Teillängen liefern und betriebsfertig montieren
inkl. Klein- und dem erforderlichen
Befestigungsmaterial.
Menge: 6,000 m
Zuordnung: 450000000

*Hinweis*
Alle nachfolgend beschriebenen Rohre und Kanäle
sind inkl. Befestigungsmaterial aus halogenfreiem
Material zu liefern und betriebsfertig zu montieren.

**01.00.0030 Starres Kunststoff-Panzerrohr, Typ EN 16**
Halogenfreies Kunststoff-Panzerrohr starr,
Typ EN 16, Klassifizierung 3342,
aus Spezialkunststoff, grau, RAL 7035,
für mittlere Druckbeanspruchung,
in Stangen 3 m, handelsüblich mit einseitig
geformter Muffe, nach VDE 0605,
DIN EN 50086-1 und DIN EN 50086-2-1,
Druckfestigkeit 750 N/5 cm, mit
sämtlichen erforderlichen Anschluß-,
Verbindungs- und Befestigungsmaterial, einschl.
Kunststoff-Endtüllen an den Rohrenden
Befestigung in Abständen max. 0,40 m auf
Abstandschellen oder Registerschienen.
Verlegeart auf Mauerwerk oder Beton und an
Stahlkonstruktionen

in Teillängen liefern und betriebsfertig montieren
inkl. Klein- und dem erforderlichen
Befestigungsmaterial.
Menge: 180,000 m
Zuordnung: 450000000

**01.00.0040 Starres Kunststoff-Panzerrohr, Typ EN 20**
Leistung wie vor beschrieben,
jedoch Typ EN 20
Menge: 310,000 m
Zuordnung: 450000000

**01.00.0050 Starres Kunststoff-Panzerrohr, Typ EN 25**
Leistung wie vor beschrieben,
jedoch Typ EN 25
Menge: 135,000 m
Zuordnung: 450000000

**01.00.0060 Starres Kunststoff-Panzerrohr, Typ EN 32**
Leistung wie vor beschrieben,
jedoch Typ EN 32
Menge: 24,000 m
Zuordnung: 450000000

**01.00.0070 Starres ALU-Panzerrohr, Typ EN 20**
Aluminium-Panzerrohr starr,
Typ EN 20, für schwere Druckbeanspruchung,
in Stangen 3 m, einschl. Steckmuffen,
nach VDE 0605, DIN EN 50086-1 und DIN EN 50086-2-1,
Druckfestigkeit 1250 N/5 cm, mit
sämtlichen erforderlichen Anschluß-,
Verbindungs- und Befestigungsmaterial, einschl.
Kunststoff-Endtüllen an den Rohrenden
Befestigung in Abständen max. 0,40 m auf
Abstandschellen oder Registerschienen.
Verlegeart auf Mauerwerk oder Beton und an
Stahlkonstruktionen incl. Caddy-Schellen

in Teillängen liefern und betriebsfertig montieren
inkl. Klein- und dem erforderlichen
Befestigungsmaterial.
Menge: 80,000 m
Zuordnung: 450000000

**01.00.0080 Starres ALU-Panzerrohr, Typ EN 25**
Leistung wie vor beschrieben,
jedoch Typ EN 25
Menge: 50,000 m
Zuordnung: 450000000

**01.00.0090 Leitungsführungskanal 20/20 mm,**
Installationskanal als Leitungsführungskanal
DIN VDE 0604,
Außenmaß H/B mind. 20/20 mm,
aus Kunststoff, halogenfrei, Farbe reinweiß
einschl. aller systembedingten Formteile.

Auch in kleinsten Teilstücken zu verlegen

Ausklinkungen und Bohrungen innerhalb der Kanäle sind
ebenfalls zu berücksichtigen

in Teillängen liefern und betriebsfertig montieren
inkl. Klein- und dem erforderlichen
Befestigungsmaterial.
Menge: 30,000 m
Zuordnung: 450000000

**01.00.0100 Leitungsführungskanal 30/45 mm,**
Leistung wie vor beschrieben,
jedoch H/B mind. 30/45 mm
Menge: 28,000 m
Zuordnung: 450000000

**01.00.0110 Leitungsführungskanal 40/60 mm,**
Leistung wie vor beschrieben,
jedoch H/B mind. 40/60 mm
Menge: 20,000 m
Zuordnung: 450000000

**01.00.0120 Leitungsführungskanal 60/90 mm,**
Leistung wie vor beschrieben,
jedoch H/B mind. 60/90 mm
Menge: 10,000 m
Zuordnung: 450000000

**01.00.0130 Leitungsführungskanal 60/110 mm,**
Leistung wie vor beschrieben,
jedoch H/B mind. 60/110 mm
Menge: 6,000 m
Zuordnung: 450000000

**01.00.0140 Leitungsführungskanal 20/20 mm, Stahlblech weiss**
Installationskanal als Leitungsführungskanal
DIN VDE 0604, Stahlblech weiss lackiert
Aussenmass H/B mind. 20/20 mm,

einschl. aller systembedingten Formteile.

Auch in kleinsten Teilstücken zu verlegen.

Ausklinkungen und Bohrungen innerhalb der Kanäle sind
ebenfalls anteilig zu berücksichtigen

Ausführung auf Beton bzw. Mauerwerk.

in Teillängen liefern und betriebsfertig montieren
inkl. Klein- und dem erforderlichen
Befestigungsmaterial.
Menge: 20,000 m
Zuordnung: 450000000

**01.00.0150 Leitungsführungskanal 30/30 mm, Stahlblech weiss**
Leistung wie vor beschrieben,
Stahlblech weiss lackiert
jedoch H/B mind. 30/30 mm
Menge: 18,000 m
Zuordnung: 450000000

**01.00.0160 Leitungsführungskanal 40/40 mm, Stahlblech weiss**
Leistung wie vor beschrieben,
Stahlblech weiss lackiert
jedoch H/B mind. 40/40 mm
Menge: 8,000 m
Zuordnung: 450000000

**01.00.0170 Leitungsführungskanal 40/60 mm, Stahlblech weiss**
Leistung wie vor beschrieben,
Stahlblech weiss lackiert
jedoch H/B mind. 40/60 mm
Menge: 6,000 m
Zuordnung: 450000000

**01.00.0180 Leitungsführungskanal 60/100 mm, Stahlblech weiss**
Leistung wie vor beschrieben,
Stahlblech weiss lackiert
jedoch H/B mind. 60/100 mm
Menge: 4,000 m
Zuordnung: 450000000

**01.00.0190 Leitungsführungskanal 60/150 mm, Stahlblech weiss**
Leistung wie vor beschrieben,
Stahlblech weiss lackiert
jedoch H/B mind. 60/150 mm
Menge: 2,000 m
Zuordnung: 450000000

**01.00.0200 Sammelhalter aus Metall klein**
Sammelhalter aus Metall zur Aufnahme
von min. 15 Leitungen mit 10 mm Durchmesser

liefern und betriebsfertig montieren inkl. Klein- und
dem erforderlichen Befestigungsmaterial.
Menge: 50,000 St
Zuordnung: 450000000

**01.00.0210 Sammelhalter aus Metall groß**
Sammelhalter aus Metall zur Aufnahme
von min. 30 Leitungen mit 10 mm Durchmesser

liefern und betriebsfertig montieren inkl. Klein- und
dem erforderlichen Befestigungsmaterial.
Menge: 40,000 St
Zuordnung: 450000000

**01.00.0220 Sammelhalter E-30 aus Metall klein**
Sammelhalter aus Metall zur Aufnahme
von Leitungen in Funktionserhalt E-30
kleine Ausführung ca. 15 Ltg.

liefern und betriebsfertig montieren inkl. Klein- und
dem erforderlichen Befestigungsmaterial.
Menge: 30,000 St
Zuordnung: 450000000

**01.00.0230 Sammelhalter E-30 aus Metall groß**
Sammelhalter aus Metall zur Aufnahme
von Leitungen in Funktionserhalt E-30
große Ausführung ca. 30 Ltg.

liefern und betriebsfertig montieren inkl. Klein- und
dem erforderlichen Befestigungsmaterial.
Menge: 20,000 St
Zuordnung: 450000000

**01.00.0240 E 30 Starres Verzinktes Stahl-Panzerrohr, Typ EN 20**
Verzinktes Stahl-Panzerrohr starr,
Typ EN 20, Klassifizierung 4457,
für schwere Druckbeanspruchung,
in Stangen 3 m, einschl. Steckmuffen,
nach VDE 0605, DIN EN 50086-1 und DIN EN 50086-2-1,
Druckfestigkeit 1250 N/5 cm, mit
sämtlichen erforderlichen Anschluß-,
Verbindungs- und Befestigungsmaterial, einschl.
Kunststoff-Endtüllen an den Rohrenden
Befestigung in Abständen max. 0,40 m auf
Abstandschellen oder Registerschienen.
Verlegeart auf Mauerwerk oder Beton und an
Stahlkonstruktionen incl. Befestigungsschellen

in Teillängen liefern und betriebsfertig montieren
inkl. Klein- und dem erforderlichen
Befestigungsmaterial.
Menge: 20,000 m
Zuordnung: 450000000

**01.00.0250 E 30 Starres Verzinktes Stahl-Panzerrohr, Typ EN 25**
Leistung wie vor beschrieben,
jedoch Typ EN 25
Menge: 12,000 m
Zuordnung: 450000000

**01.00.0260 E 30 Starres Verzinktes Stahl-Panzerrohr, Typ EN 32**
Leistung wie vor beschrieben,
jedoch Typ EN 32
Menge: 9,000 m
Zuordnung: 450000000

**01.00.0270 Profilstahlsonderkonstruktion**
Profilstahlsonderkonstruktion,
feuerverzinkt für Stütz Hänge-, Trage- und
Sonderkonstruktionen, einschließlich
Befestigungsmaterial aus Walz- und
Hohlprofilen, teils geschweisst, teils
geschraubt, Schrauben in cadmierter oder
verzinkter Ausführung, einschl.
einmessen und ausrichten der Konstruktion und
statischem Nachweis, soweit notwendig.
Ausführung in Abstimmung mit der Bauleitung,
Abrechnung mit den Einheitsgewichten der zutreffenden DIN-Normen.
Menge: 10,000 kg
Zuordnung: 450000000

### 02 Leitungsnetz

*Hinweis*
Bei den nachfolgenden Kabel und Leitungen
ist immer eine betriebsfertige
Installation, einschl. der erforderlichen
Werkzeuge, Gerüste, Kabelzugmaschinen,
Kabeltrommel-Leihgebühren einzukalkulieren.

Alle Kabel und Leitungen sind inkl. Kupfer
anzubieten. Eine sep. Verrechnung des
Kupferanteils findet nicht statt.

Des Weiteren sind alle Kabel und Leitungen
in halogenfreier Ausführung zu liefern.

*Hinweis*
- Auf eine sorgfältige Abdichtung der Kabeleinführungen ist zu achten. Verschraubungen
sind zusätzlich mit z.B. Kabelkitt
abzudichten.

- Bei der Verlegung von Leitungen und
Installationsrohren ist darauf zu achten,
dass die Abstände zwischen Schwachstromtechnik und allgemeiner Installationstechnik
entsprechend den hierfür gültigen
Vorschriften eingehalten werden. Dies gilt
auch für UP-Installationen

- Die Verwendung von Klebeschellen ist nicht
gestattet. Ebenso ist die Befestigung von den
zur Anlage gehörenden Geräten durch
Verwendung von Schussapparaten nicht erlaubt.

- Es dürfen nur Kabel und Leitungen mit
Kupferleiter verlegt werden. Sie müssen den
VDE-Bestimmungen entsprechen.

- Die Kabel sind grundsätzlich in einer Länge,
also ohne Verbindungsmuffen, zu verlegen.
Alle Kabel sind sowohl auf Pritschen, als
auch auf Rinnen, an Decken und Wänden
ordnungsgemäss ausgerichtet so zu verlegen,
dass eine gute Belüftung gewährleistet ist.
Soweit erforderlich, sind die Kabel auf
Pritschen zusätzlich zu befestigen.

- Zwischen den einzelnen Brandabschnitten sind
alle Decken- und Wanddurchbrüche derart zu
schliessen dass sie der geforderten
Feuerwiderstandsklasse entsprechen. Die Wand-
und Deckendurchbrüche sind so gross zu
dimensionieren, dass später bei Bedarf
weitere Kabel durchgezogen werden können.

- Alle Leitungen sind grundsätzlich parallel
oder senkrecht zur Deckenebene, entsprechend
DIN 18015, zu verlegen. Diagonal geführte
Leitungen werden nicht abgenommen.

- Bei geschlossener Stapa- bzw. Kupa-Rohr-
Installation muss spätestens an jeder
3. Knickstelle bzw. max. nach 10 m Rohr eine
Zugdose eingesetzt werden.
Die Rohre müssen so verlegt werden, dass sie
mindestens 1,5 cm unter der späteren
Putzflucht liegen.

- Bei Installation in Gipstrennwänden oder
dergl. dürfen Schlitze, Löcher und
Durchbrüche nur gefräst oder gebohrt werden.

- In feuchten oder korrosionsgefährdeten, sowie
auch in rein technischen Räumen sollen Kabel
und Leitungen auf Putz, in halogenfreien
Kunststoff-Rohren oder Stapa-Rohren, verlegt
werden.
Die Befestigung soll mit grauen ISO-Schellen
aus schlagfestem Kunststoff erfolgen, die in
gleichen Abständen (max. 25 cm) montiert
werden müssen.

- Leitungsverbindungen bei UP-Installation
dürfen nur in Abzweigdosen (aP) und
Schalterabzweigdosen durchgeführt werden. Es
sollen Einzel-Schraubklemmen aus elastischem
Isolierstoff verwendet werden. Das Verbinden
von Leitungen in Rohren ist streng untersagt.

- Bei Decken- und Wandauslässen sind
grundsätzlich Anschlussdosen zu verwenden.
Diese sind nicht gesondert im Leistungsverzeichnis aufgeführt und deshalb in die
Einheitspreise einzukalkulieren.

*Hinweis*
Alle nachfolgende Kabel und Leitungen sind in
nachstehender Verlegeart in Teillängen zu
liefern und betriebsfertig zu verlegen.
Verlehgeart: in vorhandenen Rohren und geschlossenen
Kanälen

**02.00.0010 Mantelleitung 3 x 1,5 mm², in Rohr**
Mantelleitung NHXMH-J
3 x 1,5 mm², Cu-Zahl 43

Verlegeart: in vorhandenen Rohren und
geschlossenen Kanälen
in Teillängen liefern und betriebsfertig zu verlegen.
Menge: 20,000 m
Zuordnung: 450000000

**02.00.0020 Mantelleitung 3 x 2,5 mm², in Rohr**
Leistung wie vor beschrieben, jedoch
Mantelleitung NHXMH-J
3 x 2,5 mm², Cu-Zahl 72
Menge: 130,000 m
Zuordnung: 450000000

**02.00.0030 Mantelleitung 5 x 1,5 mm², in Rohr**
Leistung wie vor beschrieben, jedoch
Mantelleitung NHXMH-J
5 x 1,5 mm², Cu-Zahl 72
Menge: 10,000 m
Zuordnung: 450000000

**02.00.0040 Halogenfreies Kabel 4 x 16/16, in Rohr**
Leistung wie vor beschrieben, jedoch
Halogenfreies Kabel N2XCH
4 x 16/16, Cu-Zahl 796,
Menge: 10,000 m
Zuordnung: 450000000

**02.00.0050 Kunststoff-Aderleitung 1 x 6, in Rohr**
Leistung wie vor beschrieben, jedoch
Kunststoff-Aderleitung NHXMH
1 x 6, Cu-Zahl 58
Menge: 20,000 m
Zuordnung: 450000000

**02.00.0060 Kunststoff-Aderleitung 1 x 16, in Rohr**
Leistung wie vor beschrieben, jedoch
Kunststoff-Aderleitung NHXMH
1 x 16, Cu-Zahl 154
Menge: 20,000 m
Zuordnung: 450000000

**02.00.0070 Brandmeldekabel 2 x 2 x 0,8, in Rohr**
Leistung wie vor beschrieben, jedoch
Installationskabel mit statischem Schirm
DIN 57815 VDE 0815
J-H(St)H 2 x 2 x 0,8 Cu-Zahl 25

Farbe "rot" mit Aufdruck
"BRANDMELDEKABEL".
Menge: 390,000 m
Zuordnung: 450000000

**02.00.0080 Brandmeldekabel 4 x 2 x 0,8, in Rohr**
Leistung wie vor beschrieben, jedoch
Installationskabel mit statischem Schirm
DIN 57 815 VDE 0815
J-H(St)H 4 x 2 x 0,8 Cu-Zahl 45

Farbe "rot" mit Aufdruck
"BRANDMELDEKABEL".
Menge: 90,000 m
Zuordnung: 450000000

**02.00.0090 Brandmeldekabel 6 x 2 x 0,8, in Rohr**
Leistung wie vor beschrieben, jedoch
Installationskabel mit statischem Schirm
DIN 57 815 VDE 0815
J-H(St)H 6 x 2 x 0,8 Cu-Zahl 65

Farbe "rot" mit Aufdruck
"BRANDMELDEKABEL".
Menge: 40,000 m
Zuordnung: 450000000

**02.00.0100 Brandmeldekabel 10 x 2 x 0,8, in Rohr**
Leistung wie vor beschrieben, jedoch
Installationskabel mit statischem Schirm
DIN 57 815 VDE 0815
J-H(St)H 10 x 2 x 0,8 Cu-Zahl 106

Farbe "rot" mit Aufdruck
"BRANDMELDEKABEL".
Menge: 40,000 m
Zuordnung: 450000000

**02.00.0110 J-H(St)H 2 x 2 x 0,8 in Rohr und geschlossenen Kanälen**
Leistung wie vor beschrieben, jedoch
Installationskabel mit statischem Schirm
DIN 57 815/VDE 0815
J-H(St)H 2 x 2 x 0,8 Cu-Zahl 21
Menge: 80,000 m
Zuordnung: 450000000

**02.00.0120 J-H(St)H 4 x 2 x 0,8 in Rohr und geschlossenen Kanälen**
Leistung wie vor beschrieben, jedoch
Installationskabel mit statischem Schirm
DIN 57 815/VDE 0815
J-H(St)H 4 x 2 x 0,8 Cu-Zahl 41
Menge: 50,000 m
Zuordnung: 450000000

**02.00.0130 Datenkabel Cat.7, Einzelkabel AWG 23 Halogenfrei in Rohr**
Leistung wie vor beschrieben, jedoch
Datenkabel Cat.7 als Einzelkabel
für die strukturierte Gebäudeverkabelung.
Für die Übertrag von digitalen und analogen
Sprach-,Bild und Datensignalen. Speziell
geeignet für alle Anwendungen der Klasse F.
ISDN, Ethernet 10Base-T, Fast Ethernet 100
Base-T, Gigabit Ethernet 1000 Base-T, Token
Ring 4/16 Mbit/s, TP-PMD/TP-DDI 125 Mbit/s, ATM
155 Mbit/s.

Dimension: 4x2x0,57 (AWG23)

Bei der Kabelverlegung ist auf die
Verlegevorschrift wie z.B. Biegeradien,
Zugkraft,etc. des Herstellers zu
achten.
Menge: 40,000 m
Zuordnung: 450000000

*Hinweis*
Alle nachfolgende Kabel und Leitungen sind in
nachstehender Verlegeart in Teillängen zu
liefern und betriebsfertig zu verlegen.
"Verlegen auf vorhandener Kabelrinne oder Kabelleiter,
in offenen Kanälen, in Schalungen oder Hohlräumen von
zweischaligen Wänden"
zu liefern und betriebsfertig zu verlegen.

**02.00.0140 Mantelleitung 3 x 1,5 mm², auf Kabelrinne**
Mantelleitung NHXMH-J
3 x 1,5 mm², Cu-Zahl 43

Verlegeart:
"Verlegen auf vorhandener Kabelrinne oder Kabelleiter,
in offenen Kanälen, in Schalungen oder Hohlräumen von
zweischaligen Wänden"
in Teillängen liefern und betriebsfertig zu verlegen.
Menge: 20,000 m
Zuordnung: 450000000

**02.00.0150 Mantelleitung 3 x 2,5 mm², auf Kabelrinne**
Leistung wie vor beschrieben, jedoch
Mantelleitung NHXMH-J
3 x 2,5 mm², Cu-Zahl 72
Menge: 110,000 m
Zuordnung: 450000000

**02.00.0160 Mantelleitung 5 x 1,5 mm², auf Kabelrinne**
Leistung wie vor beschrieben, jedoch
Mantelleitung NHXMH-J
5 x 1,5 mm², Cu-Zahl 72
Menge: 15,000 m
Zuordnung: 450000000

**02.00.0170 Halogenfreies Kabel 4 x 16/16, auf Kabelrinne**
Leistung wie vor beschrieben, jedoch
Halogenfreies Kabel N2XCH
4 x 16/16, Cu-Zahl 796,
Menge: 10,000 m
Zuordnung: 450000000

**02.00.0180 Kunststoff-Aderleitung 1 x 6, auf Kabelrinne**
Leistung wie vor beschrieben, jedoch
Kunststoff-Aderleitung NHXMH
1 x 6, Cu-Zahl 58
Menge: 30,000 m
Zuordnung: 450000000

**02.00.0190 Kunststoff-Aderleitung 1 x 16, auf Kabelrinne**
Leistung wie vor beschrieben, jedoch
Kunststoff-Aderleitung NHXMH
1 x 16, Cu-Zahl 154
Menge: 14,000 m
Zuordnung: 450000000

**02.00.0200 Brandmeldekabel 2 x 2 x 0,8, auf Kabelrinne**
Leistung wie vor beschrieben, jedoch
Installationskabel mit statischem Schirm
DIN 57815 VDE 0815
J-H(St)H 2 x 2 x 0,8 Cu-Zahl 25

Farbe "rot" mit Aufdruck
"BRANDMELDEKABEL".
Menge: 80,000 m
Zuordnung: 450000000

**02.00.0210 Brandmeldekabel 4 x 2 x 0,8, auf Kabelrinne**
Leistung wie vor beschrieben, jedoch
Installationskabel mit statischem Schirm
DIN 57 815 VDE 0815
J-H(St)H 4 x 2 x 0,8 Cu-Zahl 45

Farbe "rot" mit Aufdruck
"BRANDMELDEKABEL".
Menge: 60,000 m
Zuordnung: 450000000

**02.00.0220 Brandmeldekabel 6 x 2 x 0,8, auf Kabelrinne**
Leistung wie vor beschrieben, jedoch
Installationskabel mit statischem Schirm
DIN 57 815 VDE 0815
J-H(St)H 6 x 2 x 0,8 Cu-Zahl 65

Farbe "rot" mit Aufdruck
"BRANDMELDEKABEL".
Menge: 50,000 m
Zuordnung: 450000000

**02.00.0230 Brandmeldekabel 10 x 2 x 0,8, auf Kabelrinne**
Leistung wie vor beschrieben, jedoch
Installationskabel mit statischem Schirm
DIN 57 815 VDE 0815
J-H(St)H 10 x 2 x 0,8 Cu-Zahl 106

Farbe "rot" mit Aufdruck
"BRANDMELDEKABEL".
Menge: 40,000 m
Zuordnung: 450000000

**02.00.0240 J-H(St)H 2 x 2 x 0,8 auf Kabelbühne, in Schalungen oder Gk-Wänden**
Leistung wie vor beschrieben, jedoch
Installationskabel mit statischem Schirm
DIN 57 815/VDE 0815
J-H(St)H 2 x 2 x 0,8 Cu-Zahl 21
Menge: 70,000 m
Zuordnung: 450000000

**02.00.0250 J-H(St)H 4 x 2 x 0,8 auf Kabelbühne, in Schalungen oder Gk-Wänden**
Leistung wie vor beschrieben, jedoch
Installationskabel mit statischem Schirm
DIN 57 815/VDE 0815
J-H(St)H 4 x 2 x 0,8 Cu-Zahl 41
Menge: 40,000 m
Zuordnung: 450000000

**02.00.0260 Datenkabel Cat.7, Einzelkabel AWG 23 Halogenfrei auf Kabelrinne**
Leistung wie vor beschrieben, jedoch
Datenkabel Cat.7 als Einzelkabel
für die strukturierte Gebäudeverkabelung.
Für die Übertrag von digitalen und analogen
Sprach-,Bild und Datensignalen. Speziell
geeignet für alle Anwendungen der Klasse F.
ISDN, Ethernet 10Base-T, Fast Ethernet 100
Base-T, Gigabit Ethernet 1000 Base-T, Token
Ring 4/16 Mbit/s, TP-PMD/TP-DDI 125 Mbit/s, ATM
155 Mbit/s.

Dimension: 4x2x0,57 (AWG23)

Bei der Kabelverlegung ist auf die
Verlegevorschrift wie z.B. Biegeradien,
Zugkraft,etc. des Herstellers zu
achten.
Menge: 20,000 m
Zuordnung: 450000000

*Hinweis*
Alle nachfolgende Kabel und Leitungen sind in
nachstehender Verlegeart in Teillängen zu
liefern und betriebsfertig zu verlegen.
"Verlegen auf vorhandener Steigetrasse
oder C-Schienen incl. KSV-Schellen oder oberhalb von
Zwischendecken einschl. Sammelhalterbefestigung aus
Metall"
zu liefern und zu verlegen.

**02.00.0270 Mantelleitung 3 x 1,5 mm², Steigetrasse/Sammelhalter**
Mantelleitung NHXMH-J
3 x 1,5 mm², Cu-Zahl 43

Verlegeart
"Verlegen auf vorhandener Steigetrasse
oder C-Schienen incl. KSV-Schellen oder oberhalb von
Zwischendecken einschl. Sammelhalterbefestigung aus
Metall"
in Teillängen liefern und betriebsfertig zu verlegen.
Menge: 16,000 m
Zuordnung: 450000000

**02.00.0280 Mantelleitung 3 x 2,5 mm², Steigetrasse/Sammelhalter**
Leistung wie vor beschrieben, jedoch
Mantelleitung NHXMH-J
3 x 2,5 mm², Cu-Zahl 72
Menge: 170,000 m
Zuordnung: 450000000

**02.00.0290 Mantelleitung 5 x 1,5 mm², Steigetrasse/Sammelhalter**
Leistung wie vor beschrieben, jedoch
Mantelleitung NHXMH-J
5 x 1,5 mm², Cu-Zahl 72
Menge: 15,000 m
Zuordnung: 450000000

**02.00.0300 Halogenfreies Kabel 4 x 16/16, Steigetrasse/Sammelhalter**
Leistung wie vor beschrieben, jedoch
Halogenfreies Kabel N2XCH
4 x 16/16, Cu-Zahl 796,
Menge: 30,000 m
Zuordnung: 450000000

**02.00.0310 Kunststoff-Aderleitung 1 x 6, Steigetrasse/Sammelhalter**
Leistung wie vor beschrieben, jedoch
Kunststoff-Aderleitung NHXMH
1 x 6, Cu-Zahl 58
Menge: 60,000 m
Zuordnung: 450000000

**02.00.0320 Kunststoff-Aderleitung 1 x 16, Steigetrasse/Sammelhalter**
Leistung wie vor beschrieben, jedoch
Kunststoff-Aderleitung NHXMH
1 x 16, Cu-Zahl 154
Menge: 10,000 m
Zuordnung: 450000000

**02.00.0330 Brandmeldekabel 2 x 2 x 0,8, Steigetrasse/Sammelhalter**
Leistung wie vor beschrieben, jedoch
Installationskabel mit statischem Schirm
DIN 57815 VDE 0815
J-H(St)H 2 x 2 x 0,8 Cu-Zahl 25

Farbe "rot" mit Aufdruck
"BRANDMELDEKABEL".
Menge: 510,000 m
Zuordnung: 450000000

**02.00.0340 Brandmeldekabel 4 x 2 x 0,8, Steigetrasse/Sammelhalter**
Leistung wie vor beschrieben, jedoch
Installationskabel mit statischem Schirm
DIN 57 815 VDE 0815
J-H(St)H 4 x 2 x 0,8 Cu-Zahl 45

Farbe "rot" mit Aufdruck
"BRANDMELDEKABEL".
Menge: 85,000 m
Zuordnung: 450000000

**02.00.0350 Brandmeldekabel 6 x 2 x 0,8, Steigetrasse/Sammelhalter**
Leistung wie vor beschrieben, jedoch
Installationskabel mit statischem Schirm
DIN 57 815 VDE 0815
J-H(St)H 6 x 2 x 0,8 Cu-Zahl 65

Farbe "rot" mit Aufdruck
"BRANDMELDEKABEL".
Menge: 80,000 m
Zuordnung: 450000000

**02.00.0360 Brandmeldekabel 10 x 2 x 0,8, Steigetrasse/Sammelhalter**
Leistung wie vor beschrieben, jedoch
Installationskabel mit statischem Schirm
DIN 57 815 VDE 0815
J-H(St)H 10 x 2 x 0,8 Cu-Zahl 106

Farbe "rot" mit Aufdruck
"BRANDMELDEKABEL".
Menge: 50,000 m
Zuordnung: 450000000

**02.00.0370 J-H(St)H 2 x 2 x 0,8, Steigetrasse/Sammelhalter**
Leistung wie vor beschrieben, jedoch
Installationskabel mit statischem Schirm
DIN 57 815/VDE 0815
J-H(St)H 2 x 2 x 0,8 Cu-Zahl 21
Menge: 480,000 m
Zuordnung: 450000000

**02.00.0380 J-H(St)H 4 x 2 x 0,8, Steigetrasse/Sammelhalter**
Leistung wie vor beschrieben, jedoch
Installationskabel mit statischem Schirm
DIN 57 815/VDE 0815
J-H(St)H 4 x 2 x 0,8 Cu-Zahl 41
Menge: 240,000 m
Zuordnung: 450000000

**02.00.0390 Datenkabel Cat.7a, Einzelkabel AWG 22 Steigetrasse/Sammelhalter**
Leistung wie vor beschrieben, jedoch
Datenkabel Cat.7a als Einzelkabel
für die strukturierte Gebäudeverkabelung.
Für die Übertrag von digitalen und analogen
Sprach-,Bild und Datensignalen. Speziell
geeignet für alle Anwendungen der Klasse F.
ISDN, Ethernet 10Base-T, Fast Ethernet 100
Base-T, Gigabit Ethernet 1000 Base-T, Token
Ring 4/16 Mbit/s, TP-PMD/TP-DDI 125 Mbit/s, ATM
155 Mbit/s.

Dimension: 4x2x0,57 (AWG23)

Bei der Kabelverlegung ist auf die
Verlegevorschrift wie z.B. Biegeradien,
Zugkraft,etc. des Herstellers zu
achten.
Menge: 30,000 m
Zuordnung: 450000000

*Hinweis*
Alle nachfolgende Kabel und Leitungen sind in
nachstehender Verlegeart in Teillängen zu
liefern und betriebsfertig zu verlegen.
Verlegeart: auf Mauerwerk oder Beton
einschl. Befestigung mit Schraubabstands- schellen in
Funktionserhalt E30 nach DIN 4102 Teil 12 gemäß
Vorgaben des Herstellers. Es sind nur geprüfte Produkte
eines Herstelles zu verwenden.

**02.00.0400 Brandmeldekabel 2 x 2 x 0,8 E30, mit Schellen**
Installationskabel
JE-H (St) H 2 x 2 x 0,8 Cu-Zahl 25
als Funktionserhaltkabel nach DIN 4102 Teil 12 in E30-
Ausführung

Farbe "rot" mit Aufdruck
"BRANDMELDEKABEL".

Verlegeart: auf Mauerwerk oder Beton
einschl. Befestigung mit Schraubabstandsschellen in Funktionserhalt E30 nach DIN 4102
Teil 12 gemäß Vorgaben des Herstellers. Es sind
nur geprüfte Produkte eines Herstelles zu
verwenden.
In Teillängen liefern und betriebsfertig zu verlegen.
Menge: 20,000 m
Zuordnung: 450000000

**02.00.0410 Brandmeldekabel 4 x 2 x 0,8 E30, mit Schellen**
Leistung wie vor beschrieben, jedoch
Installationskabel
JE-H (St) H 4 x 2 x 0,8 Cu-Zahl 45
als Funktionserhaltkabel nach DIN 4102 Teil 12 in E30-
Ausführung

Farbe "rot" mit Aufdruck
"BRANDMELDEKABEL".
Menge: 50,000 m
Zuordnung: 450000000

**02.00.0420 Brandmeldekabel 8 x 2 x 0,8 E30, mit Schellen**
Leistung wie vor beschrieben, jedoch
Installationskabel
JE-H (St) H 8 x 2 x 0,8 Cu-Zahl 85
als Funktionserhaltkabel nach DIN 4102 Teil 12 in E30-
Ausführung

Farbe "rot" mit Aufdruck
"BRANDMELDEKABEL".
Menge: 40,000 m
Zuordnung: 450000000

**02.00.0430 JE-H(St)H E30 2 x 2 x 0,8 mit Einzelschellen**
Installationskabel mit statischem Schirm
DIN 4102 Teil 12 / VDE 0815
JE-H(St)H E30 2 x 2 x 0,8, Cu-Zahl 25
Menge: 20,000 m
Zuordnung: 450000000

**02.00.0440 JE-H(St)H E30 4 x 2 x 0,8 mit Einzelschellen**
Leistung wie vor beschrieben, jedoch
Installationskabel mit statischem Schirm
DIN 4102 Teil 12 / VDE 0815
JE-H(St)H E30 4 x 2 x 0,8, Cu-Zahl 45
Menge: 20,000 m
Zuordnung: 450000000

*Hinweis*
Alle nachfolgende Kabel und Leitungen sind in
nachstehender Verlegeart in Teillängen zu
liefern und betriebsfertig zu verlegen.
Verlegeart: oberhalb von Zwischendecken einschl.
Sammelhalterbefestigung in Funktionserhalt E30 nach DIN
4102 Teil 12 gemäß Vorgaben des Herstellers. Es sind
nur geprüfte Produkte eines Herstelles zu verwenden.

**02.00.0450 Brandmeldekabel 2 x 2 x 0,8 E30, mit Sammelhalterungen**
Installationskabel
JE-H (St) H 2 x 2 x 0,8 Cu-Zahl 25
als Funktionserhaltkabel nach DIN 4102 Teil 12 in E30-
Ausführung

Farbe "rot" mit Aufdruck
"BRANDMELDEKABEL".

Verlegeart: oberhalb von Zwischendecken einschl.
Sammelhalterbefestigung in Funktionserhalt E30 nach DIN
4102 Teil 12 gemäß Vorgaben des Herstellers. Es sind
nur geprüfte Produkte eines Herstelles zu verwenden.
In Teillängen liefern und betriebsfertig zu verlegen.
Menge: 60,000 m
Zuordnung: 450000000

**02.00.0460 Brandmeldekabel 4 x 2 x 0,8 E30, mit Sammelhalterungen**
Leistung wie vor beschrieben, jedoch
Installationskabel
JE-H (St) H 4 x 2 x 0,8 Cu-Zahl 45
als Funktionserhaltkabel nach DIN 4102 Teil 12 in E30-
Ausführung

Farbe "rot" mit Aufdruck
"BRANDMELDEKABEL".
Menge: 40,000 m
Zuordnung: 450000000

**02.00.0470 Brandmeldekabel 8 x 2 x 0,8 E30, mit Sammelhalterungen**
Leistung wie vor beschrieben, jedoch
Installationskabel
JE-H (St) H 8 x 2 x 0,8 Cu-Zahl 85
als Funktionserhaltkabel nach DIN 4102 Teil 12 in E30-
Ausführung

Farbe "rot" mit Aufdruck
"BRANDMELDEKABEL".
Menge: 30,000 m
Zuordnung: 450000000

**02.00.0480 JE-H(St)H E30 2 x 2 x 0,8, mit Sammelhalterungen**
Installationskabel mit statischem Schirm
DIN 4102 Teil 12 / VDE 0815
JE-H(St)H E30 2 x 2 x 0,8, Cu-Zahl 25
Menge: 30,000 m
Zuordnung: 450000000

**02.00.0490 JE-H(St)H E30 4 x 2 x 0,8, mit Sammelhalterungen**
Leistung wie vor beschrieben, jedoch
Installationskabel mit statischem Schirm
DIN 4102 Teil 12 / VDE 0815
JE-H(St)H E30 4 x 2 x 0,8, Cu-Zahl 45
Menge: 25,000 m
Zuordnung: 450000000

*Hinweis*
Alle nachfolgende Kabel und Leitungen sind in
nachstehender Verlegeart in Teillängen zu
liefern und betriebsfertig zu verlegen.
Verlegeart: Befestigung auf vorhandener
Steigetrasse bzw. Profilschienen einschl.
Bügelschellen in Funktionserhalt E30 nach DIN
4102 Teil 12 gemäß Vorgaben des Herstellers. Es
sind nur geprüfte Produkte eines Herstelles zu
verwenden.

**02.00.0500 Brandmeldekabel 2 x 2 x 0,8 E30, Steigetrasse/Profilschiene**
Installationskabel
JE-H (St) H 2 x 2 x 0,8 Cu-Zahl 25
als Funktionserhaltkabel nach DIN 4102 Teil 12 in E30-
Ausführung

Farbe "rot" mit Aufdruck
"BRANDMELDEKABEL".

Verlegeart: Befestigung auf vorhandener
Steigetrasse bzw. Profilschienen einschl.
Bügelschellen in Funktionserhalt E30 nach DIN
4102 Teil 12 gemäß Vorgaben des Herstellers. Es
sind nur geprüfte Produkte eines Herstelles zu
verwenden.
In Teillängen liefern und betriebsfertig zu verlegen.
Menge: 20,000 m
Zuordnung: 450000000

**02.00.0510 Brandmeldekabel 4 x 2 x 0,8 E30, Steigetrasse/Profilschiene**
Leistung wie vor beschrieben, jedoch
Installationskabel
JE-H (St) H 4 x 2 x 0,8 Cu-Zahl 45
als Funktionserhaltkabel nach DIN 4102 Teil 12 in E30-
Ausführung

Farbe "rot" mit Aufdruck
"BRANDMELDEKABEL".
Menge: 30,000 m
Zuordnung: 450000000

**02.00.0520 Brandmeldekabel 8 x 2 x 0,8 E30, Steigetrasse/Profilschiene**
Leistung wie vor beschrieben, jedoch
Installationskabel
JE-H (St) H 8 x 2 x 0,8 Cu-Zahl 85
als Funktionserhaltkabel nach DIN 4102 Teil 12 in E30-
Ausführung

Farbe "rot" mit Aufdruck
"BRANDMELDEKABEL".
Menge: 20,000 m
Zuordnung: 450000000

**02.00.0530 JE-H(St)H E30 2 x 2 x 0,8, Steigetrasse/Profilschiene**
Installationskabel mit statischem Schirm
DIN 4102 Teil 12 / VDE 0815
JE-H(St)H E30 2 x 2 x 0,8, Cu-Zahl 25
Menge: 12,000 m
Zuordnung: 450000000

**02.00.0540 JE-H(St)H E30 4 x 2 x 0,8, Steigetrasse/Profilschiene**
Leistung wie vor beschrieben, jedoch
Installationskabel mit statischem Schirm
DIN 4102 Teil 12 / VDE 0815
JE-H(St)H E30 4 x 2 x 0,8, Cu-Zahl 45
Menge: 20,000 m
Zuordnung: 450000000

*Hinweis*
Alle nachfolgende Kabel und Leitungen sind in
nachstehender Verlegeart in Teillängen zu
liefern und betriebsfertig zu verlegen.
Verlegeart: in vorhandenen Rohren, Metallkanälen, in
Funktionserhalt E30 nach DIN 4102 Teil 12 gemäß
Vorgaben des Herstellers. Es
sind nur geprüfte Produkte eines Herstelles zu
verwenden.

**02.00.0550 Brandmeldekabel 2 x 2 x 0,8 E30, in Rohr**
Installationskabel
JE-H (St) H 2 x 2 x 0,8 Cu-Zahl 25
als Funktionserhaltkabel nach DIN 4102 Teil 12 in E30-
Ausführung

Farbe "rot" mit Aufdruck
"BRANDMELDEKABEL".

Verlegeart: in vorhandenen Rohren, Metallkanälen, in
Funktionserhalt E30 nach DIN 4102 Teil 12 gemäß
Vorgaben des Herstellers. Es
sind nur geprüfte Produkte eines Herstelles zu
verwenden.
In Teillängen liefern und betriebsfertig zu verlegen.
Menge: 15,000 m
Zuordnung: 450000000

**02.00.0560 Brandmeldekabel 4 x 2 x 0,8 E30, in Rohr**
Leistung wie vor beschrieben, jedoch
Installationskabel
JE-H (St) H 4 x 2 x 0,8 Cu-Zahl 45
als Funktionserhaltkabel nach DIN 4102 Teil 12 in E30-
Ausführung

Farbe "rot" mit Aufdruck
"BRANDMELDEKABEL".
Menge: 10,000 m
Zuordnung: 450000000

**02.00.0570 Brandmeldekabel 8 x 2 x 0,8 E30, in Rohr**
Leistung wie vor beschrieben, jedoch
Installationskabel
JE-H (St) H 8 x 2 x 0,8 Cu-Zahl 85
als Funktionserhaltkabel nach DIN 4102 Teil 12 in E30-
Ausführung

Farbe "rot" mit Aufdruck
"BRANDMELDEKABEL".
Menge: 10,000 m
Zuordnung: 450000000

**02.00.0580 JE-H(St)H E30 2 x 2 x 0,8 in Rohr**
Leistung wie vor beschrieben, jedoch
Installationskabel mit statischem Schirm
DIN 4102 Teil 12 / VDE 0815
JE-H(St)H E30 2 x 2 x 0,8, Cu-Zahl 25
Menge: 10,000 m
Zuordnung: 450000000

**02.00.0590 JE-H(St)H E30 4 x 2 x 0,8 in Rohr**
Leistung wie vor beschrieben, jedoch
Installationskabel mit statischem Schirm
DIN 4102 Teil 12 / VDE 0815
JE-H(St)H E30 4 x 2 x 0,8, Cu-Zahl 45
Menge: 10,000 m
Zuordnung: 450000000

**02.00.0600 Anschließen bis 5 x 2,5 mm²**
Anschließen von Kabel und Leitungen
an beigestellten Betriebsmitteln,
Querschnitt bis 5 x 2,5 mm²
einschl. der erforderlichen Kleinteile
Menge: 4,000 St
Zuordnung: 450000000

**02.00.0610 Anschließen bis 5 x 2,5 mm² an Verteilungen**
Anschließen von Kabel und Leitungen
an vorhandenen Unterverteilungen ink. öffnen und
verschießen der Verteilung
Querschnitt bis 5 x 2,5 mm²
einschl. der erforderlichen Kleinteile
Menge: 4,000 St
Zuordnung: 450000000

**02.00.0620 Anschließen an der NSHV, bis 4 x 35/16**
Leistung wie vor beschrieben,
jedoch Querschnitt bis 4 x 35/16
inkl. Öffnen und Schließen der vorhandenen
Gebäudehauptverteilung, einschl. PG-Verschraubung.
Anschlußarbeiten bzw. Freischalttermine an der GHV sind
mit der Bauleitung abzustimmen.
Menge: 1,000 St
Zuordnung: 450000000

**02.00.0630 Anschließen bis 4 x 2 x 0,8 mm**
Anschließen von Kabel und Leitungen
an beigestellten Betriebsmitteln,
Querschnitt bis 4 x 2 x 0,8 mm
einschl. der erforderlichen Kleinteile
Menge: 10,000 St
Zuordnung: 450000000

**02.00.0640 Anschließen bis 12 x 2 x 0,8 mm**
Anschließen von Kabel und Leitungen
an beigestellten Betriebsmitteln,
Querschnitt bis 12 x 2 x 0,8 mm
einschl. der erforderlichen Kleinteile
Menge: 10,000 St
Zuordnung: 450000000

### 03 Brandmeldeanlage

*Hinweis*
Die anzubietende Brandmeldeanlage muß über eine
multifunktionale Primärleitung in Ringlinientechnik
verfügen, die es ermöglicht, über den Eigenbedarf von
Brandmeldern und anderen Busteilnehmern, zusätzliche
Energie zu transportieren, um Alarmgeber im Fall der
Alarmierung ohne zusätzliche
Leitungen mit Energie zu versorgen.

Die adressierbaren Alarmgeber müssen der
DIN EN 54-3 entsprechen und sind auf der
multifunktionalen Primärleitung überwacht, sowie
kurzschluß- und unterbrechnungstolerant
anzusteuern.

Diese Technik verhindert den Ausfall von
Alarmgebern im Fall der Brandeinwirkung auf die
Leitungsanlage, so dass gemäß DIN VDE 0833-2
und den bauordnungsrechtlichen Anforderungen an
Leitungsanlagen auf einen Funktionserhalt der
Funktionserhaltklasse E30 gemäß DIN 4102 Teil 12
verzichtet werden kann. Dies gilt auch bei
Brandabschnittübergreifenden Leitungsanlagen.

*Hinweis*
Zentralentechnik

**03.00.0010 Einarbeitung in die Brandmeldeanlage im Gebäude Hochschulbibliothek**
Bestandsaufnahme und Einarbeitung in die
Zentralentechnik und Programmierung
der Brandmeldeanlage im Gebäude Hochschulbibliothek der
RWTH Aachen
(Fabrikat Esser Honeywell).

Einarbeitung in die Programmierung der
Brandmeldeanlage.
- Übersicht der Zentralenausbauten
- Linienübersichten
- Meldergruppen
- Übersicht der Ansteuerungen
- Austausch der automatischen Meldern
- Erweiterung der Brandmeldeanlage in den
Bereichen die zur Zeit nicht überwacht
werden.

Die Erweiterungen und Umschlussarbeiten werden im
laufendem Betrieb durchgeführt.

Sichtung der Programmierung zur Erweiterung der
Brandmeldeunterzentrale.

Ermittlung der Auslastung der einzelnen Ringe
anhand der Revisionsunterlagen und Prüfung der
Aufschaltung und Übernahme aller Daten.
Menge: 1,000 St
Zuordnung: 450000000

**03.00.0020 Prüfung der Bestandsanlage**
Prüfung und Einarbeitung in die Bestandsanlage

die Position umfasst die komplette Einarbeitung
in die Bestandsanlage inkl.
- Prüfung und Messung des Leitungsnetzes inkl.
Beschriftung der Bus-Leitungen
- Kabelverbindungen prüfen und messen
- altes Kabelnetz übernehmen
- Öffnen und Schließen von vorhandenen
Verteilern und Komponenten der
Brandmeldeanlage
- Ringstruktur prüfen, messen und übernehmen
- Leitungen an der abgängigen BMZ und
Verteilern freischalten, beschriften und
herausziehen
Menge: 1,000 St
Zuordnung: 450000000

**03.00.0030 Anzeige- u. Bedienfeld z. Montage in 19" Frontrahmen**
Anzeige- und Bedienteil im Nachtdesign
zur intuitiven Bedienung der Brandmelderzentrale in einem Einbaurahmen,
der nach lösen zweier Schrauben,
für Servicearbeiten nach vorne
geklappt werden kann.
Das multilinguale Bedienteil kann durch
Folieneinleger an alle regionale
Anforderungen angepasst werden.
Das farb- und grafikfähige 5,7"-Display
kann individuell an Objektanforderungen
angepasst werden und bietet darüber
hinaus eine Systemübersicht.

Lieferumfang:
- Anzeige- und Bedienteil im Nachtdesign
- Pulverlackierte Metallfrontplatte (RAL7032)
- Befestigungsmaterial

Fabrikat: ESSER
Typ: FX808324.19
oder gleichwertig

Angebotener Typ: '.........'

Liefern, montieren und betriebsfertig anschließen incl.
aller erforderlichen Nebenarbeiten.
Menge: 1,000 St
Zuordnung: 450000000

**03.00.0040 Schwerlastschublade Zentraleneinbau 18R**
Schwerlastschublade für Zentraleneinbau
als Bundle-Version FX18.
Kugelgelagerte Schwerlastschublade zur
Montage in einem 19-Zoll Rack.
Vorgerichtet für Erweiterungs-
Modulträger FX808432 und FX808433

Lieferumfang:
Schwerlastschublade incl. Basis-Modulträger und
Steuerungsmodul mit Freigabe für 18 Ringleitungen.

Fabrikat: ESSER
Typ: FX808430.18R
oder gleichwertig

Angebotener Typ: '.........'

Liefern, montieren und betriebsfertig anschließen incl.
aller erforderlichen Nebenarbeiten
Menge: 1,000 St
Zuordnung: 450000000

**03.00.0050 Schwerlastschublade für Energieversorgung**
Kugelgelagerte Schwerlastschublade zur
Montage in einem 19-Zoll Rack.
Vorgerichtet zur Aufnahme von bis zu
vier Akkumulatoren a 24Ah. Bis zu 3 dieser
Schwerlastschubladen für die Energieversorgung können
pro FlexES control eingebaut und die
Energie-Versorgungsmodule kaskadiert werden.

Lieferumfang:
Schwerlastschublade incl. Energieversorgungs-Modul, EV-
Anschlußmodul,
Akku-Anschlußleitungen, Befestigungsmaterial

Fabrikat: ESSER
Typ: FX808431
oder gleichwertig

Angebotener Typ: '.........'

Liefern, montieren und betriebsfertig anschließen incl.
aller erforderlichen Nebenarbeiten
Menge: 2,000 St
Zuordnung: 450000000

**03.00.0060 Erweiterungsmodulträger 1**
Modulträger in Kunststoff-Montagewanne
zur Aufnahme von bis zu vier steckbaren
Modulen. Der verlagerte Anschluss der Peripherie
erfolgt über eine steckbare Verbindungsleitung an
abgesetzten Anschlussterminals im Bereich der Kabeleinführung
des Standschrankes.

Lieferumfang:
- Erweiterungsmodulträger mit vier Steckplätzen
- Kunststoff-Montagewanne zur Befestigung
des Erweiterungs-Modulträgers im Gehäuse

Fabrikat: ESSER
Typ: FX808432
oder gleichwertig

Angebotener Typ: '.........'

Liefern, montieren und betriebsfertig anschließen incl.
aller erforderlichen Nebenarbeiten
Menge: 2,000 St
Zuordnung: 450000000

**03.00.0070 Erweiterungsmodulträger 2**
Modulträger in Kunststoff-Montagewanne
zur Aufnahme von bis zu vier steckbaren
Modulen. Der verlagerte Anschluss der Peripherie
erfolgt über eine steckbare Verbindungsleitung an
abgesetzten Anschlussterminals im Bereich der Kabeleinführung
des Standschrankes.

Lieferumfang:
- Erweiterungsmodulträger mit vier Steckplätzen
- Kunststoff-Montagewanne zur Befestigung
d es Erweiterungs-Modulträgers im Gehäuse

Fabrikat: ESSER
Typ: FX808433
oder gleichwertig

Angebotener Typ: '.........'

Liefern, montieren und betriebsfertig anschließen incl.
aller erforderlichen Nebenarbeiten
Menge: 2,000 St
Zuordnung: 450000000

**03.00.0080 Tragschienenset für Anschlussterminals**
Vier abgelängte Hutschienen zur Montage
von Anschlussterminals, Kopplern,
Sicherungselementen etc.im Standschrank.

Lieferumfang:
- Vier Tragschienen
- Befestigungsmaterial
- Neutralleiter

Fabrikat: ESSER
Typ: FX808434
oder gleichwertig

Angebotener Typ: '.........'

Liefern, montieren und betriebsfertig anschließen incl.
aller erforderlichen Nebenarbeiten
Menge: 1,000 St
Zuordnung: 450000000

**03.00.0090 Anschlussterminal für 4 Modulsteckplätze**
Abgesetzter Anschlussterminal incl. 2 m
langer steckbarer Leitung zur Verbindung
zwischen den Erweiterungsmodulträgern 1
und 2 sowie dem Anschlussterminal.
An dem Anschlussterminal wird die
Peripherie von bis zu vier Ringleitungen
über Schraubklemmen angeschlossen.

Lieferumfang:
- Anschlussterminal für vier Ringleitungen
- Steckbare flexible Verbindungsleitung
mit 2 Metern Länge.

Fabrikat: ESSER
Typ: FX808435
oder gleichwertig

Angebotener Typ: '.........'

Liefern, montieren und betriebsfertig anschließen incl.
aller erforderlichen Nebenarbeiten
Menge: 8,000 St
Zuordnung: 450000000

**03.00.0100 Anschlussterminal für essernet**
Abgesetzter Anschlussterminal zum
Anschluss des essernets mit 62,5 kBaud
oder 500kBaud Übertragungsgeschwindigkeit.
Die Verbindung zum abgesetzten Anschluss
erfolgt über ein vorkonfektioniertes
steckbares Kabel.

Lieferumfang:
- Anschlussterminal mit Schraubklemmen
- Steckbare Verbindungsleitung
- Abschirmungsklemmen
- Befestigungsmaterial

Fabrikat: ESSER
Typ: FX808436
oder gleichwertig

Angebotener Typ: '.........'

Liefern, montieren und betriebsfertig anschließen incl.
aller erforderlichen Nebenarbeiten
Menge: 2,000 St
Zuordnung: 450000000

**03.00.0110 Anschlußterminal für UBext**
Abgesetzter Anschlussterminal zur Verteilung externer
Spannungsversorgungen der Peripherie.
Die Montage erfolgt werkzeuglos auf
Hut- / C-Schienen. Der Anschluss an das
Netzteil-Modul erfolgt über eine mitgelieferte 2 Meter
lange abgeschirmte Anschlussleitung.

Fabrikat: ESSER
Typ: FX808437
oder gleichwertig

Angebotener Typ: '.........'

Liefern, montieren und betriebsfertig anschließen incl.
aller erforderlichen Nebenarbeiten
Menge: 2,000 St
Zuordnung: 450000000

**03.00.0120 Anschlussterminal für Netzanschluss 230V**
Netzeinspeisung einphasig mit 230 Volt
oder dreiphasig mit 400 Volt für bis zu drei
Energieversorgungs-Module an Schraubklemmen.
Der Anschlussterminal wird auf Tragschiene montiert und
hat zusätzliche Trenneinsätze.
Die Trägerplatte ermöglicht die Aufnahme
von bis zu drei EV-Anschlussmodulen/Netzfiltern.

Lieferumfang:
- Netzanschlussklemmen auf Tragschiene
- Trägerplatte für EV-Anschlussmodul
- Befestigungsmaterial
- Verbindungskabel zum EV-Anschlussmodul

Fabrikat: ESSER
Typ: FX808438
oder gleichwertig

Angebotener Typ: '.........'

Liefern, montieren und betriebsfertig anschließen incl.
aller erforderlichen Nebenarbeiten
Menge: 1,000 St
Zuordnung: 450000000

**03.00.0130 Serviceschublade 1HE**
Service-Schublade zum Einbau in 19"-
Standschränke zur Ablage für Programmier- und
Servicegeräte während der Inbetriebnahme und bei
Instandhaltungsarbeiten. Montage erfolgt mit
kugelgelagerten Schwerlastschienen.
Für den Einbau ist eine Höheneinheit
(1HE= 44,45mm) einzuplanen.

Material: Stahlblech pulverlackiert
Farbe: grau, ähnlich Pantone 583

Fabrikat: ESSER
Typ: FX808439
oder gleichwertig

Angebotener Typ: '.........'

Liefern, montieren und betriebsfertig anschließen incl.
aller erforderlichen Nebenarbeiten
Menge: 1,000 St
Zuordnung: 450000000

**03.00.0140 Blindplatte 19" für Schwerlastschublade**
Frontrahmen für Schwerlastschublade,
zur Aufnahme einer Bedien und
Anzeigeeinrichtungen. 7 HE Blindfront für
Schwerlastschublade 5 HE Pulverlackierte Metallplatte
als Blende für EV-Schublade oder ZentralenSchublade
falls kein Bedienteil
erforderlich ist.
5 Höheneinheiten (a 44,45 mm)= 222,25 mm

Lieferumfang:
Blindfront incl. Befestigungsmaterial

Fabrikat: ESSER
Typ: FX808440
oder gleichwertig

Angebotener Typ: '.........'

Liefern, montieren und betriebsfertig anschließen incl.
aller erforderlichen Nebenarbeiten
Menge: 2,000 St
Zuordnung: 450000000

**03.00.0150 Standschrank für FlexES**
Pulverlackierter Standschrank mit
integriertem Montagerack zu Aufnahme
und Befestigung von Schubladenelementen.
Schrankgestell mit geschweißtem
100 mm Sockel, mit Bohrungen für Bodenbefestigung. Rückwände und Seitenwände abnehmbar,
Kabeleinführung im Dach mit Bürstenleiste und Abdeckblech. Verschließbare Stahltüre mit
Glaseinsatz zur Verifikation der Anzeigeelemente. Die
Montage der vorgesehenen Komponenten erfolgt ab Werk
nach Kundenvorgaben.

Techniche Daten:
Farbe: pulverbeschichtet
RAL 7035 lichtgrau
Gewicht: ca.150 kg

Maße:(BxHxT) 800x2000x800mm ohne Sockel
800x2100x800mm mit Sockel

Fabrikat: ESSER
Typ: 769166
oder gleichwertig

Angebotener Typ: '.........'

Liefern, montieren und betriebsfertig anschließen incl.
aller erforderlichen Nebenarbeiten
Menge: 1,000 St
Zuordnung: 450000000

**03.00.0160 Blindplatte 19", 2 HE**
19" Blindplatte 2 HE
Fabrikat: ESSER
Typ: 744030
oder gleichwertig

Angebotener Typ: '.........'

Liefern, montieren und betriebsfertig anschließen incl.
aller erforderlichen Nebenarbeiten
Menge: 2,000 St
Zuordnung: 450000000

**03.00.0170 Blindplatte 19", 5 HE**
19 "Blindplatte 5HE

Fabrikat: ESSER
Typ: 744028
oder gleichwertig

Angebotener Typ: '.........'

Liefern, montieren und betriebsfertig anschließen incl.
aller erforderlichen Nebenarbeiten
Menge: 4,000 St
Zuordnung: 450000000

**03.00.0180 Kabel EV-Kaskadierung 2,5 m**
Kabel EV-Kasdierung

Fabrikat: ESSER
Typ: FX808455
oder gleichwertig

Angebotener Typ: '.........'

Liefern, montieren und betriebsfertig anschließen incl.
aller erforderlichen Nebenarbeiten
Menge: 1,000 St
Zuordnung: 450000000

**03.00.0190 esserbus-Modul (ebM)**
1-fach Ringlinien-Modul für max. 127
Busteilnehmer mit intergrierter Energieversorgung für Prozeßanalogmelder,
Ein-/Ausgangs-Koppler oder optional für
busversorgte Signalgeber. Funktionserweiterung für
busversorgte Alarmierung durch Softwareupgrade optional
möglich.

Leistungsmerkmale:
- bis zu 3500 m Ringleitungslänge
- Kombinierbare Ring-/Stichleitungstechnik
- Verknüpfungen sind über Baugruppen u.
Netzwerkzentralen hinaus möglich
- Verwaltung von Funkkomponenten
- permanente Überwachung aller angeschalteten Melder,
Koppler und Alarmierungseinrichtungen
- Überwachung der Ringleitungen auf
Kurzschluss, Drahtbruch und Störung
- Schnelle Reaktivierung der busversorgten
Signalgeber nach Kurzschluss
- Kunststoffschutzgehäuse mit LED-
Betriebsanzeigen zur schnellen
Indikation des Betriebszustandes
- Integrierte Leitungsisolatoren für
beidseitigen Leitungsschutz

Technische Daten:
Betriebsspannung 24 V DC
Ruhestrom ca. 17 mA
Gewicht ca. 110 g
Abmessungen B: 27 mm H: 93 mm T: 112 mm

Fabrikat: ESSER
Typ: FX808331
oder gleichwertig

Angebotener Typ: '.........'

Liefern, montieren und betriebsfertig anschließen incl.
aller erforderlichen Nebenarbeiten
Menge: 4,000 St
Zuordnung: 450000000

**03.00.0200 esserbus-Modul GT (ebMGT)**
1-fach Ringlinien-Modul mit galvanischer
Trennung für max. 127 Busteilnehmer mit
intergrierter Energieversorgung für
Prozeßanalogmelder, Ein-/Ausgangs- Koppler oder
optional für busversorgte Signalgeber.
Funktionserweiterung für busversorgte
Alarmierung durch Softwareupgrade
optional möglich.

Leistungsmerkmale:
- bis zu 3500 m Ringleitungslänge
- Kombinierbare Ring-/Stichleitungstechnik
- Verknüpfungen sind über Baugruppen u.
Netzwerkzentralen hinaus möglich
- Verwaltung von Funkkomponenten
- permanente Überwachung aller angeschalteten Melder,
Koppler und Alarmierungseinrichtungen
- Überwachung der Ringleitungen auf
Kurzschluss, Drahtbruch und Störung
- Schnelle Reaktivierung der busversorgten
Signalgeber nach Kurzschluss
- Kunststoffschutzgehäuse mit LED-
Betriebsanzeigen zur schnellen Indikation des
Betriebszustandes
- Integrierte Leitungsisolatoren für
beidseitigen Leitungsschutz
- Die Galvanische Trennung ist ab einem
Ausbau von mehr als vier Analogringen
erforderlich und gewährleistet den
Schutz gegen Potentialverschiebungen in
großen Ausbauten.

Technische Daten:
Betriebsspannung 24 V DC
Ruhestrom ca. 17 mA
Gewicht ca. 110 g
Abmessungen B:27 mm H:93 mm T:112 mm

Fabrikat: ESSER
Typ: FX808332
oder gleichwertig

Angebotener Typ: '.........'

Liefern, montieren und betriebsfertig anschließen incl.
aller erforderlichen Nebenarbeiten
Menge: 9,000 St
Zuordnung: 450000000

**03.00.0210 essernet-Modul 500 kBd (enM)**
Netzwerk-Interface-Modul 500kBd für
Brandmelde-Computer bis max. 31 Netzwerkteilnehmer.
Protokoll ähnlich DIN 19245 Teil 1 (Profibus)

Leistungsdaten
- Topologie:
Ringstruktur, Unterbrechungs- und
Kurzschlußtoleranz
- Kunststoffschutzgehäuse mit LED-
Betriebsanzeigen zur schnellen
Indikation des Betriebszustandes

Technische Daten:
Betriebsspannung 24 V DC
Ruhestrom ca. 37 mA
Kabel IBM Typ 1 oder vergleichbar
Kabellänge 1000 m
(max. zwischen 2 Teilnehmern)
Gewicht ca. 100 g
Abmessungen B:27 mm H:93 mm T:112 mm

Fabrikat: ESSER
Typ: FX808341
oder gleichwertig

Angebotener Typ: '.........'

Liefern, montieren und betriebsfertig anschließen incl.
aller erforderlichen Nebenarbeiten
Menge: 1,000 St
Zuordnung: 450000000

**03.00.0220 Slave-Steuerungsmodul für FlexES Control**
Redundantes Steuerungsmodul zur Erhöhung
der Systemverfügbarkeit nach VDE0833-2
für Brandmeldeanlagen über 48.000m²
oder Brandmeldeanlagen mit erhöhten
Anforderungen. Einfache Inbetriebnahme
durch automatische Datenübernahme nach
Systemstart.

Technische Daten:
Gewicht ca. 270 g
Abmessungen B:27 mm H:202 mm T:112 mm

Fabrikat: ESSER
Typ: FX808328.RE
oder gleichwertig

Angebotener Typ: '.........'

Liefern, montieren und betriebsfertig anschließen incl.
aller erforderlichen Nebenarbeiten
Menge: 1,000 St
Zuordnung: 450000000

**03.00.0230 Akku 12V / 24 Ah**
Akku 12V / 24 AH

Fabrikat: ESSER
Typ: 018006
oder gleichwertig

Angebotener Typ: '.........'

Liefern, montieren und betriebsfertig anschließen incl.
aller erforderlichen Nebenarbeiten
Menge: 8,000 St
Zuordnung: 450000000

**03.00.0240 Überspannungs-Schutzmodul für essernet und RS485 Schnittstellen**
Platzsparendes Kombi-Ableiter-Modul mit
LifeCheck zum Schutz von einer Doppelader
hochfrequenter Bussysteme, wahlweise direkte oder
indirekte Schirmerdung.

Technische Daten:
Nennspannung 5 V
Nennstrom 1 A @ 45°C
Höchste Dauerspannung AC 4,2 V AC
Höchste Dauerspannung DC 6 V DC
Nennableiterstoßstrom (8/20)
pro Ader 10 kA
Nennableiterstoßstrom (8/20)
gesamt 20 kA
Blitzstoßstrom (10/350) gesamt 9 kA
Blitzstoßstrom (10/350) pro Ader 2,5 kA
Schutzart IP20
Maße B x H x T (mm) 45 x 51 x 12

Fabrikat: ESSER
Typ: 764731
oder gleichwertig

Angebotener Typ: '.........'

Liefern, montieren und betriebsfertig anschließen incl.
aller erforderlichen Nebenarbeiten
Menge: 2,000 St
Zuordnung: 450000000

**03.00.0250 Überspannungs-Schutzmodul für Netzanschluß 230V**
Zweipoliger Ableiter bestehend aus
Basiselement und gestecktem Schutzmodul,
mit potentialfreiem Fernmeldekontakt zur
unabhängigen Störungsweiterleitung.

Technische Daten:
Nennspannung: 230 V AC
Höchste Dauerspannung AC: 255 V AC
Höchste Dauerspannung DC: 255 V DC
Nennlaststrom AC: 25 A
Gesamtableitstoßstrom (80/20)
[L+N-PE] 5 kA
Kombinierter Stoß: 6 kV
Kombinierter Stoß [L+N-PE]: 10 kV
Schutzpegel [L/N-PE]: max. 1500 V
Schutzpegel [L-N]: max. 1250 V
Ansprechzeit [L/N-PE]: max. 100 ns
Ansprechzeit [L-N]: max. 25 ns
Schutzart: IP 20
Maße: B x H x T (mm) 90 x 66 x 18

Fabrikat: ESSER
Typ: 764732
oder gleichwertig

Angebotener Typ: '.........'

Liefern, montieren und betriebsfertig anschließen incl.
aller erforderlichen Nebenarbeiten
Menge: 2,000 St
Zuordnung: 450000000

**03.00.0260 Überspannungs-Schutzmodul für Ringleitungen esserbus/Plus**
Platzsparendes Kombi-Ableiter-Modul zum
Schutz von 2 Doppeladern symmetrischer
Schnittstellen mit galvanischer
Trennung. Je Ringleitung sind zwei
solcher Überspannungs-Schutzmodule
erforderlich.

Technische Daten:
Nennspannung: 48 V
Nennstrom: 1 A @ 45°C
Höchste Dauerspannung AC: 38,1 V AC
Höchste Dauerspannung DC: 54 V DC
Nennableiterstoßstrom (8/20)
pro Ader: 10 kA
Nennableiterstoßstrom (8/20)
gesamt: 20 kA
Blitzstoßstrom (10/350) gesamt: 10 kA
Blitzstoßstrom (10/350) pro Ader: 2,5 kA
Schutzart: IP20
Maße: B x H x T (mm) 45 x 51 x 12

Fabrikat: ESSER
Typ: 764733
oder gleichwertig

Angebotener Typ: '.........'

Liefern, montieren und betriebsfertig anschließen incl.
aller erforderlichen Nebenarbeiten
Menge: 26,000 St
Zuordnung: 450000000

**03.00.0270 Basisunterteil für Überspannungsschutzmodule**
Basisteil als sehr platzsparende,
4-polige, universelle Durchgangsklemme
zur Aufnahme des Ableiter-Moduls ohne
Signalunterbrechung. Die sichere Erdung
des Ableiter-Moduls wird über den
Hutschienen-Tragfuß mittels Schnappbefestigung
hergestellt. Da sich keinerlei Bauelemente der
Schutzschaltung im Basisteil befinden,
beschränken sich Wartungsarbeiten auf
die Schutzmodule.

Werkzeuglose Befestigung auf 35-mm-Hutschienen.

Technische Daten:
Schutzart: IP20
Maße: B x H x T (mm) 90 x 50 x 12

Fabrikat: ESSER
Typ: 764737
oder gleichwertig

Angebotener Typ: '.........'

Liefern, montieren und betriebsfertig anschließen incl.
aller erforderlichen Nebenarbeiten
Menge: 28,000 St
Zuordnung: 450000000

**03.00.0280 CLSS Gateway Bundle FlexES Control**
CLSS Gateway Bundle FlexES Control

Fabrikat: ESSER
Typ: 784866
oder gleichwertig

Angebotener Typ: '.........'

Liefern, montieren und betriebsfertig anschließen incl.
aller erforderlichen Nebenarbeiten
Menge: 1,000 St
Zuordnung: 450000000

**03.00.0290 Mobilfunkmodul,Europa LTE, mit SIM-Karte**
Optionales Mobilfunk-Modul zur Anbindung des CLSS
Gateways über GSM/LTE. Das Modul wird über eine
Steckverbindung des CLSS Gateways angeschlossen. Der
Einsatz empfiehlt sich, wenn die Infrastruktur des
Objektes keine physikalische Internetanbindung
ermöglicht.

Fabrikat: ESSER
Typ: CCM-EU
oder gleichwertig

Angebotener Typ: '.........'

Liefern, montieren und betriebsfertig anschließen incl.
aller erforderlichen Nebenarbeiten
Menge: 1,000 St
Zuordnung: 450000000

**03.00.0300 FW-Info- & Bediensystem DIN A3 für 1000 Laufkarten**
Zweiflügeliges Stahlblechgehäuse für
Aufputz- und Unterputzmontage zentrale
Türöffnung für beide Türflügel durch
Feuerwehrschließung (vorbereitet für
Profilhalbzylindereinbau). Die rechte
Gehäusetür kann einzeln durch ein
integriertes Schloss geöffnet werden.
Linke Gehäusehälfte beinhaltet Feuerwehranzeigetableau sowie ein Feuerwehrbedienfeld und ist vorbereitet für die
Aufnahme eines Handfeuermelders. Das
Feuerwehranzeigetableau wird über die
serielle Schnittstelle der BMZ angesteuert. Das Feuerwehrbedienfeld wird
wahlweise über das FAT oder über die BMZ
gesteuert.

Leistungsmerkmale
linke Seite:
- Feuerwehr-Anzeigetableau FAT4000
- Feuerwehr-Bedienfeld FBF4000
- Redundanzadapter System 4000 passend zum
Zentralentyp
- 2 zusätzliche Einbaufelder (EF)
- 1 zusätzliches Einbaufeld (EF) für DKM
- Tür mit Schwenkhebelverschluss für 1
Profilhalbzylinder (PHZ)

rechte Seite:
- Tür mit Beschriftung "Feuerwehr-Laufkarten"
- Türöffnung über 2 CL1-Schließungen
- Format DIN A3 - 10 Fächer (quer)
zur Augnahme von 1000 Laufkarten

Schutzart IP 30
Gehäuse Stahlblech
Farbe rot ähnlich RAL 3000
Gewicht ca. 143 kg
Abmessungen B:900 mm H:2070 mm T:260 m

Fabrikat: IFAM
Typ: FIBS4000-FLD-A3-S2-4EF-RE (1000)
oder gleichwertig

Angebotener Typ: '.........'

Liefern, montieren und betriebsfertig anschließen incl.
aller erforderlichen Nebenarbeiten
Menge: 1,000 St
Zuordnung: 450000000

**03.00.0310 Redundanz-Adapter ADP4000**
Adapterbaugruppe zum Einbau in die BMA zur
Bereitstellung des redundanten Anschlusses für ein FAT
4000, ZPA4000, GMT4000 oder FBF4000uC ausgehend vom
seriellen Interface der BMZ
FlexES Control. Gemäß EN 54-2/DIN 14675 kann mit diesem
Adapter die Schnittstelle der BMA
als redundanter Übertragungsweg ausgeführt werden, wenn
das Feuerwehranzeigetableau FAT
4000 zur Erstinformation der Feuerwehr dient.
Versorgungsspannung und Signalweg des Ringes
werden auf Kurzschluss und Unterbrechung nach EN 54-2
sowie auf schleichenden Kurzschluss
und schleichende Unterbrechung nach EN 54-13
überwacht. Volle Funktionalität bei Störung bzw.
Ausfall eines Leitungsweges ist gewährleistet und es
können bis zu 20 redundante FAT in einem Ring
geschaltet werden. Für Fehlersuche, Wartung und
Inbetriebnahme vorhandene USBSchnittstelle on Board.
Über die beim FAT 4000 beiliegende Programmiersoftware
PROG4000 ist es möglich, den Adapter den
objektspezifischen Bedingungen anzupassen (Master-/
Slavebetrieb).

Technische Daten
Betriebsspannung 10 bis 42 V DC
Ruhestrom @ 12 V DC ca. 40 mA
Ruhestrom @ 24 V DC ca. 30 mA
Alarmstrom @ 12 V DC ca. 45 mA
Umgebungstemperatur -5 °C bis 40 °C
Lagertemperatur -10 °C bis 60 °C
Abmessungen B: 25 mm H: 115 mm T: 90 mm

Fabrikat: ESSER
Typ: 784716
oder gleichwertig

Angebotener Typ: '.........'

Liefern, montieren und betriebsfertig anschließen incl.
aller erforderlichen Nebenarbeiten
Menge: 2,000 St
Zuordnung: 450000000

**03.00.0320 Programmierung und Inbetriebnahme Brandmeldeanlage**
Inbetriebnahme der gesamten Brandmeldeanlage incl.
Funktionsnachweis und Mitarbeiterunterweisung.
Menge: 1,000 St
Zuordnung: 450000000

**03.00.0330 Einbindung vorh. Zentrale**
Einbindung der vorhandenen Zentrale in die neue
Essernet Ringleitung
- inkl. Prüfung der Unterlagen, wie die
ESSER-Zentrale eingebunden werden kann
- inkl. Provisorium zum Schließen des
Brandmelderinges, damit die Anlage
weiter in Betrieb bleiben kann.

Pauschalposition incl. aller Nebenleistungen
Menge: 1,000 St
Zuordnung: 450000000

**03.00.0340 Auftrennung eines Brandmelderinges**
Auftrennung der vorhandenen Ringleitung und Erweiterung
mit einem oder mehreren
Meldern im Bestand.
- incl. Prüfung der Unterlagen, ob und
wie die Ringleitung erweitert werden kann.
- incl. Provisorium zum Schließen des
Brandmelderinges, damit die Anlage
weiter in Betrieb bleiben kann.

Pauschalposition
Menge: 30,000 St
Zuordnung: 450000000

**03.00.0350 Erstellen von Provisorien während der Umbaumaßnahme**
Öffnen und Schließen des Brandmelderings
während der Umbaumaßnahme, damit der Rest
des Bestandsgebäudes noch überwacht werden
kann.
incl. Hinweisschildern und Hinweise
für die Feuerwehr.
einschl. Leitungsmaterialien und Befestigungszubehör
Menge: 30,000 St
Zuordnung: 450000000

**03.00.0360 TCP/IP Konverter Ethernet RS232 / RS 485**
TCP/IP Konverter Ethernet RS232 / RS 485
Diese Hardware dient zur Anbinung eines abgsetzten
Essernet über ein beispielsweise
firmenweites Ethernet-LAN an eine WINMAGplus
Leitstellen uber TCP/IP. Hierbei wird
das Gerat als Protokoll-Umsetzer zwischen dem auf dem
Essernet befindlichem SEI und der
im Ethernet-LAN vorhandenen WINMAGplus Leitstelle
eingesetzt.

- Serielle Schnittstelle: RS232, RS422 oder
RS485 (2- und 4-Draht), über Software
konfigurierbar
- Ubertragungsgeschwindigkeit: 300 Baud bis
max. 230 KBaud, uber Software konfigurierbar
- Serieller Anschluss: D-Sub 25, Buchse
- Ethernet Schnittstelle: 10Base-T/100Base-TX
- Ubertragungsgeschwindigkeit: 10/100/Auto
MBit, uber Software konfigurierbar
- Ubertragungsart: halb- /voll-duplex oder
automatisch, über Software konfigurierbar
- Netzwerkanschluss: RJ45
- Unterstützte Protokolle: ARP, UDP, TCP, ICMP,
Telenet, TFTP, AutoIP, DHCP, HTTP, SNMP, TCP,
UDP and Telnet, TFTP

Technische Daten:

Betriebsspannung 9 -30 V DC oder 9 - 24 V AC
Leistungsaufnahme 1,5 Watt, max.
Betriebstemperatur 0°C bis 60°C
Lagertemperatur -40°C bis 85°C
Material Metall
Gewicht 0,20 kg
Schutzart IP 30
Abmessungen (L x B x H) 9 x 6,4 x 2,3 cm

incl. der benötigten Anschlusskabel

Fabrikat: ESSER
Typ: TCP/IP Konverter,
Ethernet RS232/RS 485
oder gleichwertig

Angebotener Typ: '.........'

Liefern, montieren und betriebsfertig anschließen incl.
aller erforderlichen Nebenarbeiten
Menge: 1,000 St
Zuordnung: 450000000

**03.00.0370 Serielles Essernet Interface EDP bidirektional**
Serielles Essernet Interface EDP bidirektional

Integration ins essernet als eigenständiger Teilnehmer
zur Anbindung des WINMAG plus-Systems.

Bidirektionaler Datenverkehr

Incl. Einbau der benötigten Folgekomponenten

Fabrikat: ESSER 784856
Typ: 784856
WINMAG plus.
Serielles Essernet Interface EDP
bidirektional
oder gleichwertig

Angebotener Typ: '.........'

Liefern, montieren und betriebsfertig anschließen incl.
aller erforderlichen Nebenarbeiten
Menge: 1,000 St
Zuordnung: 450000000

**03.00.0380 Interface Modul RS 232 / V24**
Interface Modul RS 232 / V24

Als Ergänzung zum seriellen Essernet Interface
774855/56/57

Interfacemodul RS 232/V.24
Baugruppe wird auf die Basis Platine
des SEI gesteckt.

Fabrikat: ESSER 772886
Typ: 772886
Interface Modul RS 232 / V24
oder gleichwertig

Angebotener Typ: '.........'

Liefern, montieren und betriebsfertig anschließen incl.
aller erforderlichen Nebenarbeiten
Menge: 1,000 St
Zuordnung: 450000000

**03.00.0390 Modulare Anschlussdose Cat. 6a(tiefgestellt) 2 fach incl. AP.**
Modulare Anschlussdose für 2 Anschlüsse im Gehäuse

- Bauform: Unterputzausführung in 45°
Schrägauslaß incl. A.P. Gehäuse
Mit bis zu 2 Stk Buchsen (Snap-In -5,
Snap-In -6 oder Snap-In GG45 -7) bestückbar.
- Geeignet für Kabelkanalsysteme, Aufputzdose,
usw.
- Geeignet für 45mm Rundloch Rahmen und 50x50mm
Rahmen.
- Beschriftungsfenster 14x40mm
Lieferumfang:
- 1x Zentralplatte(50x50), 1xSnap-In
Montagering,
- 1x Beschriftungsfenster
- 2x Snap-In Buchse

Spezifikation:

CAT-6A Snap-in Modulare Kategorie 6a Buchse,
500 MHz für 10 Gigabit Ethernet

- High-Performance Kat.6a Buchse für Modulare
Rangierfelder und Anschlussdose
- RJ45 Snap-In Connector für den Einsatz in
modularen Rangierfeldern und Anschlussdosen
mit 360° Schirmung
- Steckverbinder der gleichen Bauform (Snap-in
Format)
für Kat. 5, 6 und RJ45-rückwärtskompatiblen
Kat.7 und 7A (GG45) ebenso verfügbar, wie
auch Versionen für Litzenleiter
Geeignet für die Kabeltypen :Kat 7,
Tiefe der Buchse: max. 36 mm zur
normgerechten Einhaltung von Biegeradien
Möglichkeit des Öffnens und
Wiederaufschaltens der Buchse nach Montage
ohne Performanceverlust.

Normen:
- Entspricht, resp. übertrifft die EN 50173-1;
EN50173-3; IEC 60603-7-5; ISO11801:2002/A1:2008
- ISO/IEC JTC 1/SC 25N1513
- TIA/EIA-568-b.2-10
- Unterstützung der Applikation 10GBase-T nach
IEEE802.3an

- Garantiert einzuhaltende Channel Performance Werte
(besser als ISO11801:2008 AM1):

Dämpfung bei 100 MHz: max. 20,8 dB
Dämpfung bei 250 MHz: max. 33,8 dB
Dämpfung bei 500 MHz: max. 49,3 dB

NEXT bei 100 MHz: min. 41,9 dB
NEXT bei 250 MHz: min. 35,1 dB
NEXT bei 500 MHz: min. 29,9 dB

PSNEXT bei 100 MHz: min. 39,1 dB
PSNEXT bei 250 MHz: min. 32,2 dB
PSNEXT bei 500 MHz: min. 26,8 dB

PS ANEXT bei 100 MHz: min. 75,0 dB
PS ANEXT bei 250 MHz: min. 69,0 dB
PS ANEXT bei 500 MHz: min. 64,5 dB

PS AACR-F bei 100 MHz: min. 52,0 dB
PS AACR-F bei 250 MHz: min. 44,0 dB
PS AACR-F bei 500 MHz: min. 38,0 dB

RL bei 100 MHz: min. 14,0 dB
RL bei 250 MHz: min. 10,0 dB
RL bei 500 MHz: min. 10,0 dB

Weiterhin sind folgende Leistungsmerkamle zu
erfüllen:

- geschraubte Abdeckhaube mit Beschriftungsfeld
in RAL 1013
- Staubschutzklappen
- dauerhafter Norm-Beschriftung nach Vorgabe
durch den Bauherrn
- systembedingtem Zubehör
- fachgerechtem Anschluss der Datenkabel gemäß
Vorgaben durch den Hersteller.
- Abdeckrahmen Fabr./Typ wie aus dem Titel
Installationsgeräte

incl. Gerätegehäuse A.P. IP44, mit
Beschriftungsfeld und beschriften nach
Belegungsplan Liefern, montieren inkl.
Anschliessen der Kabel einschl. Befestigungsmaterial
Menge: 1,000 St
Zuordnung: 450000000

**03.00.0400 Feuerwehrlaufkarten**
Feuerwehrlaufkarte in Absprache mit
der zuständigen Brandschutzbehörde und der RWTH
anfertigen.

Farbausdrucke je (4 fach) und zusätzlich 1 fach
eingeschweißt für Einsatzordner der BMZ

Typ: Feuerwehrlaufkarten

Liefern und einheften
Menge: 300,000 St
Zuordnung: 450000000

**03.00.0410 Feuerwehrlaufkarte für zweiten Satz Feuerwehrlaufkarten, wie vor**
Feuerwehrlaufkarte für zweiten Satz Feuerwehrlaufkarten
(laminiert), wie vor beschrieben, zur Hinterlegung in
FIZ
Sowie Kennzeichnung der Karten des zweiten Satzes in
Orange
Menge: 300,000 St
Zuordnung: 450000000

**03.00.0420 Einsatzkarten (Anfahrhilfen)**
Einsatz nach Vorgaben der Berufsfeuerwehr Aachen in
Anlehnung an DIN 14095, DIN A4 farbig als Grafiken zur
Auffindung von Objekten, Feuerwehrschlüsselkasten und
Brandmeldeanlagen. Die Einsatzkarte muss in einer
zerreißfesten Klarsichthülle eingeschweißt sein,
Beschriftungen sollen in gerader Normschrift sein,
in 15-facher Ausfertigung

anfertigen und liefern
Menge: 1,000 psch
Zuordnung: 450000000

**03.00.0430 Laufkarten und Anfahrhilfe als Software**
Die im Projekt verwendeten Laufkarten sowie die
Anfahrhilfe werden 4-fach als .dxf Dateien auf
Datenträger (CD / USB-Stick) gespeichert und an das BLB
NRW Aachen übergeben.
Menge: 1,000 psch
Zuordnung: 450000000

**03.00.0440 Hinweisschild BMZ**
Hinweisschild auf Brandmeldezentrale in Abstimmung mit
der zuständigen Brandschutzbehörde anfertigen.

Liefern und montieren
Menge: 2,000 St
Zuordnung: 450000000

**03.00.0450 Technischer Alarmbaustein**
Vollwertiger Busteilnehmer des Brandmeldesystems IQ8Control zur Erfassung
und Weiterleitung von technischen
Alarmen.
Der Alarmbaustein verfügt über einen
integrierten Leitungstrenner einen
Kontakteingang und einen Relaisausgang.
Das Relais kann wahlweise als Öffner
oder Schließer konfiguriert werden. Eine
separate Spannungsversorgung wird nicht
benötigt.

Zur Erhöhung der IP-Schutzklasse kann
optional ein IP-Schutz Kit verwendet
werden.

Technische Daten
Betriebsspannung 8 V DC bis 42 V DC
Ruhestrom @ 19 V DC ca. 45 µA
Anwendungstemperatur -20°C bis +70°C
Schutzart IP 30
Abmessungen (BxTxH) 88 x 88 x 21 mm

Fabrikat: ESSER
Typ: 804868
oder gleichwertig

Angebotener Typ: '.........'

Liefern, montieren und betriebsfertig anschließen incl.
aller erforderlichen Nebenarbeiten
Menge: 2,000 St
Zuordnung: 450000000

**03.00.0460 Rundum-Blitzleuchte**
Rundum-Blitzleuchte
Für Außenmontage, in grauem Kunststoffgehäuse, mit
einer gelben/orangen Acrylglas-Kalotte gemäß Vorgabe
der Feuerwehr Düsseldorf, einstellbare Blitzfolge.

Technische Daten:

Betriebsspannung: 24 V DC
Stromaufnahme: ca. 0,25 A
Blitzfolge: ca. 60/Minute
Blitzenergie: 5 W s
Warnsignal: DIN 33404
Maße: d = 110 mm
h = 150 mm
Schutzart: IP 54 DIN 40050

Fabrikat: ESSER
Typ: 766305.10

Angebotener Typ: '.........'

Liefern, montieren, betriebsfertig anschließen incl.
aller erforderlichen Nebenarbeiten
Menge: 1,000 St
Zuordnung: 450000000

**03.00.0470 Freischaltelement K**
Freischaltelement K

Das FSE dient als zusätzliches Entriegelungselement zum
Öffnen des FSD durch manuelle Auslösung der BMZ durch
die Einsatzkräfte z. B. bei Sichtfeuer oder
Wasserrohrbruch. Zur Unterputzmontage oder zum Einbau
in Säulen inkl. Spezial-Verschlusszylinder der
regionalen
Feuerwehr Putzblende mit Staubschutzscheibe und 10 m
Anschlussleitung. Optional: 50 m
Anschlussleitung

Technische Daten:
Abmessungen Ø= 38 mm T = 80 mm
Rücks. Bodenplatte Ø= 44 mm

Fabrikat: ESSER
Typ: 784791
oder gleichwertig

Angebotener Typ: '.........'

Liefern, montieren und betriebsfertig anschließen incl.
aller erforderlichen Nebenarbeiten
Menge: 1,000 St
Zuordnung: 450000000

*Hinweis*
Feuerwehrperipherie

**03.00.0480 Thermomaximal Melder IQ8Quad**
Wärmemelder mit schnellem Halbleitersensor zur sicheren
Detektion von Bränden mit Wärmeentwicklung. Melder mit
prozessorgesteuerter Signalverarbeitung
und dezentraler Intelligenz.

-Flache Bauweise
-Trenner integriert im Melder, nach
pr EN 54-17
-Zentrierte 360° Alarmanzeige
-Separate Betriebsanzeige
-360° thermische Überwachung mit einem
Sensor
-Alarm- und Betriebsdatenspeicherung,
integrierter Betriebsstundenzähler
-Zugelassen nach EN 54 T 5 A1S
-Powered Loop fähig

Technische Daten:
Überwachungsfläche max. 30 m2
Überwachungshöhe max. 7,5 m
Betriebsspannung: 8V bis 42V DC
Nennspannung 19 V DC
Ruhestrom (mittel) ca. 45 µA
Alarmstrom typ. 9 mA, gepulst
Anwendungstemp. -20 bis +50 °C
Gehäuse ABS, weiß ähnlich RAL 9010
Gewicht ca. 110 g
Maße inkl. Sockel d = 117 mm, H = 62 mm

Fabrikat: ESSER
Typ: 802171
oder gleichwertig

Angebotener Typ: '.........'

Liefern, montieren und betriebsfertig anschließen incl.
aller erforderlichen Nebenarbeiten
Menge: 3,000 St
Zuordnung: 450000000

**03.00.0490 Thermodifferential Melder IQ8Quad**
Wärmemelder mit schnellem Halbleitersensor zur sicheren Branddetektion von
Bränden mit schnellem Temperaturanstieg, sowie integrierter Maximalwertauslösung zur Erkennung von Bränden
mit langsamen Temperaturanstieg. Melder
mit prozessorgesteuerter Signalverarbeitung und dezentraler
Intelligenz.

-Flache Bauweise
-Trenner integriert im Melder, nach pr EN 54-17
-Zentrierte 360° Alarmanzeige
-Separate Betriebsanzeige
-Kontinuierliches Ansprechverhalten zur
Detektion von langsamen und schnellen
Temperaturanstiegen
-360° thermische Überwachung mit einem Sensor
-Alarm- und Betriebsdatenspeicherung,
integrierter Betriebsstundenzähler
-Zugelassen nach EN 54 T 5 A1
-Powered Loop fähig

Technische Daten
Überwachungsfläche max. 30 m2
Überwachungshöhe max. 7,5 m
Betriebsspannung: 8V bis 42V DC
Nennspannung 19 V DC
Ruhestrom (mittel) ca. 45 µA
Alarmstrom typ. 9 mA, gepulst
Anwendungstemp. -20 bis +50 °C
Gehäuse ABS, weiß ähnlich RAL 9010
Gewicht ca. 110 g
Maße inkl. Sockel d = 117 mm, H = 62 mm

Fabrikat: ESSER
Typ: 802271
oder gleichwertig

Angebotener Typ: '.........'

Liefern, montieren und betriebsfertig anschließen incl.
aller erforderlichen Nebenarbeiten
Menge: 3,000 St
Zuordnung: 450000000

**03.00.0500 O2T Multisensor Melder IQ8Quad**
Multisensormelder mit zwei integrierten optischen Rauchsensoren mit unterschiedlichen Streulichtwinkeln sowie
zusätzlicher Thermomeldersensorauswertung zur Erkennung von Schwelbränden bis hin zu offenen Bränden mit
gleichmäßigem Ansprechverhalten.
Vergleich der Rauchsensorsignale zur
Rauchklassifizierung und Reduzierung von
Täuschungsalarmen, wie z.B. durch
Wasserdampf oder Stäube.

- Flache Bauweise
- Trenner integriert im Melder, nach
pr EN 54-17
- Vergleich von Brandkenngrößenmustern
nach DIN VDE 0833-2
- Zentrierte 360° Alarmanzeige
- Separate Betriebsanzeige
- Detektion nach dem Vorwärts- und
Rückwärtsstreuprinzip
- 360° thermische Überwachung mit einem Sensor
- Alarm- und Betriebsdatenspeicherung,
integrierter Betriebsstundenzähler
- Möglichkeit der zeit- und ereignisgesteuerten Sensorabschaltung
- Zugelassen nach DIN EN 54-7/5 B2, CEA 4021
- owered Loop Fähig

Betriebsspannung: 8V bis 42V DC
Ruhestrom @ 19 V DC (mittel) ca. 60 µA
Überwachungsfläche max. 110 m2
Überwachungshöhe max. 12 m
Anwendungstemp. -20 bis +65 °C
Gehäuse ABS, weiß ähnlich RAL 9010
Gewicht ca. 110 g
Maße inkl. Sockel d = 117 mm, H = 62 mm

Fabrikat: ESSER
Typ: 802374
oder gleichwertig

Angebotener Typ: '.........'

Liefern, montieren und betriebsfertig anschließen incl.
aller erforderlichen Nebenarbeiten
Menge: 210,000 St
Zuordnung: 450000000

**03.00.0510 wie vor O2T Multisensor Melder IQ8Quad in Zwischendecke**
Leistung wie vor beschrieben, jedoch

Montage in Zwischendecke

Montagehöhe bis 5,00 m

Liefern, montieren und betriebsfertig anschließen incl.
aller erforderlichen Nebenarbeiten
Menge: 250,000 St
Zuordnung: 450000000

**03.00.0520 O2T/So Multisensor Melder IQ8Quad mit integr. Warnton**
O2T/So Multisensor Melder IQ8Quad mit integr. Warnton
Multisensormelder mit integriertem busversorgetem Warntongeber. Der Melder verfügt über zwei
integrierte optische Rauchsensoren mit
unterschiedlichen Streulichtwinkeln sowie
zusätzlicher Thermosensor-Auswertung zur Erkennung von
Schwelbränden bis hin zu offenen Bränden mit
gleichmäßigem Ansprechverhalten.
Vergleich der Rauchsensorsignale zur
Rauchklassifizierung und Reduzierung von
Täuschungsalarmen wie z.B. durch Wasserdampf oder
Staub. Durch die hervorragenden Detektionseigenschaften
ist der Melder außerdem in der Lage die in der Norm
beschriebenen
Testfeuer TF1 und TF6 zu erkennen. Der Melder ist auch
für höhere Anwendungstemperatur bis +65 °C geeignet.
Der Melder verfügt über eine automatische
Verschmutzungserkennung. Der
Status der Verschmutzung kann über die
Programmier- und Service Software ausgelesen und
angezeigt werden. Bis zu 20 anwählbare unterschiedliche
Tonmuster inkl. DIN-Ton.
Einstellbare Lautstärkenregelung in 8 Stufen möglich.
Zum Betrieb mit Einzeladressierung
in Ringbussystemen. Der Leitungstrenner ist im Melder
integriert.

Leistungsmerkmale
- Flache Bauweise
- Mikroprozessorgesteuerte Signalverarbeitung
- Vollständige Selbstüberwachung
- Verschmutzungserkennung und
Ruhewertnachführung gemäß geltender Normen und
Richtlinien
- Falschalarmunterdrückung bei Betauung durch spezielle
Oberfläche
- Trenner integriert im Melder nach
pr EN 54-17
- Zentrierte 360° Alarmanzeige
- Separate Betriebsanzeige
- Detektion nach dem Vorwärts- und
Rückwärtsstreuprinzip
- Vergleich von Brandkenngrößenmustern
nach DIN VDE 0833-2
- 360° thermische Überwachung mit einem Sensor
- Busversorgter Warntongeber im Melder
- Frei anwählbare unterschiedliche Tonmuster
inklusive DIN Ton gemäß DIN 33404 Teil 3
- Mehrere Teilsignale zu einem Signal
verknüpfbar
- Wiederholungsraten von Signalen und
Teilsignalen programmierbar
- Automatische Synchronisation von mehreren
Warntongebern
- Alarm- und Betriebsdatenspeicherung
integrierter Betriebsstundenzähler
- Möglichkeit der zeit- und ereignisgesteuerten Sensorabschaltung
- Zugelassen nach DIN EN 54-7/-5 B /-17
CEA 4021
- Zugelassen nach DIN EN 54-3
- Powered Loop Fähig
- Kurzschluss-/unterbrechungstolerant

Technische Daten:
Betriebsspannung 8 bis 42 V DC
Ruhestrom @ 19 V DC ca. 80 µA
Ruhestrom @ BMZAkku ca. 450 µA @ 42 V
Schallpegel max. 92 dB (A) +/- 2 dB (A)
bei 1 m DIN-Ton
Überwachungsfläche max. 110 m²
Überwachungshöhe max. 12 m
Luftgeschwindigkeit 0 bis 25.4 m/s
Anwendungstemperatur -20 °C bis 65 °C
Lagertemperatur -25 °C bis 75 °C
Schutzart IP43 (mit Sockel + Option)
Material ABS
Rel. Luftfeuchte max. 95 %
(nicht kondensierend)
Farbe weiß ähnlich RAL 9010
Gewicht ca. 145 g
Melderspezifikation EN 54-7/-5 B/-17 CEA 4021
Spezifikation EN 54-3
akustischer Signalgeber
Abmessungen Ø: 117 mm H: 59 mm
Ø: 117 mm H: 67 mm (inkl. Sockel)

Fabrikat: ESSER
Typ: 802384
oder gleichwertig

Angebotener Typ: '.........'

Liefern, montieren und betriebsfertig anschließen incl.
aller erforderlichen Nebenarbeiten
Menge: 85,000 St
Zuordnung: 450000000

**03.00.0530 O2T/FSp Multisensor Melder IQ8Quad mit integr.Blitzlicht/Warnton**
O2T/FSp Multisensor Melder IQ8Quad mit integr.
Blitzlicht/Warnton
Multisensormelder mit integriertem bus- versorgetem
optischen Signalgeber und
Warntongeber. Der Melder verfügt über zwei integrierte
optische Rauchsensoren mit unterschiedlichen Streulichtwinkeln sowie zusätzlicher
Thermosensor-Auswertung
zur Erkennung von Schwelbränden bis hin
zu offenen Bränden mit gleichmäßigem Ansprechverhalten.
Vergleich der Rauchsensorsignale zur
Rauchklassifizierung und Reduzierung von
Täuschungsalarmen wie z.B.
durch Wasserdampf oder Staub. Durch die hervorragenden
Detektionseigenschaften ist der Melder außerdem in der
Lage die in der Norm beschriebenen Testfeuer TF1 und
TF6 zu erkennen. Der Melder ist auch für höhere Anwendungstemperatur bis +65 °C geeignet. Der Melder verfügt
über eine automatische Verschmutzungserkennung. Der
Status der Verschmutzung kann über die Programmier- und
Service Software ausgelesen und angezeigt werden.
Integrierter optischer Signalgeber und
Warntongeber. Bis zu 20 anwählbare unterschiedliche
Tonmuster inkl. DIN-Ton
und bis zu fünf Durchsagetexte in jeweils
fünf Landessprachen im Melder verfügbar.
Einstellbare Lautstärkenregelung in 8 Stufen möglich.
Zum Betrieb mit Einzeladressierung
in Ringbussystemen. Der Leitungstrenner ist im Melder
integriert.

Leistungsmerkmale
- Flache Bauweise
- Mikroprozessorgesteuerte Signalverarbeitung
- Vollständige Selbstüberwachung
- Verschmutzungserkennung und
Ruhewertnachführung gemäß geltender Normen
und Richtlinien
- Falschalarmunterdrückung bei Betauung
durch spezielle Oberfläche
- Trenner integriert im Melder nach
pr EN 54-17
- Zentrierte 360° Alarmanzeige
- Separate Betriebsanzeige
- Detektion nach dem Vorwärts- und
Rückwärtsstreuprinzip
- Vergleich von Brandkenngrößenmustern
nach DIN VDE 0833-2
- 360° thermische Überwachung mit einem Sensor
- Busversorgter optischer Signalgeber und
Warntongeber im Melder
- Multilinguale Durchsagetexte
- Frei anwählbare unterschiedliche
Tonmuster inklusive DIN Ton gemäß
DIN 33404 Teil 3
- Mehrere Teilsignale zu einem Signal
verknüpfbar
- Wiederholungsraten von Signalen und
Teilsignalen programmierbar
- Automatische Synchronisation von mehreren
Warntongebern
- Alarm- und Betriebsdatenspeicherung
integrierter Betriebsstundenzähler
- Möglichkeit der zeit- und ereignisgesteuerten Sensorabschaltung
- Zugelassen nach DIN EN 54-7/-5 B /-17
CEA 4021
- Zugelassen nach DIN EN 54-3
- Powered Loop Fähig
- Kurzschluss-/unterbrechungstolerant

Technische Daten:
Betriebsspannung 8 bis 42 V DC
Ruhestrom @ 19 V DC ca. 90 µA
Ruhestrom @ BMZAkku ca. 500 µA @ 42 V
Schallpegel max. 92 dB (A) +/- 2 dB (A)
bei 1 m DIN-Ton
Blitzleuchte rot
Lichtstärke max. 158 cd peak/
263 cd effektiv
Blitzenergie ca. 3 J
Überwachungsfläche max. 110 m²
Überwachungshöhe max. 12 m
Luftgeschwindigkeit 0 bis 25.4 m/s
Anwendungstemperatur -20 °C bis 65 °C
Lagertemperatur -25 °C bis 75 °C
Schutzart IP43 (mit Sockel + Option)
Material ABS
Rel. Luftfeuchte max. 95 %
(nicht kondensierend)
Farbe weiß ähnlich RAL 9010
Gewicht ca. 145 g
Melderspezifikation EN 54-7/-5 B/-17
CEA 4021
Spezifikation EN 54-3
akustischer Signalgeber
Abmessungen Ø: 117 mm H: 59 mm
Ø: 117 mm H: 67 mm
(inkl. Sockel)

Fabrikat: ESSER
Typ: 802385
oder gleichwertig

Angebotener Typ: '.........'

Liefern, montieren und betriebsfertig anschließen incl.
aller erforderlichen Nebenarbeiten
Menge: 2,000 St
Zuordnung: 450000000

**03.00.0540 Meldersockel Standard**
Standardmeldersockel für automatische
Brandmelder. Bei Entnahme des Melders
wird der Ringbus autom. geschlossen.
Im Sockel ist eine Melderentnahmesicherung enthalten die bei Bedarf
genutzt werden kann.

Technische Daten:
Anwendungstemperatur -20 °C bis 72 °C
Lagertemperatur -25 °C bis 75 °C
Anschlussklemmen Ø 06 mm bis 2 mm²
Material ABS
Rel. Luftfeuchte max 95 %
(ohne Betauung)
Farbe weiß ähnlich RAL 9010
Gewicht ca. 60 g
Abmessungen Ø: 117 mm H: 24 mm
(inkl. Melder 62 mm)

Fabrikat: ESSER
Typ: 805590
oder gleichwertig

Angebotener Typ: '.........'

Liefern, montieren und betriebsfertig anschließen incl.
aller erforderlichen Nebenarbeiten
Menge: 553,000 St
Zuordnung: 450000000

**03.00.0550 Melderkennzeichnungsschilder Resopal**
Melderkennzeichnungsschilder aus Resopal
in Abstimmung mit der örtlich zuständigen
Brandschutzbehörde.
Zur Kennzeichnung der Melderadresse und Meldergruppe
des Brandmelders im Objekt bei einer Deckenhöhe bis zu
7 Meter.

Typ: Melderkennzeichnungsschilder

Liefern und montieren
Menge: 815,000 St
Zuordnung: 450000000

**03.00.0560 Befestigungswinkel für Rauchmelder**
Befestigungswinkel aus korrosionsgeschütztem Metall zur
Befestigung von Rauchmeldern an schrägen Decken.
Universell an verschiedene Deckenneigungswinkel
anzupassen.

Liefern, montieren und betriebsfertig anschließen incl.
aller erforderlichen Nebenarbeiten
Menge: 2,000 St
Zuordnung: 450000000

**03.00.0570 Handmelder Elektronikmodul mit Trenner**
Elektronikmodul zum Einbau in ein
Handmeldergehäuse zur manuellen Auslösung eines
Brandalarmes bzw. einer Gefahrenmeldung.
Geeignet zur Anwendung in trockenen Räumen.
Ausgestattet mit einem Mikroprozessor verfügt es
bereits in der Grundausführung über eine
Alarmspeicherung Alarmanzeige und die
Anschlussmöglichkeit weiterer externer Standard-
Handmelder. Zum Betrieb mit Einzeladressierung in
Ringbussystemen.
Der Leitungstrenner ist im Melder integriert.
Ohne Busanbindung arbeitet das Modul wie ein Standard-
Handmelder.

Leistungsmerkmale
- Flache Bauform
- Zulassung nach EN54 Teil 11 als
Handfeuermelder
- Steckbare Anschlussklemmen
- 2 Kabeleinführungen jeweils oben
unten und rückseitig
- Testfunktion durch Handmelderschlüssel

Technische Daten:
Betriebsspannung 8 bis 42 V DC
Ruhestrom @ 19 V DC ca. 45 µA
Alarmstrom ohne Kommunikation ca. 18 mA
Alarmanzeige LED rot
Betriebsanzeige LED grün
Melderanzahl/Gruppe 10 Melder/Gruppe
127 Melder/Ring
(gemäß VdS)
Anwendungstemperatur -20 °C bis 70 °C
Lagertemperatur -30 °C bis 75 °C
Anschlussklemmen max. 25 mm²
(AWG 26-14)
Schutzart IP 44 (im Gehäuse)
IP 55 (mit Zubehör)
Gehäuse PC ASA-Kunststoff
Rel. Luftfeuchte max. 95 %
(nicht kondensierend)
Gewicht ca. 236 g (mit Gehäuse)
Melderspezifikation EN 54-11 Typ B
Abmessungen B: 133 mm H: 133 mm
T: 36 mm

Fabrikat: ESSER
Typ: 804905
oder gleichwertig

Angebotener Typ: '.........'

Liefern, montieren und betriebsfertig anschließen incl.
aller erforderlichen Nebenarbeiten
Menge: 58,000 St
Zuordnung: 450000000

**03.00.0580 Handmelder Gehäuse, rot mit Glas, rot,**
Gehäuse für Handmelder mit Piktogramm nach EN54
Teil 11. Im Lieferumfang enthalten sind Glasscheibe und
Kunststoffschlüssel.

TECHNISCHE DATEN:
- Schutzart: IP 44 (mit Elektronikmodul)
- Gehäuse: PC ASA-Kunststoff
- Montage: aP
- Farbe: rot ähnlich RAL 3020
- Gewicht: ca. 83 g (ohne Elektronikmodul)
- Abmessungen (BxHxT): 133 x 133 x 36 mm

Fabrikat: Esser
Typ: 704900
oder gleichwertig

Angebotener Typ: '.........'

Liefern, montieren und betriebsfertig anschließen incl.
aller erforderlichen Nebenarbeiten
Menge: 58,000 St
Zuordnung: 450000000

**03.00.0590 Ersatzglasscheibe rot Handmeldergehäuse 7**
Glasscheibe DIN 14655 - G 80 x 80 mm
Dünnglas 09 mm dick.
Mit aufgedruckten Kreisringvierteln
rot RAL 3000.
Für alle ESSER Druckknopfmelder und
Springknopfmelder.

Fabrikat: ESSER
Typ: 701040
oder gleichwertig

Angebotener Typ: '.........'

Liefern und an der Zentrale hinterlegen
Menge: 10,000 St
Zuordnung: 450000000

**03.00.0600 Melderkennzeichnungsschilder NA**
Melderkennzeichnungsschilder aus Resopal
in Abstimmung mit der örtlich zuständigen
Brandschutzbehörde für nichtautomatische
Melder.

Typ: Melderkennzeichnungsschilder

Liefern und montieren
Menge: 58,000 St
Zuordnung: 450000000

**03.00.0610 Melderparallelanzeige inkl. Plakette**
Lichtstarke Melderparallelanzeige mit gepulsten
LED`s, die ein rotes Prisma beleuchten.
Anzeige insbesondere zur Verwendung an Meldern.

Fabrikat: Esser
Typ: Melderanzeige
801824
oder gleichwertig

Angebotener Typ: '.........'

Inkl. roter kreisrunder Plakette
ohne Beschriftung neben Anzeige
befestigen.

Liefern, montieren und betriebsfertig anschließen
Menge: 420,000 St
Zuordnung: 450000000

**03.00.0620 Aufbaurahmen für Parallelanzeige**
Aufbaurahmen zur A.P. Montage der v.g
Melderparallelanzeige.
Farbe weiß

Liefern, montieren und anschließen
Menge: 170,000 St
Zuordnung: 450000000

**03.00.0630 Matrixprogrammierung für Parallelanzeigen**
Es sind Parallelanzeigen über nahezu
jeder Tür zu montieren, so dass in
dem Gebäude, eine zusätzliche Hilfestellung
zum Auffinden des Auslöseortes gegeben ist.

Da auch Parallelanzeigen vor jedem Flur- und
Etagenzugang oberhalb der Türen zu montieren
sind, ist bei der Programmierung
(Matrixprogrammierung) der Zentralen zu
berücksichtigen, dass hier der Zugangsweg zu
den Auslöseorten über die Parallelanzeigen
darzustellen ist.

Hierzu ist eine Matrixprogrammierung der
Parallelanzeigen zu erstellen, die dierekt von
der BMZ über die programmierbaren Ausgänge der
Melder oder Koppler angesteuert werden.

Bei diesem Objekt sind ca. 110 Prallelanzeigen
in dieser Matrixprogrammierung zu verarbeiten.

Pauschalposition für die Matrixprogrammierung
incl. aller erforderlichen Nebenleistungen und
Funktionstest.
Menge: 1,000 St
Zuordnung: 450000000

**03.00.0640 Akust. Signalgeber EN54-3, Gehäuse rot**
Adressierbarer, vollständig busversorgter und
kurzschluss-/unterbrechungstoleranter akustischer
Signalgeber gemäß EN 54?3 mit integrierten Signaltönen
zur akustischen Alarmierung.
Mit bis zu 20 verschiedenen programmierbaren
Signaltönen inklusive DIN-Ton gemäß DIN
33404. Die Lautstärke kann in 8 Stufen geregelt werden.
Der Lastfaktor kann in 2 Stufen eingestellt werden.
Signalgeber mit flachem Sockel, geeignet für Wand- und
Deckenmontage.
Optional kann der IP Sockel 806201 mit seitlicher
Kabeleinführung und höherem
Spritzwasserschutz eingesetzt werden.

Leistungsmerkmale
- Vollständig busversorgter Alarmgeber
- esserbus®-PLus-Funktionalität
- Energieeffizient
- Bis zu 64 Signalgeber pro esserbus®-PLus
- Jeder Signalgeber mit integriertem Trenner
- Synchrone Ansteuerung
Eigenschaften Akustik:
- EN 54-3 konform
- Hoher Schalldruck
- Lautstärke über tools 8000 in 8 Stufen
programmierbar
- 20 verschiedene Signaltöne, inkl. DIN-Ton

Technische Daten
Akustik
Lastfaktor Akustik 1,5 *1 / 3
Schallpegel 91 *1 / 97 dB (A) +/- 2 dB @ 1 m / @ 90°
Winkel / @ DIN Ton
Spezifikation EN 54-3: 2001 / A1: 2002 / A2 : 2006 / -
17: 2005
EN 54-3 akustischer Signalgeber
Allgemeine technische Daten:
Betriebsspannung 14 bis 42 V DC (über esserbus®-PLus)
Ruhestrom @ 19 V DC ca. 55 mA
Schutzart IP 43
Gehäuse Kunststoff PC (Polycarbonat)
Farbe weiß, ähnlich RAL 9010
Gewicht ca. 300 g (mit Sockel)
Abmessungen Ø: 112 mm T: 78 mm
Ø: 112 mm T: 93 mm (mit IP Sockel)
5

Fabrikat: ESSER
Typ: 807205W
oder gleichwertig

Angebotener Typ: '.........'

Liefern, montieren und betriebsfertig anschließen incl.
aller erforderlichen Nebenarbeiten
Menge: 95,000 St
Zuordnung: 450000000

**03.00.0650 Kombi Signalgeber EN54-3 -23**
IQ8Alarm Plus/FSo kombinierter akustischer und
optischer Signalgeber EN 54-23 Kat. W roter Blitz

Adressierbarer vollständig busversorgter und
kurzschluss-/unterbrechungstoleranter kombinierter
akustischer und optischer Signalgeber gemäß EN 54?3
& EN 54?23 mit integrierten Signaltönen und roter
Blitzfarbe zur akustischen und optischen Alarmierung.
Mit bis zu 20 verschiedenen programmierbaren
Signaltönen inklusive DIN-Ton gemäß DIN
33404?3. Die Lautstärke kann in 8 Stufen geregelt
werden.
Signalgeber mit flachem Sockel geeignet für
Wandmontage. Optional kann der IP Sockel 806202 mit
seitlicher Kabeleinführung und höherem
Spritzwasserschutz eingesetzt werden.

Leistungsmerkmale
- Vollständig busversorgter Alarmgeber
- esserbus®-PLus-Funktionalität
- Energieeffizient
- Bis zu 21 Signalgeber pro esserbus®-PLus
- Jeder Signalgeber mit integriertem Trenner
- Synchrone Ansteuerung
Eigenschaften Optik:
- EN 54-23 konform
- W Kategorie
- Signalisierungsbereich bis zu 80 m Raumbreite bei
Wandmontage
- Raumgröße über tools 8000 einstellbar
Eigenschaften Akustik:
- EN 54-3 konform
- Hoher Schalldruck
- Lautstärke über tools 8000 in 8 Stufen
programmierbar
- 20 verschiedene Signaltöne inkl. DIN-Ton

Technische Daten
Optik
Lastfaktor Optik 3 *1 bis 79
Blitzfrequenz 0.5 Hz *1 /1 Hz
Blitzfarbe rot
Lichtstärke ca. 66 cd eff. *1 / max. 17 cd eff. @ W-36-
8
Signalisierungsbereich W-24-5 / 60 m³ *1 ? W-36-8 / 230
m³
Montage Wand
Spezifikation EN 54-23: 2010 / -17: 2005
Akustik
Lastfaktor Akustik 15 *1 / 3
Schallpegel 91*1 / 97 dB (A) +/- 2 dB @ 1 m / @ 90°
Winkel / @ DIN Ton
Spezifikation EN 54-3: 2001 / A1: 2002 / A2 : 2006 / -
17: 2005
EN 54-3 akustischer Signalgeber
Allgemeine technische Daten:
Betriebsspannung 14 bis 42 V DC (über esserbus®-PLus)
Ruhestrom @ 19 V DC 55 ?A
Ruhestrom @ BMZAkku ca. 300 ?A @ 42 V
Lastfaktor gesamt 45 *1 bis 109
Umgebungstemperatur -10 °C bis 55 °C
Lagertemperatur -25 °C bis 75 °C
Rel. Luftfeuchte < 95 % (ohne Betauung)
Schutzart IP 43 *2
IP 56 mit IP Sockel 806202 *3
Gehäuse Kunststoff PC (Polycarbonat)
Farbe rot ähnlich RAL 3020
Kalotte: transparent / teilgefrostet
Gewicht ca. 300 g (mit Sockel)
Abmessungen Ø: 112 mm T: 78 mm
Ø: 112 mm T: 93 mm (mit IP Sockel)
Leistungserklärung DoP-21431171215

Fabrikat: ESSER
Typ: 807224RR
oder gleichwertig
oder gleichwertig

Angebotener Typ: '.........'

Liefern, montieren und betriebsfertig anschließen incl.
aller erforderlichen Nebenarbeiten
Menge: 6,000 St
Zuordnung: 450000000

**03.00.0660 Sockel IP 56 für IQ8Alarm Signalgeber**
Sockel tief rot für Signalgeber
IQ8Alarm Plus IQ8Alarm IQ8Lumivox
mit der Schutzart IP 56 und auf Putz
Kabeleinführung.

Technische Daten:
Gehäusefarbe rot ähnlich RAL 3020
Schutzart IP 56

Fabrikat: ESSER
Typ: 806202
ooder gleichwertig

Angebotener Typ: '.........'

Liefern, montieren und betriebsfertig anschließen incl.
aller erforderlichen Nebenarbeiten
Menge: 2,000 St
Zuordnung: 450000000

**03.00.0670 esserbus Alarmierungskoppler**
Ein-/ Ausgangsbaustein zur Anbindung von
Standard Brandmeldern und konventioneller Alarmierung.
Intelligente Baugruppe auf der Analogringleitung zum
Anschluss von nicht
adressierfähigen Meldern.
Mit 4 Meldergruppeneingängen
- max. 30 Standardmelder ohne ESK
- max. 10 Standardmelder mit ESK
- max. 10 Nichtautomatische oder
technische Alarme pro Gruppe.
Zwei Relais in verschiedenen Betriebsarten
programmierbar.
Zwei Gruppen-Abhängigkeit programmierbar
Montage auf Hutschienenadapter oder im
Wandgehäuse möglich.

Leistungsmerkmale
- Konventionelle Anbindung von
Standard - Meldern / Signalgebern
- Leitungsüberwachung gem. EN 54-13
- Bis zu 1.000 m Leitungslänge
- Integrierter Linienisolator
- Programmierbare Relaisausgänge
- Reset Relais Funktion programmierbar

Technische Daten:
Betriebsspannung 10 bis 28 V DC
Stromaufnahme max. 120 mA @12 V DC
Ruhestrom @ 12 V DC ca. 12 mA
Kontaktbelastung Relais 30 V DC/1 A
Umgebungstemperatur -10 °C bis 50 °C
Lagertemperatur -25 °C bis 75 °C
Schutzart IP 40 (im Gehäuse)
Rel. Luftfeuchte max. 95 %
(nicht kondensierend)
Gewicht ca. 28 g
Spezifikation EN 54-17:2005
Abmessungen B: 82 mm H: 72 mm
T: 20 mm

Fabrikat: ESSER
Typ: 808623
oder gleichwertig

Angebotener Typ: '.........'

Liefern, montieren und betriebsfertig anschließen incl.
aller erforderlichen Nebenarbeiten
Menge: 32,000 St
Zuordnung: 450000000

**03.00.0680 EOL-I Abschlusselement**
Abschlusselement EOL-I zur Montage am
letzten Teilnehmer zur Überwachung
der Meldergruppeneingänge bei
Anbindung von Standard-Brandmeldern.

Leistungsmerkmale
-Erkennt zusätzlich schleichende Leitungsunterbrechungen und Kurzschlüsse
-Leitungsüberwachung gemäß EN 54-13

Fabrikat: ESSER
Typ: 808626
oder gleichwertig

Angebotener Typ: '.........'

Liefern, montieren und betriebsfertig anschließen incl.
aller erforderlichen Nebenarbeiten
Menge: 88,000 St
Zuordnung: 450000000

**03.00.0690 EOL-O Abschlusselement**
Abschlusselement EOL-O zur Montage am
letzten Teilnehmer zur Überwachung
der Steuereingänge bei Anbindung von
konventionellen Alarmgebern.

Leistungsmerkmale
- Erkennt zusätzlich schleichende Leitungsunterbrechungen und Kurzschlüsse
- Leitungsüberwachung gemäß EN 54-13

Fabrikat: ESSER
Typ: 808624
oder gleichwertig

Angebotener Typ: '.........'

Liefern, montieren und betriebsfertig anschließen incl.
aller erforderlichen Nebenarbeiten
Menge: 44,000 St
Zuordnung: 450000000

**03.00.0700 Gehäuse für Esserbuskoppler AP-Montage**
Kunststoff-Gehäuse zum Einbau von zwei
Platinen mit den Maßen 65 x 72 mm wie
z.B. eine 92-polige Verteilerplatine.

Technische Daten:
Schutzart IP 40
Material ABS
Farbe grau, ähnlich RAL 7035
Abmessungen B:189 mm H:131 mm T:47 mm

Fabrikat: ESSER
Typ: 788600
oder gleichwertig

Angebotener Typ: '.........'

Liefern, montieren und betriebsfertig anschließen incl.
aller erforderlichen Nebenarbeiten
Menge: 32,000 St
Zuordnung: 450000000

**03.00.0710 esserbus-Koppler 12 Relais (8bit)**
Ansteuerbaugruppe mit 12 frei programmierbaren, potentialfreien Relais, als dezentrale
Baugruppe auf der Analogringleitung zur Erweiterung von Zentralenausgängen.
Steckbare Anschlußklemmen ermöglichen
den Anschluß des Kopplers außerhalb
des Gehäuses.

Technische Daten:
Betriebsspannung 10 bis 28 V DC
Ruhestrom @ 19 V DC ca. 250 µA
Stromaufnahme @ 12 V DC ca. 3 mA
Kontaktbelastung Relais 30 V DC/1 A
(max. 3 A je Koppler)
Umgebungstemperatur -10 °C bis 50 °C
Lagertemperatur -25 °C bis 75 °C
Rel. Luftfeuchte max. 95 %
(nicht kondensierend)
Schutzart IP 40 (im Gehäuse)
Gewicht ca. 110 g
Abmessungen B: 150 mm H: 82 mm T: 20 mm

Fabrikat: ESSER
Typ: 808610.10
oder gleichwertig

Angebotener Typ: '.........'

Liefern, montieren und betriebsfertig anschließen incl.
aller erforderlichen Nebenarbeiten
Menge: 32,000 St
Zuordnung: 450000000

**03.00.0720 Zusatztrenner Platine für esserbus-Koppler**
Trennerplatine zum Aufstecken für
alle esserbus®-Koppler als Trenner
für die Ausgrenzung von Leitungsfehlern.

Fabrikat: ESSER
Typ: 788612
oder gleichwertig

Angebotener Typ: '.........'

Liefern, montieren und betriebsfertig anschließen incl.
aller erforderlichen Nebenarbeiten
Menge: 32,000 St
Zuordnung: 450000000

**03.00.0730 Rauchansaugsystem Titanus Pro Sens 2 EB**
Das Rauchansaugsystem hat die Aufgabe, aus einem Raum
über ein Rohrleitungsnetz kontinuierliche Luftproben zu
entnehmen und einem Rauchmelder zuzuführen.

Basiseinheit Titanus Pro Sens 2 EB

Grundgerät des Titanus Pro Sens 2 EB
Rauchansaugsystems zur direkten
Anschaltung auf dem esserbus/
esserbus-PLus Feldbus.
Rauchansaugsystem zur aktiven
Brandfrüherkennung für die Raum- und
Einrichtungsüberwachung.

- Gerät vorbereitet zum Einbau von
zwei Detektormodulen Typ DM-TP-xx
- 4 optische Statusanzeigen an der
Gehäusefront für "Betrieb",
"Alarm 1" und "Alarm 2", "Störung"
- Eine Schnittstelle zur direkten
Datenübetragung auf den PC
- Zwei Anschlussmöglichkeiten für
abgesetzte Melderparallelanzeigen
- Zwei Anschlussbuchsen für
Rauchansaugrohr mit einem
Außendurchmesser von 25 mm
- Anschlussbuchse für Luftrückführung
- Diagnosetool für Inspektions- und
Wartungsarbeiten anschließbar

Technische Daten
Betriebsspannungsbereich 14 bis 30 V DC
Nennspannung 24 V DC
Anlaufstrom 320 mA
Ruhestrom max. 295 mA
Alarmstrom max. 315 mA
Kontaktbelastung Relais 30 V DC/ 1 A
max. 24 W
Maße (BxHxT) 200x292x113 mm
Gewicht 1,35 kg
Schutzklasse IP 20
Gehäuse ABS Kunststoff
Gehäusefarbe weiss, ähnlich RAL 9018
Temperaturbereich -20 °C bis +60 °C
Luftfeuchtigkeit max. 95% rel. Feuchte
ohne Betauung

Rauchansaugsystem in schallreduzierten Ausführung.

Angebotenes Fabrikat: '.........'

Angebotener Typ: '.........'

Liefern, montieren und betriebsfertig anschließen incl.
aller erforderlichen Nebenarbeiten
Menge: 6,000 St
Zuordnung: 450000000

**03.00.0740 Detektormodul für Rauchansaugsystem 0,8%/m Titanus Pro Sens**
Detektormodul für Titanus Pro Sens EB
Rauchansaugsysteme zur frühen
Detektion von Brandaerosolen.
Detektormodul mit 0,8%/m

- schnelle Inbetriebnahme durch
automatische Initialisierung
- Statusanzeige für Zustands- und
Fehlerdiagnose
- Werkzeugloser Einbau in Grundgerät
Titanus Pro Sens EB
- Falschalarmreduzierung durch
Logic-Sens
- Luftstromüberwachung zur Erkennung
von Bruch und Verstopfung des
Rohrsystems
- Ansprechempfindlichkeit in 2 Stufen
einstellbar, max. Empfindlichkeit
bei 0,8% Lichttrübung pro Meter

Technische Daten
Betriebstemperatur -20 °C bis +60 °C
Gewicht 100 g
Gehäusematerial ABS Kunststoff

Angebotenes Fabrikat: '.........'

Angebotener Typ: '.........'

Liefern, montieren und betriebsfertig anschließen incl.
aller erforderlichen Nebenarbeiten
Menge: 3,000 St
Zuordnung: 450000000

**03.00.0750 Detektormodul für Rauchansaugsystem 0,25 %/m Titanus Pro Sens**
Detektormodul für Titanus Pro Sens EB
Rauchansaugsysteme zur frühen
Detektion von Brandaerosolen.
Detektormodul mit 0,25%/m

- schnelle Inbetriebnahme durch
automatische Initialisierung
- Statusanzeige für Zustands- und
Fehlerdiagnose
- Werkzeugloser Einbau in Grundgerät
Titanus Pro Sens EB
- Falschalarmreduzierung durch
Logic-Sens
- Luftstromüberwachung zur Erkennung
von Bruch und Verstopfung des
Rohrsystems
- Ansprechempfindlichkeit in 2 Stufen
einstellbar, max. Empfindlichkeit
bei 0,25% Lichttrübung pro Meter

Technische Daten
Betriebstemperatur -20 °C bis +60 °C
Gewicht 100 g
Gehäusematerial ABS Kunststoff

Angebotenes Fabrikat: '.........'

Angebotener Typ: '.........'

Liefern, montieren und betriebsfertig anschließen incl.
aller erforderlichen Nebenarbeiten
Menge: 3,000 St
Zuordnung: 450000000

**03.00.0760 Filterkasten**
Polycarbonatgehäuse inkl. mehrstufigem Filtereinsatz und Übergangsstücke auf RAS-Ansaugrohr
Kunststoffgehäuse grau

Maße (B x H x T): 120 x 122 x 85 mm

Angebotenes Fabrikat: '.........'

Angebotener Typ: '.........'

Liefern, montieren und betriebsfertig anschließen incl.
aller erforderlichen Nebenarbeiten
Menge: 8,000 St
Zuordnung: 450000000

**03.00.0770 ABS-Drei-Wege-Kugelhahn**
ABS-Drei-Wege-Kugelhahn
passend zum ABS-Rohr d=25

- wird in das Fühler-Rohr einbebaut
- zum Anschluß von Pressluft, um das Fühler-
Rohrnetz auszublasen

Angebotenes Fabrikat: '.........'

Angebotener Typ: '.........'

Liefern, montieren und betriebsfertig anschließen incl.
aller erforderlichen Nebenarbeiten
Menge: 6,000 St
Zuordnung: 450000000

**03.00.0780 Rohrfilter für Ansaugrauchmelder**
Dreistufiger, externer Filter zugelassen für den
Einsatz an Ansaugrauchmeldern FAAST LT-200.

Eigenschaften:
- Farbe: schwarz
- inkl. Filterelement

Technische Daten:
- Betriebstemperatur: -30°C bis +70°C
- Gewicht: 225 g
- Abmessungen (B/H/T): 294 x 60 x 44 mm

Angebotenes Fabrikat: '.........'

Angebotener Typ: '.........'

Liefern, montieren und betriebsfertig anschließen
Menge: 6,000 St
Zuordnung: 450000000

**03.00.0790 ABS Rohr für Rauchansaugsystem, Deckenmontage**
ABS Rohr für Rauchansaugsystem ARS
nach VDE 0833 Montageart an Decke
inkl alle Muffen, Ansaugbohrungen und
Halter zur abgehangenen Montageart
Abhängung max. 100 mm

Aussen-Durchmesser: 25 mm

Angebotenes Fabrikat: '.........'

Angebotener Typ: '.........'

Liefern, montieren und betriebsfertig anschließen incl.
aller erforderlichen Nebenarbeiten
Montagehöhe ca. 6 m
Menge: 30,000 m
Zuordnung: 450000000

**03.00.0800 Rohr für Rauchansaugsystem, abgeh. Montage**
ABS Rohr für Rauchansaugsystem ARS
nach VDE 0833 in abgehängter Montageart
inkl alle Muffen, Ansaugbohrungen und
Halter zur abgehangenen Montageart
Abhängung max. 500 mm

Aussen-Durchmesser: 25 mm

Angebotenes Fabrikat: '.........'

Angebotener Typ: '.........'

Liefern, montieren und betriebsfertig anschließen incl.
aller erforderlichen Nebenarbeiten
Montagehöhe ca. 6 m,
Menge: 20,000 m
Zuordnung: 450000000

**03.00.0810 ABS Rohr für Rauchansaugsystem, Wandmontage**
ABS Rohr für Rauchansaugsystem ARS
nach VDE 0833 für Wandmontage
inkl alle Muffen und Halter

Aussen-Durchmesser: 25 mm

Angebotenes Fabrikat: '.........'

Angebotener Typ: '.........'

Liefern, montieren und betriebsfertig anschließen incl.
aller erforderlichen Nebenarbeiten
Menge: 120,000 m
Zuordnung: 450000000

**03.00.0820 Bogen 90 Grad für Rauchansaugsystem**
Bogen 90 Grad aus ABS für Rauchansaugsystem ARS
inkl Muffen.

Aussen-Durchmesser: 25 mm

Angebotenes Fabrikat: '.........'

Angebotener Typ: '.........'

Liefern, montieren und betriebsfertig anschließen incl.
aller erforderlichen Nebenarbeiten
Menge: 12,000 St
Zuordnung: 450000000

**03.00.0830 T - Stück für Rauchansaugsystem ARS**
T - Stück aus ABS für Rauchansaugsystem ARS
inkl Muffen.

Aussen-Durchmesser: 25 mm

Angebotenes Fabrikat: '.........'

Angebotener Typ: '.........'

Liefern, montieren und betriebsfertig anschließen incl.
aller erforderlichen Nebenarbeiten
Menge: 6,000 St
Zuordnung: 450000000

**03.00.0840 Endkappe für Rauchansaugsystem**
Endkappe aus ABS für Rauchansaugsystem
inkl Muffen.

Aussen-Durchmesser: 25 mm

Angebotenes Fabrikat: '.........'

Angebotener Typ: '.........'

Liefern, montieren und betriebsfertig anschließen incl.
aller erforderlichen Nebenarbeiten
Menge: 8,000 St
Zuordnung: 450000000

**03.00.0850 ABS Rohrverschraubung lösbar**
ABS Rohrverschraubung lösbar

Aussen-Durchmesser: 25 mm

Angebotenes Fabrikat: '.........'

Angebotener Typ: '.........'

Liefern, montieren und betriebsfertig anschließen incl.
aller erforderlichen Nebenarbeiten
Menge: 6,000 St
Zuordnung: 450000000

**03.00.0860 Rückschlagventil für Titanus EB**
Rückschlagventil
für Titanus EB

Ventil zur Reinigung des Rohrsystems.
Über Druckluft kann das Ansaugrohr
freigeblasen werden. Das Rückschlagventil verhindert
eine Ansammlung von Schmutzpartikeln am Ende des
Rohres.

Technische Daten
Außendurchmesser 25 mm
Farbe dunkelgrau

Angebotenes Fabrikat: '.........'

Angebotener Typ: '.........'

Liefern, montieren und betriebsfertig anschließen incl.
aller erforderlichen Nebenarbeiten
Menge: 6,000 St
Zuordnung: 450000000

**03.00.0870 Netzteil 24V/1A für Rauchansaugsystem**
Externes Netzteil 12V/2A zur Versorung des
Rauchansaugsystems bei Spannungsausfall mit
Reliasausgängen für Sammelstörung, Netzstörung,
Akkustörung und Erdschluß in potentailfreier
Ausführung.
Bestückt mit 2 Akkus 12V/24Ah

Technische Daten:

Gehäuse: Stahlblech
Farbe: kieselgrau (RAL7035)
Netzspannung: 230V AC
Betriebsspannung: 12V DC
Dauerstrom: 2A
Akkukapazität: 48Ah
Maße (B x H x T): 300 x 380 x 200mm
Schutzart: IP 30

Angebotenes Fabrikat: '.........'

Angebotener Typ: '.........'

Liefern, montieren und betriebsfertig anschließen incl.
aller erforderlichen Nebenarbeiten
Menge: 6,000 St
Zuordnung: 450000000

**03.00.0880 PSU Adapterkarte**
Adapterkarte für Netzteil DB-2
Die Adapterplatine ist jeweils mit einem Relais für
Netz-, Akku- und Erdschlussstörung ausgestattet. Um das
Netzteil an die ESSER-Ringleitung anzuschließen, werden
die Adapterplatine und der esserbus®-
Alarmierungskoppler (Art.-Nr. 808623) benötigt. Der
optionale Koppler wird auf die Adapterkarte gesteckt
und das Netzteil somit in den esserbus® eingebunden.
Die Störungsrelais sind als Wechslerkontakte
ausgeführt, so können die Relais weiterhin verwendet
werden, während der esserbus®-Alarmierungs-Koppler
aufgesteckt ist.

Technische Daten
Kontaktbelastung Relais Nennwiderstandslast 0,3 A @ 125
V AC; 1 A @ 30 V DC max.
Schaltstrom 1 A max. Schaltspannung125 V AC,
60 V DC
Umgebungstemperatur -10 °C bis 50 °C
Lagertemperatur -10 °C bis 75 °C
Gewicht ca. 90 g
Abmessungen B: 85 mm H: 130 mm T: 20 mm

Fabrikat: Honeywell
Typ: HLSPS-ADPTR
oder gleichwertig

Angebotener Typ: '.........'

Liefern, montieren und betriebsfertig anschließen incl.
aller erforderlichen Nebenarbeiten
Menge: 6,000 St
Zuordnung: 450000000

**03.00.0890 Alarmierungskoppler 4MG2R**
Ein-/ Ausgangsbaustein zur Anbindung von
Standard Brandmeldern und konventioneller Alarmierung.
Intelligente Baugruppe auf der Analogringleitung zum
Anschluss von nicht
adressierfähigen Meldern.
Mit 4 Meldergruppeneingängen
- max. 30 Standardmelder ohne ESK
- max. 10 Standardmelder mit ESK
- max. 10 Nichtautomatische oder
technische Alarme pro Gruppe.
Zwei Relais in verschiedenen Betriebsarten programmierbar.
Zwei Gruppen-Abhängigkeit programmierbar
Montage auf Hutschienenadapter oder im
Wandgehäuse möglich.

Leistungsmerkmale
- Konventionelle Anbindung von
Standard - Meldern / Signalgebern
- Leitungsüberwachung gem. EN 54-13
- Bis zu 1.000 m Leitungslänge
- Integrierter Linienisolator
- Programmierbare Relaisausgänge
- Reset Relais Funktion programmierbar

Technische Daten:
Betriebsspannung 10 bis 28 V DC
Stromaufnahme max. 120 mA @12 V DC
Ruhestrom @ 12 V DC ca. 12 mA
Kontaktbelastung Relais 30 V DC/1 A
Umgebungstemperatur -10 °C bis 50 °C
Lagertemperatur -25 °C bis 75 °C
Schutzart IP 40 (im Gehäuse)
Rel. Luftfeuchte max. 95 %
(nicht kondensierend)
Gewicht ca. 28 g
Spezifikation EN 54-17:2005
Abmessungen B:82 mm H:72 mm T:20 mm

Fabrikat: ESSER
Typ: 808623
oder gleichwertig

Angebotener Typ: '.........'

Liefern, montieren und betriebsfertig anschließen incl.
aller erforderlichen Nebenarbeiten
Menge: 6,000 St
Zuordnung: 450000000

**03.00.0900 Akku 12V / 24 Ah**
Akku 12V / 24 Ah

Leistungsmerkmale:
- Wartungsfrei
- Tiefentladesicher
- Lageunabhängig

Fabrikat: ESSER
Typ: 018006
oder gleichwertig

Angebotener Typ: '.........'

Liefern, montieren und betriebsfertig anschließen incl.
aller erforderlichen Nebenarbeiten
Menge: 12,000 St
Zuordnung: 450000000

**03.00.0910 Linienförmiger Rauchmelder**
Aus drei Komponenten bestehender linienförmiger
Infrarot-Lichtstrahl Rauchmelder nach EN 54-12. Melder
mit Sender und Empfänger, Auswertelektronik sowie
schrittmotor getriebener Melderbasis. Die Justierung
und Inbetriebnahme erfolgt über das abgesetzte
Bedienteil. Die Montage des Bedienteiles erfolgt in
Augenhöhe. Alarmschwellen einstellbar in Schritten von
1%, Standardeinstellung bei 35%. Alarmverzögerung von 2
bis 30 Sek. Einstellbar, sowie einer Detektions-
Reichweite mit optionalen Prismenreflektoren 5 bis 40
m, 40
bis 80 m und 80 bis 100 m. Betriebs-, Störung- und
Alarmanzeige am Melder und an der Bedieneinheit.

LEISTUNGSMERKMALE:
- parametrierbare Empfindlichkeitseinstellung
- Alarmschwellen von 25 - 50 % in 1-%-Schritten
- Alarmzeit 2 - 30 Sek. in 1-Sek.-Schritten
- Statusanzeigen für Betrieb, Alarm und Störung
- automatische Kompensation von Verschmutzungen
- Detektions-Reichweite mit optionalen
Prismenreflektoren wählbar in den
Entfernungen: 7 bis 70 m, 70 bis
140 m oder 140 bis 160 m
- Montagehöhe: bis 16 m und höher

UMGEBUNGSBEDINGUNGEN:
- Temperaturbereich: -10° bis +55° C
- Luftfeuchtigkeit: 10 bis 95 % rel. Feuchte,
nicht kondensierend
- Schutzart: IP 65, DIN 40050

TECHNISCHE DATEN:
- Betriebsspannung: 12 - 30V DC
- Stromaufnahme: 3,5 mA Normalbetrieb
- Stromaufnahme: 17 mA optional nur bei
Inbetriebnahme im Schnellmodus
- Farbe: weiß (Linsen: schwarz)
- Gewicht: ca. 1,7 kg
- Abmessungen Zentraleinheit (BxHxT):
ca. 155 x 180 x 137 mm
- Abmessungen Bedieneinheit (BxHxT):
ca. 120 x 185 x 62 mm

Fabrikat: ESSER
Typ: 761400.10
oder gleichwertig

Angebotener Typ: '.........'

Liefern, montieren und betriebsfertig anschließen incl.
aller erforderlichen Nebenarbeiten
Menge: 4,000 St
Zuordnung: 450000000

**03.00.0920 esserbus-Koppler für Sondermelder**
esserbus-Koppler für Sondermelder
Zum Anschluss von Sondermeldern und zugehörigen
Rücksetzfunktionen mit Auswertung von
Voralarm, Störung und Alarm. Der Koppler kann an die
unterschiedlichen Rücksetzverhalten der
angeschlossenen Sondermelder angepasst werden. Die Ein-
und Ausgänge des Kopplers können
so miteinander verknüpft werden, dass das Einschalten
bzw. Rücksetzen eines Meldeeingangs zur kurzzeitigen
Aktivierung des Reset-Eingangs des Sondermelders führt.
Um verschiedene
Sondermelder zu unterstützen können die Eingänge des
Kopplers mit einer Unterdrückungszeit bis zu 255
Sekunden bei Reset programmiert werden.

Leistungsmerkmale
- 4 Meldergruppeneingänge
- Konventionelle Anbindung von
Sonder-Brandmeldern
- Leitungsüberwachung gem. EN 54-13 möglich
- Integrierter Linienisolator
- 2 programmierbare Relaisausgänge zur
Rücksetzung des Sondermelders mit flexiblen
Rücksetzzeiten

Technische Daten
Betriebsspannung 10 bis 30 V DC
Ruhestrom @ 12 V DC ca. 12 mA
Stromaufnahme max. 120 mA @12 V DC
Kontaktbelastung Relais 30 V DC/1 A
Umgebungstemperatur -10 °C bis 50 °C
Rel. Luftfeuchte < 95 %
Schutzart IP 40 (im Gehäuse)
Gewicht ca. 28 g
Abmessungen B: 82 mm H: 72 mm T: 20 mm

Fabrikat: ESSER
Typ: 808623.40
oder gleichwertig

Angebotener Typ: '.........'

Liefern, montieren und betriebsfertig anschließen incl.
aller erforderlichen Nebenarbeiten
Menge: 4,000 St
Zuordnung: 450000000

**03.00.0930 Gehäuse für Esserbuskoppler AP-Montage**
Kunststoff-Gehäuse zum Einbau von zwei
Platinen mit den Maßen 65 x 72 mm wie
z.B. eine 92-polige Verteilerplatine.

Technische Daten:
Schutzart IP 40
Material ABS
Farbe grau, ähnlich RAL 7035
Abmessungen B:189 mm H:131 mm T:47 mm

Fabrikat: ESSER
Typ: 788600
oder gleichwertig

Angebotener Typ: '.........'

Liefern, montieren und betriebsfertig anschließen incl.
aller erforderlichen Nebenarbeiten
Menge: 4,000 St
Zuordnung: 450000000

**03.00.0940 EOL-O Abschlusselement**
Abschlusselement EOL-O zur Montage am
letzten Teilnehmer zur Überwachung
der Steuereingänge bei Anbindung von
konventionellen Alarmgebern.

Leistungsmerkmale
- Erkennt zusätzlich schleichende Leitungsunterbrechungen und Kurzschlüsse
- Leitungsüberwachung gemäß EN 54-13

Fabrikat: ESSER
Typ: 808624
oder gleichwertig

Angebotener Typ: '.........'

Liefern, montieren und betriebsfertig anschließen incl.
aller erforderlichen Nebenarbeiten
Menge: 4,000 St
Zuordnung: 450000000

**03.00.0950 EOL-I Abschlusselement**
Abschlusselement EOL-I zur Montage am
letzten Teilnehmer zur Überwachung
der Meldergruppeneingänge bei
Anbindung von Standard-Brandmeldern.

Leistungsmerkmale
- Erkennt zusätzlich schleichende Leitungsunterbrechungen und Kurzschlüsse
- Leitungsüberwachung gemäß EN 54-13

Fabrikat: ESSER
Typ: 808626
oder gleichwertig

Angebotener Typ: '.........'

Liefern, montieren und betriebsfertig anschließen incl.
aller erforderlichen Nebenarbeiten
Menge: 8,000 St
Zuordnung: 450000000

**03.00.0960 Externes Netzteil DB2**
Das externe Netzteil DB-2, eingebaut in einem
pulverbeschichteten Metallgehäuse, ist für die Aufnahme
von bis zu zwei 12 V / 45 Ah Batterien. Eine Anbindung
an die Brandmelderzentralen IQ8Control und FlexES
Control kann direkt mit einem esserbus®-
Alarmierungskopplers erfolgen, wozu die steckbare
Adapterkarte benötigt wird. Alternativ steht zur
Übertragung von Störungen (Netzstörung, Erdschluss,
Akkustörung und Sammelstörung) ein Relaisausgang mit
potentialfreiem Wechselkontakt zur Verfügung. Externe
LED-Anzeige für Betrieb und Sammelstörung in der
abschließbaren Fronttür, interne LEDs zur detaillierten
Erkennung von Notstrombetrieb, Einzelüberwachung Akku-
Störung, Störung Erdschluss, Akku-Tiefentladung sowie
Systemfehler und Netzstörung. Die Einstellungen für
Akku-Kapazitäten und -kombinationen erfolgt über Dip-
Schalter auf der NTBasisplatine.

LEISTUNGSMERKMALE:
- Modularer Aufbau für Stand Alone- oder
esserbus-Betrieb
- 2 Eingänge zur Überwachung externer
Einrichtungen
- Auswahl der zu überwachenden Akkus mittels
Dipp-Schalter
- Optionale Anbindung im esserbus über
Adapterkarte mit Alarmierungskoppler
- Einfache Zustandsanalyse über LED-Anzeigen
auf der Basisplatine

TECHNISCHE DATEN:
- Nennspannung: 230 V AC
- Nennfrequenz: 50 Hz bis 60 Hz
- Ausgangsspannung: 20 bis 29 V DC
- Ausgangsstrom max.: 4,0 A (ohne Ladevorgang)
3,8 A (beim Laden eines 7-Ah-Akkustrangs)
- Akkukapazität: 7 Ah,12 Ah,17 Ah, 26 Ah,38
Ah,45 Ah
- Kontaktbelastung Relais: 1A / 125 V AC,
60 V DC
- Umgebungstemperatur: -5°C bis 40°C
- Schutzart: IP 30
- Gehäuse: Stahlblech pulverbeschichtet
- Farbe: grau, ähnlich RAL 7035
- Gewicht: ca. 9 kg (ohne Akkus)
- Abmessungen (BxHxT): 417 x 490 x 206 mm

Fabrikat: ESSER
Typ: HLSPS-DB2
oder gleichwertig

Angebotener Typ: '.........'

Liefern, montieren und betriebsfertig anschließen incl.
aller erforderlichen Nebenarbeiten
Menge: 4,000 St
Zuordnung: 450000000

**03.00.0970 PSU Adapter**
Adapterkarte für Netzteil DB-2
Die Adapterplatine ist eine Option für das Netzteil
HLSPS-DB2, wenn mehr als ein allgemeines Fehlerrelais
benötigt wird. Die Adapterplatine ist jeweils mit einem
Relais für Netz-, Akku- und Erdschlussstörung
ausgestattet. Um das Netzteil an die
ESSER-Ringleitung anzuschließen, werden die
Adapterplatine und der esserbus®-Alarmierungskoppler
(Art.-Nr. 808623)
benötigt. Der optionale Koppler wird auf die
Adapterkarte gesteckt und das Netzteil somit in den
esserbus® eingebunden. Die Störungsrelais sind als
Wechslerkontakte ausgeführt, so können die Relais
weiterhin verwendet werden, während der esserbus®-
Alarmierungs-Koppler aufgesteckt ist.

Technische Daten
Kontaktbelastung Relais Nennwiderstandslast 0,3 A @
125 V AC; 1 A @ 30 V DC
max. Schaltstrom 1 A
max. Schaltspannung125 V AC, 60 V DC
Umgebungstemperatur -10 °C bis 50 °C
Lagertemperatur -10 °C bis 75 °C
Gewicht ca. 90 g
Abmessungen B: 85 mm H: 130 mm T: 20 mm

Fabrikat: ESSER
Typ: HLSPS-ADPTR
oder gleichwertig

Angebotener Typ: '.........'

Liefern, montieren und betriebsfertig anschließen incl.
aller erforderlichen Nebenarbeiten
Menge: 4,000 St
Zuordnung: 450000000

**03.00.0980 esserbus Alarmierungskoppler**
Ein-/ Ausgangsbaustein zur Anbindung von
Standard Brandmeldern und konventioneller Alarmierung.
Intelligente Baugruppe auf der Analogringleitung zum
Anschluss von nicht
adressierfähigen Meldern.
Mit 4 Meldergruppeneingängen
- max. 30 Standardmelder ohne ESK
- max. 10 Standardmelder mit ESK
- max. 10 Nichtautomatische oder
technische Alarme pro Gruppe. Zwei Relais in
verschiedenen Betriebsarten programmierbar.
Zwei Gruppen-Abhängigkeit programmierbar
Montage auf Hutschienenadapter oder im
Wandgehäuse möglich.

Leistungsmerkmale
- Konventionelle Anbindung von
Standard - Meldern / Signalgebern
- Leitungsüberwachung gem. EN 54-13
- Bis zu 1.000 m Leitungslänge
- Integrierter Linienisolator
- Programmierbare Relaisausgänge
- Reset Relais Funktion programmierbar

Technische Daten:
Betriebsspannung 10 bis 28 V DC
Stromaufnahme max. 120 mA @12 V DC
Ruhestrom @ 12 V DC ca. 12 mA
Kontaktbelastung Relais 30 V DC/1 A
Umgebungstemperatur -10 °C bis 50 °C
Lagertemperatur -25 °C bis 75 °C
Schutzart IP 40 (im Gehäuse)
Rel. Luftfeuchte max. 95 %
(nicht kondensierend)
Gewicht ca. 28 g
Spezifikation EN 54-17:2005
Abmessungen B: 82 mm H: 72 mm T: 20 mm

Fabrikat: ESSER
Typ: 808623
oder gleichwertig

Angebotener Typ: '.........'

Liefern, montieren und betriebsfertig anschließen incl.
aller erforderlichen Nebenarbeiten
Menge: 4,000 St
Zuordnung: 450000000

**03.00.0990 Akku 12V / 24 Ah**
Akku 12V / 24 Ah

Leistungsmerkmale:
- Wartungsfrei
- Tiefentladesicher
- Lageunabhängig

Fabrikat: ESSER
Typ: 018006
oder gleichwertig

Angebotener Typ: '.........'

Liefern, montieren und betriebsfertig anschließen incl.
aller erforderlichen Nebenarbeiten
Menge: 8,000 St
Zuordnung: 450000000

**03.00.1000 Schlüsselschalter zum scharf / unscharf schalten**
Schlüsselschalter zum scharf / unscharf
schalten der Meldelinien.
Mit zusätzlichem Schaltkontakt, der ein automatisches
Rücksetzen z.B. durch das Winmag System ermöglicht.

Incl.
- Parallelanzeige zur Signalisierung der
abgeschalteten Meldelinie.
Innen-Blinkleuchte, konv. Anschluß
VdS:G199091 Optische Meldung von Ereignissen,
geeignet für den Innenbereich. Konventionelle
Anschlußtechnik. Die Anzeige ist auf
Dauerlicht oder Blinklicht programmierbar
- Schild A4 laminiert mit der Aufschrift
"Brandmeldeeinrichtung ist abgeschaltet"
- Prospekthalter für Betriebsbuch BMA
Incl Betriebsbuch
- Profilhalbzylinder mit je 4 Schlüsseln und
Sicherungskarte

Fabrikat: ESSER
Typ: 154430 inkl. Signalisierung
oder gleichwertig

Angebotener Typ: '.........'

Liefern, montieren und betriebsfertig anschließen incl.
aller erforderlichen Nebenarbeiten
Menge: 1,000 St
Zuordnung: 450000000

**03.00.1010 Teleskopleiter Aluminium 4x5**
Als Anlegeleiter und Stehleiter.
Durch die bewährten Gelenke ist eine
schnelle Veränderung von der Stehzur Anlegeleiter möglich.
Mühelose Verstellung von Sprosse
zu Sprosse durch seitliche Sicherheits-
Rastschlüsse.
Standsicher durch Gummiauflagen.
Auf kleinstem Raum zu transportieren
und aufzubewahren.
Abmessung (BxHxT): 610 x 1510 x 210 mm
Höhe Stehleiter: max. 2,8 m
Länge Anlegeleiter: max. 4,6 m

liefern und montieren
Menge: 1,000 St
Zuordnung: 450000000

**03.00.1020 Leitersicherung PZ**
Leitersicherung
aus Stahlblech, pulverbeschichtet in feuerrot
(RAL 3000). Schwenkbare Klappe mit Aufnahme
für Profilhalbzylinder, mit Fallenschloss und
verstellbarem Anschlag, zur gesicherten Halterung einer
beliebigen Leiter.
Inkl. Hinweisschild nach DIN 4066 "Nur für
Feuerwehr".

liefern und betriebsfertig montieren
Menge: 1,000 St
Zuordnung: 450000000

*Hinweis*
Sonstiges

**03.00.1030 Sachverständigenabnahme Brandmeldeanlage**
Abnahme technischer Sachverständiger
Teilnahme an der Abnahme des durch den
Bauherrn beauftragten technischen
Sachverständigen.
Die Leistung umfasst u.a. :
- Koordination Termin mit technischer
Bauleitung
- Fertigstellung und Abstimmung der
erforderlichen Anlagenunterlagen mit dem
technischen Sachverständigen im Vorfeld
der Abnahme
- Begleitung des abnehmenden
Sachverständigen bei Abnahmebegehung

Hierfür ist der gesamte Zeitaufwand für
die Begehung zu kalkulieren. Der Bieter
hat für die Prüfung die nötigen Vorrichtungen,
Unterlagen, und fachliches Personal bereitzustellen.
Bei der Abnahme sind Bedienungs- und Montageanleitungen
bereitzustellen, sowie die Dokumentation über die
Einweisung des Bedienungspersonals des
Nutzers. Vorlage der geforderten
Revisionspläne. Die Abnahme dient als Grundlage zur
Durchführung der Abnahmen durch die
Feuerwehr der Stadt Aachen.

Da die Maßnahme in mehreren Bauabschnitten durchgeführt
wird, erfolgt die Sachverständigenabnahme an mindestens
24 Tagen.
Dies ist bei der Kalkulation der Position zu beachten.

Der Sachverständige wird durch den Bauherrn
direkt beauftragt.
Menge: 1,000 psch
Zuordnung: 450000000

**03.00.1040 Wirkprinzipprüfung Brandmeldeanlage**
Teilnahme am reellen Test vor Ort aller
Verknüpfungen und Ansteuerungen aus der
gesamten Brandmeldeanlage bzw. Brandfallmatrix.
Hierzu werden unter Beteiligung aller
Gewerke, Sachverständigen, Behörden,
Feuerwehr, AG, Fachbauleitung, die
einzelnen Szenarien der Brandfallmatrix
ausgelöst und mit allen Verknüpfungen
vor Ort geprüft.
incl. aller Nebenleistungen, die durch diese Abnahme
entstehen.
Menge: 1,000 psch
Zuordnung: 450000000

**03.00.1050 Brandschutzmatrix**
Der AN schreibt auf Grundlage der Bestandsanlage eine
Steuerungsmatrix für die Ansteuerung der Anlagen im
Brandfall fort. Als Grundlage erhält der Bieter die
Bestandsunterlagen der abgängigen Boschanlage. Die
verlangten Pläne und Übersichtspläne existieren nicht
als Vorlage.
Die Matrix ist so aufzubauen, dass sich auf der x-Achse
die zu steuernden Anlagen und Anlagenteile befinden und
auf der y-Achse die auslösenden Einrichtungen.
Die Matrix enthält alle für den Brandschutz notwendigen
Einrichtungen.
Zu der Matrix werden Grundrisse angefertigt, aus der
die Brandabschnitte und Nutzungsbereiche hervorgehen,
sowie die auslösenden bzw. anzustereunden
Einrichtungen. Die Pläne sind farbig, im Maßstab 1:50,
sowie als
Übersichtsschemata im Maßstab 1:200 anzulegen.
Menge: 1,000 psch
Zuordnung: 450000000

**03.00.1060 Brandmeldekonzept**
Für Brandmeldeanlagen wird gemäß Abschnitt 5 der DIN
14675 die Erstellung eines BMA-Konzeptes gefordert, das
auf Grundlage der qualitativen Anforderungen aus dem
Brandschutzkonzept, eine schutzzielorientierte
Gesamtbetrachtung aller durch die Brandmeldeanlage
verknüpften sicherheitstechnischen Anlagen beinhaltet
und baulich sowie nutzungsbedingte Varianten der
Brandfrüherkennung berücksichtigt.

Im BMA-Konzept werden die konzeptionellen Anforderungen
der Systemkomponenten der Brandmeldeanlage sowie die
Interaktionen der daran angebundenen
sicherheitstechnischen Einrichtungen unter Beachtung
der DIN 14675, DIN VDE 0833-2 sowie den
Aufschaltbedingungen der kommunalen Feuerwehr
definiert, sodass eine objektspezifische Fachplanung
vorgenommen werden kann.

Im Rahmen der Erstellung des BMA-Konzeptes durch den AN
findet eine enge Abstimmung mit den Fachplanern und der
Brandschutzdienststelle statt.
Menge: 1,000 psch
Zuordnung: 450000000

**03.00.1070 Montageplanung und Zeichnungen**
Montageplanung und Zeichnungen

Anfertigung von Werkstatt- und
Montagezeichnungen sowie Berechnungen vor
Montagebeginn.
Alle Zeichnungen sind als Papierzeichnungen
und als CAD-Zeichnungen im .dwg-Format
zu erstellen und zu übergeben. Die Zeichnungen
sind vor der Freigabe mit den anderen an der
Baumaßnahme beteiligten Gewerken,
dem Planungsbuero und dem später vom Bauherrn
zur Abnahme bestellten Sachverständigen,
abzustimmen.

Werk- und Montageplanung durch den Auftragnehmer unter
Einbeziehung:
- der Bestandsgebäude,
- der Platzverhältnisse,
- der bereits vorhandenen Installation,
- der technischen Abläufe,
- der erforderlichen Durchbrüche und
Schlitze,
- des weiteren sind die in Abstimmung mit
dem Auftraggeber und der Bauüberwachung:
- die Schaltpläne für die ausgeschriebene
Anlage zu erstellen mittels CAD-
Programm,
- die Meldertypen den Räumen zuzuordnen,
- die Melderplazierung unter
Berücksichtigung der Gegebenheiten und
Abstimmung mit der Bauüberwachung,
- die für das Projekt erforderliche
Kabelschema mit allen Leitungangaben
(gemäß VDE 0833)
- sowie mit Eintrag aller Melder-Standorte.
- die Trassenführung abstimmen,
- Abstimmungen mit dem Nutzer durchführen,
- sowie ggf. weitere Anforderungen des
Auftraggebers umzusetzen.
- Die Werk- und Montageplanung ist
spätestens 4 Wochen nach Beauftragung
beim Auftraggeber und der Bauüberwachung
zur Prüfung einzureichen.

Montageplanung und Montagezeichnungen für die gesamte
ausgeschriebene Leistung (siehe Vorbemerkungen)
- Brandmeldeanlage einschl. Vergabe der
Meldergruppen
- Unterverteilungen
- etc.

Die abgestimmten und freigegebenen Montagepläne
sind 2-fach auf Papier sowie 2-fach auf USB-Stick zu
erstellen und zu übergeben.

Zu berücksichtigen ist und im Einheitspreis
einzurechnen, dass die Montageplanung bis zu 4x in der
Bauzeit gegebenenfalls anzupassen ist.
Menge: 1,000 psch
Zuordnung: 450000000

**03.00.1080 Revisionsunterlagen Brandmeldeanlage**
Revisionsunterlagen

Erstellung von Bestandsplänen auf
Basis der zur Verfügung gestellten Ausführungspläne,
Bestandspläne oder Montagepläne,
in welchen alle im Rahmen der Ausführung
vorgenommenen Änderungen und Festlegungen eingetragen
sind.

Diese Pläne sind nach den Vorgaben und den Stückzahlen
wie in den Vorbemerkungen angegeben
(mind. 3-fach auf Papier und 3-fach als Datenträger
(USB-Stick)) zu erstellen.

Außerdem sind die Standarts der RWTH und die VDI6026
für die Erstellung der
Revisionsunterlagen zu beachten
und umzusetzen.
Menge: 1,000 psch
Zuordnung: 450000000

**03.00.1090 Beschallungsmessung der Sirenen**
Beschallungsmessung der Sirenen
innerhalb der gesamten Gebäude
zur Ermittlung vom Schalllöchern
inkl. Protokoll und Eintragung der Werte in den
Grundrisszeichnungen.
Menge: 1,000 psch
Zuordnung: 450000000

**03.00.1100 Nachmessung (Endmessung) der Sirenen**
Nachmessung (Endmessung) der Sirenen
innerhalb der Gebäude
zur Ermittlung vom Schalllöchern
inkl. Protokoll und Eintragung der Werte in den
Grundrisszeichnungen.
Menge: 1,000 psch
Zuordnung: 450000000

**03.00.1110 Einweisung/Abnahme Betrieber und FW**
Einweisung, Abnahme und Übergabe Einweisung, Abnahme
mit der Feuerwehr Aachen und Übergabe der
Brandmeldeanlage an den Betreiber mit der dazugehörigen
Einweisung des Bedienpersonals und Dokumentation. Der
Auftragnehmer hat durch seine Fachbauleiter dem
Betriebs- und Wartungspersonal des AG die Funktion der
gelieferten und installierten Anlagen zu erläutern. Die
Einweisung muss gründlich durchgeführt werden, damit
das Personal in der Lage ist, selbständig Wartungs- und
Instandsetzungsarbeiten zur Aufrechterhaltung des
Betriebes ohne fremde Hilfe durchführen zu können. Das
Einweisungsprogramm muss folgende
Punkte umfassen:
- Erklärung und Unterweisung von Funktion
und Bedienung von Anlagen und Anlagenteilen
- Einweisung in zu treffende Maßnahmen bei
Störungsfällen einzelner Anlagenteile und
über deren Behebung
- Einweisung in die betriebsmäßig
durchzuführenden Wartungs- und
Kontrollmaßnahmen in allen zum
Leistungsumfang gehörenden Anlagen
- Unterweisung in die einschlägigen
Unfallverhütungsvorschriften im
Allgemeinen und im Hinblick auf die zu
betreuenden Anlagen. Über die durchgeführte
Unterweisung, die während der
Inbetriebsetzungszeit bis zum Tage der
Übergabe der Anlage zu erfolgen hat, ist dem
Auftraggeber eine Niederschrift zu
liefern, die vom Nutznießer der Anlagen
zu unterzeichnen ist.
In der Niederschrift sind alle Punkte
der vorgenommenen Einarbeitung zu
vermerken. Die Einarbeitung und
Einweisung des Betriebspersonals muss
durch einen Fachbauleiter erfolgen. Die
Zeitdauer richtet sich nach den
Erfordernissen.

Die v. g. Leistungsbeschreibung ist komplett
anzubieten. Die Maßnahme wird in mehreren Abschnitten
erstellt.
Menge: 1,000 psch
Zuordnung: 450000000

*Hinweis*
Stundenlohnarbeiten
-------------------

Stundenlohnarbeiten werden nur bei unvorhergesehenen
und massenmaessig nicht erfassbaren Arbeiten
ausgeführt.

Sie werden nur dann vergütet, wenn sie als solche vor
ihrem Beginn ausdrücklich vereinbart worden sind.

Die vereinbarten Verrechnungssätze gelten unabhängig
von der Anzahl der abgerechneten Stunden. Tarifliche
Zuschläge für Überstunden (Mehrarbeit), Nacht-,
Sonntags- und Feiertagsarbeit sowie
Erschwernisvergütungen sind in den vereinbarten
Verrechnungssätzen nicht enthalten, sondern können nur
in Rechnung gestellt werden, wenn der Auftraggeber
diese Leistungen anordnet. Sie sind gesondert
nachzuweisen. Auf die Mehrarbeits- und
Erschwerniszuschläge werden nur Lohn- und
Gehaltszusatzkosten vergütet. Auf die nachgewiesenen
Zuschläge für

- Nachtarbeit bis 25 v.H.
- Sonntagsarbeit bis 50 v.H.
- Feiertagsarbeit bis 125 v.H.
- Arbeit am 24.Dezember ab 14 Uhr,
am 25. und 26. Dezember sowie
am 1. Mai bis 150 v.H. wird nur der Beitrag
zur Berufsgenossenschaft vergütet.

Soweit nachweislich höhere Sätze gezahlt werden, werden
auf die Beiträge, soweit sie die vorgenannten v.H.-
Sätze übersteigen, Zuschläge für Lohn- und
Gehaltskosten gezahlt. Die vereinbarten Zuschläge auf
Stoffe und Gerätekosten sowie Nachunternehmerleistungen
gelten unabhängig von der Höhe der tatsächlich
abgerechneten Kosten.

Aufgrund der vorher zu vereinbarenden
Stundenlohneleistungen ist §2 Abs. (3) Nr. 2, Nr.3,
Nr.4 VOB/B für angehängte Stundenlohnarbeiten nicht
anzuwenden.

Anmerkung:

Zu den Lohn- und Gehaltszusatzkosten gehören:

1.) Soziallöhne -Feiertagsbezahlung -tarifliche
und gesetzliche Ausfalltage
-Lohnfortzahlung im
Krankheitsfall -13. Monatseinkommen
-Urlaubsentgeld und zusätzliches
Urlaubsgeld

2.) Gesetzliche und tarifliche Sozialkosten
-Beiträge an die tariflichen Sozialkassen -
Rentenversicherung
-Arbeitslosenversicherung -
Krankenversicherung -Pflegeversicherung -
Berufsgenossenschaft -Schwerbehinderten-
ausgleichsabgabe -Arbeitssicherheitsgesetz,
Unfallverhütungsvorschriften
Arbeitsschutz

3.) Lohnbezogene Kosten
-Haftpflichtversicherung
-Beiträge zu Berufsverbänden

Mit der Unterzeichnung der Stundenlohnzettel erklärt
die Bauleitung lediglich, dass die Arbeiten erbracht
sind.

Ergibt eine spaetere Nachpruefung, dass diese
Leistungen im Auftrag enthalten sind und ueber
Einheitspreise abgerechnet werden koennen, werden sie
nicht als Stundenlohnarbeiten verguetet.

===========================================
==== VOM ANBIETER ZWINGEND AUSZUFÜLLEN ====
===========================================

Auszubilden
Lehrjahr
Obermo. Monteur Helfer 1./ 2./ 3.
EUR/h EUR/h EUR/h EUR/h
-----------------------------------------------

Tariflohn ....... ....... ...... .../.../...

Uebertarifl.
Zulage ....... ....... ...... .../.../...

-----------------------------------------------

Summe: ....... ....... ...... .../.../...

Unternehmerzuschlag
von .... % auf den Lohn
-----------------------------------------------

Summe: ....... ....... ...... .../.../...

Ausloesung einschl.
Fahrtkostenerst.
je Stunde netto
-----------------------------------------------

Netto-Summe: ....... ....... ...... .../.../...
======= ======= ====== ===/===/===

Wochenarbeitszeit in Stunden ...... h

Zuschlaege für Arbeiten
fuer die 1. u. 2. Stunde ...... %
nach der normalen Arbeitszeit

Zuschlaege für Arbeiten
ab der 3. Stunde nach ...... %
der normalen Arbeitszeit

Zuschlaege für Arbeiten
an Sonntagen: ...... %

Zuschläge fuer Arbeiten
an Feiertagen: ...... %

**03.00.1120 Lohnstunden Techniker**
Techniker einschl. Ausloesung, Wegegelder etc. zum
Nachweis (Zuschlagsregelung wie vor)
Menge: 16,000 h
Zuordnung: 450000000

### 04 Sprachalarmierungsanlage

*Hinweis*
Sprachalarmierungsanlage:
Für das Objekt ist eine Sprachalarmierungsanlage (SAA)
in Teilbereichen nach DIN 14675, angesteuert durch BMA,
somit entsprechend DIN VDE 0833-4 zu errichten, die dem
neuesten Stand der ELA-Technik entsprechen muss.
Die Anlage muss folgenden Vorschriften in der jeweils
letztgültigen Fassung entsprechen:
DIN VDE 0833, DIN 14675, DIN EN 54 und VdS Richtlinien.
Die Ausführung erfolgt nach DIN 14675 und VDE
0833, in der aktuellen Ausgabe.

Funktion
Die geforderte SAA muss eine durchgängige
Systemüberwachung gewährleisten. Im Notstrombetrieb
müssen die Verstärkernennleistungen gebracht werden.

Anlagenbeschreibung
Die SAA wird in einen F90 Raum aufgestellt.
Die Brandabschnitte in den Etagen werden mit jeweils
zwei getrennten überwachten Lautsprecherkreisen
versorgt (A/B Verkabelung).
Alle im Leistungsverzeichnis aufgeführten Geräte und
Materialien sind zu den anzugebenden Einheitspreisen zu
liefen, montieren und betriebsfertig anschließen.
Der Errichter muss nach DIN 14675 zertifiziert sein.
Die Zertifizierung ist mit dem Angebot nachzuweisen.

Es ist ein zertifiziertes System eines Herstellers
einzusetzen. Die Mischung von unterschiedlichen
Fabrikaten und Verwendung von handelsüblichen HiFi -
Bauteilen ist unzulässig.

Alle angeschlossenen, systembedingten Komponenten, wie
Sprechstellen, Vorverstärker, Signalverarbeitung,
Summenverstärker und Endverstärker sowie
Lautsprecherstromkreise sind in dieser
Systemüberwachung
enthalten. Die Linienüberwachung muss eine
Impedanzüberwachung enthalten um Lautsprecherdefekte in
den Linien zu ermitteln. Externe Linienüberwachung ist
nicht
zulässig.

Fabrikat der Planung: Dynacord

**04.00.0010 Einarbeitung in die Sprachalarmierungsanlage im Gebäude Hochschulbibli**
Bestandsaufnahme und Einarbeitung in die
Zentralentechnik und Programmierung
der Sprachalarmierungsanlage im Gebäude
Hochschulbibliothek der RWTH Aachen
(Fabrikat Dynacord).

Einarbeitung in die Programmierung der
Sprachalarmierungsanlage.
- Übersicht der Zentralenausbauten
- Linienübersichten
- Übersicht der Ansteuerungen
- Erweiterung der Sprachalarmierungsanlage in
den Etagen EG bis 2.OG in den
Bereichen die zur Zeit nicht überwacht
werden.

Die Erweiterungen und Umschlussarbeiten werden im
laufendem Betrieb durchgeführt.

Sichtung der Programmierung zur Erweiterung der
Zentrale.
Menge: 1,000 psch
Zuordnung: 450000000

**04.00.0020 Prüfung der Bestandsanlage**
Prüfung und Einarbeitung in die Bestandsanlage

die Position umfasst die komplette Einarbeitung
in die Bestandsanlage inkl.
- Prüfung und Messung des Leitungsnetzes inkl.
Beschriftung der Leitungen
- Kabelverbindungen prüfen und messen
- altes Kabelnetz übernehmen
- Öffnen und Schließen von vorhandenen
Verteilern und Komponenten der
Sprachalarmierungsanlage
- Leitungen an der abgängigen Zentrale und
Verteilern freischalten, beschriften und
herausziehen
Menge: 1,000 psch
Zuordnung: 450000000

**04.00.0030 ELA-Zentrale, komplett betriebsfertig verdrahtet,**
ELA-Zentrale, komplett betriebsfertig verdrahtet,
bestehend aus insgesamt:

1 Stück
19"-Drehrahmen-Gestellschrank, 24 HE
- mit Schwerlast-Schwenkrahmen
- abschließbare Fronttür
24 HE, mit Glastüre vorne, Blechtüre hinten,
IP30 - Ausführung, passive Be- und Entlüftung,
Oberfläche der Blechabdeckungen: RAL 7035
Abmessungen ( B x H x T ): 620 x 1340 x 715 mm
- Bestandteil der DoP

Typ: SR-24 6612 VX

1 Stück
Der Systemcontroller muss ein EN5 4-16 konformes und
zertifiziertes 19 ", 2 HE - Gerät sein.
Das TCP / IP - fähige Netzwerkgerät muss alle
Steuerungs - und Überwachungsfunktionen eines
Sprachalarmsystems enthalten. Der Controller überwacht
sowohl sich selbst (Watchdog) als auch alle
angeschlossenen Geräte. Wird ein fehlerhafter
Verstärkerkanal dem Controller gemeldet, so wird
automatisch ein Havarie - Verstärker auf den
entsprechenden Kanal aktiviert. Der Controller
unterstützt sowohl einfache
Lautsprecherlinienverkabelung als auch redundante A/B -
Verkabelung. Den Status der Datenkommunikation und
Fehlerzustände werden über LEDs auf der Frontplatte
angezeigt. Mindestens 8000 Fehler, Warnungen und
Ereignisbedingungen werden intern protokolliert. Es
besteht die Möglichkeit, in Echtzeit in die
Protokollierung zu schauen. Das gespeicherte
Ereignisprotokoll kann zu Dokumentationszwecken
exportiert werden.
Vier 100 - V - Audio - Eingänge können auf 12
Lautsprecher - Ausgänge geroutet werden. Mit jedem
Block von 6 Lautsprecherzonen ist Zweikanalbetrieb
möglich, um entweder eine kontinuierliche
Hintergrundmusik zu
übertragen, oder parallel zwei Durchsagen in
unterschiedliche Bereiche zu ermöglichen. Überschüssige
Verstärkerleistung kann an die nachfolgenden
Systemlinien weitergegeben werden. Der Controller
besitzt eine interne 14 x 4 Audio - Matrix 6 interne
Audioquellen für Alarm, Gong und Textwiedergabe plus 8
externe Audioeingänge und 4 Audioausgänge mit voller
DSP Funktionalität.
Der Controller wird als Vier - Kanal - Ausgangsmatrix
betrieben.
Ein einziger System - Controller muss bis zu 16
Sprechstellen und 492 Lautsprecherkreise verwalten
können. Der integrierte digitale Sprachspeicher muss
bis zu 100 Notfall - und Business - Durchsagen und
Gongsignale mit
Einer Gesamtspeicherzeit von 85 Minuten speichern
können. Es muss möglich sein, zwei verschiedene
Nachrichten gleichzeitig an individuelle Zonen zu
übertragen. Des Weiteren muss sichergestellt sein, dass
auch
im Fehlerfall ein EVAC - Signal wiedergegeben wird. Es
stehen lizenzfrei gesprochene EVAC -
Textdateien in 7 Sprachen zur Verfügung.
Mit einem separaten Werkzeug können jederzeit
Werbetexte ohne Systemunterbrechung oder Neustart des
Systems ausgetauscht werden. Die Lautsprecher -
Linienüberwachung wird in vollem Umfang vom Controller
gesteuert und ausgeführt.
Der Endnutzer muss wählen können zwischen:
a) Keine Überwachung,
b) Impedanz - Messung,
c) einfache EOL Platinen mit
Plottonüberwachung (erfordert
Drahtrückführung) oder
d) über erweiterte adressierbare EOL Platinen,
die eine Erd -/ Masseverbindung benötigen,
aber keine zusätzlichen Rückleitungen
erfordern. An alle Zonenausgänge können
Lasten von 2 bis 500 Watt angeschlossen
werden.
Technische Daten des Controllers:
- 14x 4 Matrix ( Mixen und Schalten )
- Prioritätsmixer mit Ducking- , Fade In - und
Fade Out - Einstellung
- 3 - Band - Parametric - Equalizer in den
Audioeingängen
- 5 - Band - Parametric - Equalizer in den
Audioausgängen
- Eingangspegelregelung in den Audioeingängen
- Kreuzpunktmatrix- Pegeleinstellung
- separate Ausgangpegeleinstellung
- 2 MIC/ Line Eingänge 2 x Euro - Connector -
2 x Cinch/ RCA
- 4 Sprechstellen RJ4 5 Eingangsbus- Anschlüsse
- 4 Kanalausgänge zu den Verstärkern RJ4 5
- 12 Steuereingangskontakte:
6 x potentialfreie und 6 überwachte
Steuereingangskontakte
- 12 Steuerausgangskontakte:
1x Relaisausgangskontakt + 12 Open Collector - Ausgänge
- 4 x 1 00V / 70 V - Eingangskanäle +
2 Havarieverstärker -
Eingangskanäle 100 V/ 70 V
- Echtzeituhr als Hauptuhr mit automatischer
Sommer- / Winterzeitumstellung
- DCF 77 Empfänger SYNC Eingang
- integriertes Ereignissteuerungsprogramm
(Scheduler)
- 12 Zonenausgänge 100V / 70 V
- 12 Zonenstatus- LED´s (Zone aktiv grün,
Fehler gelb, Alarm rot)
- 6 Systemstatus- L ED´s ( Allgemeiner Fehler,
Systemfehler, Alarmmodus, Betriebsanzeige,
Standbymodus, Netzwerkstatus )
- Integrierte Routerplatine für 6 A/ B Zonen
oder 12 Einzelne Zonen
- Integrierter Signalgeber für Fehler-/
Störmeldungen
- Systemzugriff durch Passwort geschützt
- CAN - Busverbindung zwischen den
Systemkomponenten
- RS- 232 - Schnittstelle zu PROMATRIX - 4000 - System
- Basiert auf einer voll digitalen Plattform
- 24V DC Stromversorgungseingang
Audio: 16 Audio Eingangskanäle
4 Audioausgangskanäle
Störspannungsabstand (S/ N): System > = 100dB
Sicherheit: Interne Überwachung
Systemüberwachung,
Watchdog - Funktion,
Störmeldeausgänge
Übertragungsbereich: 20 Hz bis 20 kHz (- 0,5 dB)
THD +N : 0 .01%
Spannungsversorgung: +24 V DC
Betriebstemperaturbereich : - 5° bis 45° C
Geräteabmessungen ( BxHxT ): 483 x 88 x 376 mm
Farbe : schwarz
Gewicht: 7.5 kg
Zulassung als Bauprodukt: Systemkomponente
Zu SAA - System zertifiziert

Fabrikat: DYNACORD
Typ: PMX-4CR12

1 Stück
Der digitale System - Router muss ein EN 54-16
Zertifiziertes 19 " - Gerät mit 2 HE sein. Das Gerät
erweitert die Zonen innerhalb eines Sprachalarmsystems
und beinhaltet alle
notwendigen Steuerungs- und Überwachungsfunktionen. Der
Router überwacht sowohl sich selbst (Watchdog) als auch
alle angeschlossenen Geräte. Die Überwachung muss in
der Lage sein, bei Fehlermeldung eines
Betriebsverstärkers einen Havarie - Verstärker
automatisch zu aktivieren. Fehlerzustände
werden automatisch an den angeschlossenen
Systemcontroller zur Protokollierung (Logging)
gemeldet. Der Router unterstützt sowohl einfache
Lautsprecherlinienverkabelung als auch redundante A/B
Verkabelung. Verbindungsstatus und Fehlerzustände
werden über LEDs auf der Frontplatte angezeigt,
einschließlich einer
Status-LED pro Zone. Acht 100 - V - Audio - Eingänge
können auf 24 Lautsprecher - Ausgänge geroutet werden.
Mit jedem Block von 6 Lautsprecherzonen ist
Zweikanalbetrieb möglich, um entweder eine
kontinuierliche Hintergrundmusik zu übertragen, oder
parallel zwei Durchsagen in unterschiedliche Bereiche
zu ermöglichen.
Es muss möglich sein, jeden Router Block als 2-in - 6 -
Matrix zu bedienen.
An alle Zonenausgänge können Lasten von 2 bis 500 Watt
angeschlossen werden.
Technische Daten des Routers:
- 24 Steuereingangskontakte (6 potentialfreie
und 6 überwachte Kontakte)
- 24 Steuerausgangskontakte
(1 x Relaisausgangskontakt +
24 Open - Collector - Ausgänge)
- 8 100V/70 V - Eingangskanäle + 4 Havarie
Verstärker - Eingangskanäle 100 V / 70 V
- 24 Zonenausgänge 100V / 70 V
- 24 Zonenstatus - LEDs (Zone aktiv grün,
Fehler gelb, Alarm rot)
- 6 Systemstatus- LEDs (Allgemeiner Fehler,
Systemfehler, Alarmmodus, Betriebsanzeige,
Stand- by- Modus, Netzwerkstatus)
- Integrierte Router Platine für 12 A / B Zonen oder 24
Einzelne Zonen
- CAN - Busverbindung zwischen den
Systemkomponenten
- 24 V DC Stromversorgungseingang
- AC Netzschalter auf der Geräterückseite
Spannungsversorgung: +24 V DC
Betriebstemperaturbereich: - 5° bis 45° C
Geräteabmessungen (BxHxT): 483 x 88 x 376 mm
Farbe: schwarz
Gewicht: 7.5 kg
Zulassung als Bauprodukt : Systemkomponente zu
SAA - System zertifiziert nach EN 54-16

Fabrikat: DYNACORD
Typ: PMX-4R24

2 Stück
RS 232-Schnittstellen, 2-fach
- Steuerung aller Funktionen über RS 232
Protokoll
- Steuerung durch potentialfreie
Eingangs-Kontakte
- Steuerung durch eingebaute Zeitschaltuhr mit
Ereigniseinträgen
- Einfache Konfiguration und Speicherung
mittels Software
- Auswertung von ansteigenden und fallenden
Schaltflanken

Fabrikat: DYNACORD
Typ: NRS 90 226

2 Stück
Systemverstärker, Class-D, 2x 500 W
Der 2x 500W Class D Leistungsverstärker ist ein
EN5 4-16 konformes und zertifiziertes 19" / 2 HE
Systemgerät. Er besitzt galvanisch getrennte 100 V/ 70
V Lautsprecherausgänge. Der Verstärker wird ständig
durch den
Systemcontroller überwacht. Ein spezieller Standby-
Modus spart Energie für die Zeit während d er
Verstärker nicht genutzt wird. System- und
Audioverbindungen werden über RJ 45 - Verbindungskabel
hergestellt. Der Verstärker kann als Systemverstärker
oder Stand- a - Lone -Verstärker verwendet werden. Als
Systemverstärker besitzt das Gerät vier automatisch
wählbare Audio - Eingänge über RJ 45 Verbinder.
Der lokale Eingang eines jeden Verstärkers kann auch
verwendet werden und wird typischerweise für den
Anschluss z.B. eines externen Beschallungssystems (PA )
oder als lokaler
Quelleneingang genutzt .
Technische Daten des Verstärkers:
- Max Verstärkerleistung: 2 x 500 Watt
- 4 - Kanal - Eingang am RJ 45 - Stecker,
Amp -Link ein und aus (dynamische 4- Kanal -
Eingangsumschaltung für jeden Verstärker)
- Lokale Eingang am Verstärker
- Durchschleifmöglichkeit über RJ 45 - Stecker
(4 Kanäle)
- Eingebauter Limiter
- Netzschalter auf der Rückseite
- 24 - V - DC - Notstromeingang
- Belüftungsrichtung von vorne nach hinten
Störspannungsabstand (S / N, A - bewertet ): > 100 dB
Spannungsversorgung: 100 240 V AC
Betriebstemperaturbereich: - 5° bis 45° C
Geräteabmessungen ( BxHxT): 483 x 88 x 375 mm
Farbe: schwarz
Gewicht: 15 kg
Zulassung als Bauprodukt : Systemkomponente
zu SAA - System zertifiziert nach EN 54-16

Fabrikat: DYNACORD
Typ: PMX-2P500

1 Stück
Havarie-Systemverstärker, Class-D, 2x 500 W
sonst wie vor

Fabrikat: DYNACORD
Typ PMX-2P500

1 Stück
Batterienotstromversorgung inkl. Akkus
für 72 Stunden Überbrückungsdauer.
Das Akkuladegerät sorgt dafür, dass die Akkus
von Beschallungs- und Evakuierungsanlagen ständig
geladen sind. Das in einem 19 "- Schrank montierbare
Gerät lädt Bleiakkus und liefert gleichzeitig 24 Volt
für Systemkomponenten. Die maximale Stromstärke beim
Laden der Akkus beträgt 12 Ampere. Nach EN 5 4-4 ist
die maximale Ladekapazität daher 225 Ah. Die maximale
Stromstärke des Notstromsystem beträgt 150 Ampere. Das
Ladegerät verfügt über Blindstromkompensation.
Automatische Abschaltung sobald die Akkuspannung zu
gering ist. Überspannungsschutz sowie Schutz vor
falscher Polarität und Kurzschlüssen. Die Ausgänge sind
durch Sicherungen geschützt. Das Netzteil nimmt alle
vier Stunden eine Widerstandsmessung der Akkus und der
Anschlüsse vor. Das Ladegerät verfügt zudem über einen
Temperatursensor, mit dessen Hilfe die Ladespannung
geregelt wird. Das Ladegerät verfügt über
Relaisausgänge zur Anzeige von Netz- , Akku- oder
Ausgangsspannungsfehlern .
LED - Anzeigen für Netzstatus, Akkustatus und
Ausgangsspannungsfehler.
Technische Daten :
Spannung 195 bis 264 Volt 50/60 Hz
Eingangsstrom 2 Ampere
Stromaufnahme max. 380 Watt
Leistung min. 21,6 Volt Gleichspannung
(automatische Ausschaltung)
max. 28,5 Volt Gleichspannung
max. Ladestrom 12 Ampere
max. Systemstrom 150 Ampere
6 Hauptausgänge
Spannung 24 Volt (Akkuspannung)
Strom 40 Ampere
3 Hilfsausgänge
Spannung 24 Volt (Akkuspannung)
Strom 5 Ampere
3 Fehlerausgäng 24 Volt/ 1 Ampere
120 V Wechselspannung / 500 mA
spannungsfrei Kontakte normalerweise unter
Spannung (ausfallsicher)
Zulassungen EN 54-4
inkl. Batteriepack für 72 Stunden
Überbrückungszeit

Fabrikat: DYNACORD
Typ: PMX-24CH06-D

36 Stück
Lautsprecherlinien-Überwachungsmodul
Das End-of-Line (EOL)-Überwachungsmodul überwacht die
Integrität einer Lautsprecherleitung
(Lautsprecherlinie) auf Kurzschluss und
Leitungsunterbrechung. In Kombination mit dem EOL-
Master, der in jeden Controller und Router des
PROMATRIX 6000-Systems oder in jeden Verstärker des
PROMATRIX 8000-Systems integriert ist, kann die
Lautsprecherleitung auf Kurzschlüsse und
Unterbrechungen überwacht werden. Die Status-LEDs auf
dem Modul kann für die Überprüfung der Installation
verwendet werden. Weitere Informationen finden Sie in
der Benutzerdokumentation zu IRIS-Net, Controller,
Router oder Verstärker.

Fabrikat: DYNACORD
Typ: EOL 8001

1 Stück
DCF-Funkempfänger
im Wandaufbaugehäuse für Nachrüstung der Systemuhr auf
automatische Fernsteuerung inclusive Sommerzeit-
Winterzeit-Umstellung durch den amtlichen
Zeitzeichensender DCF 77.

Fabrikat: DYNACORD
Typ: NRS 90 193

inkl. Softwareimplementierung in Sprachalarm-Anlagen
zur einfachen Visualisierung in der Systemoberfläche
für zeitgesteuerte Aktionen wie z. B. Pauszeiteingabe
bzw. Änderung für nichtgeschultes Personal
(Hausmeistersteuerung)

Diese Position versteht sich inklusive Liefern und
betriebsbereit Einrichten einschließlich
systemgebundenem Zubehör und allen
Einstell-, Programmier- und Inbetriebnahmeleistungen.

Fabrikat: Dynacord
Menge: 1,000 St
Zuordnung: 450000000

**04.00.0040 Ausgangsverteiler**
Ausgangsverteiler
Komplette interne Verkabelung gemäß VDE mit getrennten
Kabelkanälen für Netz, Lautsprecher und
NF-/Signalleitungen, Batterieanschluss,
Sprechstellenanschluss sowie Zubehör wie Leerblenden.
Ausgangsverteilerfeld mit Anschlussleisten für die
Hausinstallation sowie allen ankommenden und abgehenden
Leitungen.

liefern und betriebsfertig montieren und anschließen
einschl. Klein- und Befestigungsmaterial

Fabrikat: Dynacord
Typ: AV 188/7
Menge: 1,000 St
Zuordnung: 450000000

**04.00.0050 Feuerwehr-Einsprechstelle, EN54-16**
Feuerwehr-Einsprechstelle, EN54-16
Die digitale Mikrofonsprechstelle besitzt ein flexibel
einsetzbares, robustes Tischgehäuse, das auch für
Pult-, Wand- und Rackeinbau geeignet ist. Die
Sprechstelle verfügt über ein ergonomisch optimiertes
Bedienkonzept.
Hard- und Software Leistungsmerkmale
- integrierter Micro - Controller für Steuerung und
Kommunikation
- komfortabel einstellbar durch Konfigurations-
Software
- interne Überwachung mit individuell
programmierbarer Fehlerprotokollierung per
System Manager
- Einhaltung aller Forderungen der EN 60849
sowie des BS 5839 Standards
- Überwachung des CAN Interface
- permanente Überwachung der
Mikrofonfunktionalität und des internen
Audiopfades
- Selbstüberwachung durch Watchdog - Schaltung
- integrierter Mikrofonvorverstärker
- Aufschaltlogik für Mikrofon
- Passwortschutz vor unbefugtem Zugriff in
mehreren Ebenen
- konfigurierbares akustisches Signal bei
Status - oder Fehlermeldung am Display
- integrierter Lautsprecher
- beleuchtetes LC - Grafik Display,
Klartextausgabe für
Status - und Fehlermeldungen des Systems,
Bedienerführung sowie Linien -/ Gruppenwahl
- umfangreicher Zeichensatz zur Darstellung
vieler Sprachen
- 5 frei programmierbare Tasten
(Factory Preset: Menü und Funktion)
- 15 frei programmierbare Tasten
( Factory Preset: Direkte Zonenauswahl )
- alle 20 Tasten sind frei programmierbar für
jede mögliche Funktion des Systems.
- programmierbare Parameter: Sprechen,
Sammelruf, Menü, Ein, Stopp, Gong, Text,
Gruppen, Prioritäten Lautstärkeregelung für
Durchsage und Hintergrundmusik,
Programmzuteilung, Sperrfunktionen, Absenkung der
Hintergrundmusik bei Durchsagen, Löschen der Auswahl
und weitere
- Funktions - LEDs, Auswahl - LEDs und Status -
LEDs
- taktile und optische Rückmeldung bei
Tastenbetätigung
- inkl. Gehäuse mit Sichtfenster, zur Aufnahme
eines FW-Profilhalbzylinders

komplett im aP-Gehäuse liefern und betriebsfertig
montieren

Fabrikat: DYNACORD
Typ: PMX-15CFW
Menge: 1,000 St
Zuordnung: 450000000

**04.00.0060 Digitale Mikrofonsprechstelle**
Digitale Mikrofonsprechstelle
Die Sprechstelle ist ein modernes Tischgehäuse (19"-
Einbau optional) mit permanenter Überwachung und nach
EN54-16 zertifiziert. Sie ist mit einem beleuchteten
Grafikdisplay sowie einem integrierten
Monitorlautsprecher zur Wiedergabe von Systemtönen
ausgestattet. Das Schwanenhalsmikrofon mit Popschutz
besitzt zusätzlich einen integrierten Leuchtring vor
der Mikrofonkapsel, um auswählbare Zustände optisch
anzuzeigen.

Hard- und Software-Systemfunktionen:
- 5 Menü-/Funktionstasten (vorprogrammiert),
eine LED (grün) je Taste
- 15 Funktions- und Auswahltasten (frei
konfigurierbar), zwei LEDs (grün/rot) je
Taste
- Tastenfunktionen als Zonenauswahl,
Quellenauswahl, Lautstärkeregelung,
Notfallbetrieb an/aus, Durchsage
an/aus, Fehleranzeige
Bestätigen/Zurücksetzen, Schaltausgang
(Trigger) an/aus oder 0 bis 10V, Auswahl
geplanter Events (Ereignisse) bzw. dekadische
Anwahl zu programmieren.
- Beschriftungsmöglichkeit aller Tasten mit
Beschriftungsstreifen, beschriftbar mit
Formatvorlage auf MS-Word
- Mehrsprachiges, beleuchtetes LC-Display zur
Information über Systemstatus, ausgewählte
Zonen, Quellenauswahl, Uhr. Verschiedene
Arten von Fehlermeldungen müssen frei
programmierbar sein
- Überwachtes Elektretmikrofon mit Limiter und
Sprach-Equalizer
- CAT5 Kabel 3m mit Anschlußstecker RJ-45 für
Daten- und Audioverbindung zum
Systemcontroller (CAN Bus, max.
Leitungslänge: 1.000 m)
- optional mit bis zu 5
Sprechstellenerweiterungen aus
baufähig
- Maximal 3 optionale Notfalltasten mit
plombierbarer Abdeckung oder
Schlüsselschalter können in der
Sprechstelle nachgerüstet werden.
- Interne Überwachung mit Fehleraufzeichnung
(Logging)
- Entspricht allen relevanten nationalen und
internationalen Standards/Normen.

Technische Daten der Sprechstelle:
Versorgungsspannung: 15-58 V DC
LC-Display: Auflösung 122 x 32 Pixel, beleuchtet
Umgebungstemperaturbereich: -5 bis 45 Grad
Geräteabmessungen (BxHxT): 200 x 167 x 65 mm
Farbe: schwarz
Gewicht: 0.6 kg
Zulassung als Bauprodukt:
Systemkomponente zu SAA-System zertifiziert nach EN54-
16

liefern und betriebsfertig montieren und anschließen
einschl. Klein- und Befestigungsmaterial

Fabrikat: Dynacord
Typ: PMX-15CST
Menge: 1,000 St
Zuordnung: 450000000

**04.00.0070 Inbetriebnahme und Einbau**
Inbetriebnahme und Einbau aller angebotenen
Anlagenkomponenten inkl. Anschluss des vorhandenen
Leitungsnetzes an der neuen Zentrale,
inkl. Programmierpfeil, Einpegelung, Programmierung,
Einmessung der Lautsprecherkreise der Ela-Anlage.

Pauschale für Einpegelung, Programmierung
Einmessung und Einweisung in die Funktion und
Bedienung der ELA- Anlage.
Einschl. Hersteller-Zertifikat über die
Werksfertigung der Zentraleinheit, sowie eine
Einheitlichkeitsbescheinigung des Herstellers des
gesamten Beschallungssystems.

Die installierten ELA Rufkreise sind gemeinsam mit dem
AG/Nutzer auf richtige Zuordnung zu testen und zu
prüfen. Die neuen ELA-Rufkreise werden vor der
Inbetriebnahme getestet.

Funktionsprüfungen und -Messungen
entsprechend den Forderungen der DIN
18 382 und dem nachfolgenden Leistungsumfang.

Prüfung aller Sicherheitseinrichtungen.

Prüfung aller Regel- und Schalteinrichtungen.

Durchführung aller Leistungs- und Funktionsmessungen, soweit diese für eine fachgerechte
Fertigstellung, Einregulierung und Dokumentation der Anlagen erforderlich sind sowie
für den Nachweis der beauftragten Leistungen.

Der Auftraggeber oder sein Beauftragter ist
so rechtzeitig zu informieren, daß er an der
Inbetriebnahme, den Leistungsmessungen und
Einregulierung teilnehmen kann.

Bei der Inbetriebsetzung der Sprachalarmanlage sind
neben der Funktionsprüfung, im besonderen die folgenden
Messwerte aufzunehmen:
- Störschallpegel
- Nutzschallpegel
- Sprachverständlichkeit nach STI-Messverfahren
- Messung des Speech Transmission Index (STI)

Technische Anforderungen DIN EN 60849
Wenn nicht anders angegeben, müssen die folgenden
Anforderungen mindestens erfüllt sein:
Die Sprachverständlichkeit im gesamten Wirkungsbereich
der neu installierten Bereiche muß auf der Allgemeinen
Verständlichkeitsskala größer oder gleich 0,7 sein.
Dies ist durch Messprotokolle nachzuweisen.
Menge: 1,000 St
Zuordnung: 450000000

**04.00.0080 A/B Wandaufbaulautsprecher 2x6 W EN54-24**
A/B Wandaufbaulautsprecher 2x6 W EN54-24

EN54-24 zertifizierter Wandaufbaulautsprecher mit zwei
unabhängigen 6 W Lautsprechersystemen zur
qualitativen Übertragung von Sprache und
Hintergrundmusik. Geeignet für den Einsatz in
Sprachalarmierungsanlagen nach DIN VDE 0833-4 bei
Sicherheitsstufe 2. Im Normalbetrieb werden beide
Lautsprecher mit dem gleichen Audiosignal von
unabhängigen Verstärkern versorgt. Falls die A-Leitung
ausfällt, wird über die B Leitung der zweite
Lautsprecher immer noch versorgt oder auch umgekehrt.

Technische Daten
Maximale Leistung:
2 x 9 W
Nennleistung:
2 x 6 W (6/3/1,5/0,75 W)
Schallpegel bei 6 W/1 W (1 kHz, 1 m):
88 dB (ein Lautsprecher)
91 dB (beide Lautsprecher)
Schallpegel bei 6 W/1 W (1 kHz, 4 m):
76 dB (ein Lautsprecher)
79 dB (beide Lautsprecher)
Effektiver Frequenzbereich (-10dB):
180 Hz bis 20 kHz
Öffnungswinkel bei 1 kHz/4 kHz (-6 dB):
180º/120º horizontal (ein Lautsprecher)
180º/71º horizontal (beide Lautsprecher)
180º/136º vertikal (ein Lautsprecher)
180º/47º vertikal (beide Lautsprecher)

Nenneingangsspannung: 100V
Elektrischer Anschluß: 4-polige Klemme
mit Schraubanschlüssen
Zulässiger Kabeldurchmesser: 0,5 - 4 mm2
Zertifizierung gemäß: EN 54-24,
EN 60065 und UL 94 V 0

Mechanische Daten
Abmessung (HxBxT): 146 x 234 x 70 mm
Gewicht: 1,60 kg
Farbe: Weiß (RAL 9003)
Material: ABS Kunststoffgehäuse
mit Metallfrontgrill

liefern und betriebsfertig montieren und anschließen
einschl. Klein- und Befestigungsmaterial

Fabrikat: Bosch
Typ: LB7-UC06E-AB
oder gleichwertige Art

Angebotenes Fabrikat: '.........'

(vom Bieter auszufüllen)

angebotener Typ:: '.........'

(vom Bieter auszufüllen)
Menge: 48,000 St
Zuordnung: 450000000

**04.00.0090 A/B Deckenlautsprecher 2x6 W EN54-24**
A/B Deckenlautsprecher 2x6 W EN54-24

EN54-24 zertifizierter Deckenlautsprecher mit zwei
unabhängigen 6 W Lautsprechersystemen zur
qualitativen Übertragung von Sprache und
Hintergrundmusik. Geeignet für den Einsatz in
Sprachalarmierungsanlagen nach DIN VDE 0833-4 bei
Sicherheitsstufe 2. Im Normalbetrieb werden beide
Lautsprecher mit dem gleichen Audiosignal von
unabhängigen Verstärkern versorgt. Falls die A-Leitung
ausfällt, wird über die B Leitung der zweite
Lautsprecher immer noch versorgt oder
auch umgekehrt.

Technische Daten
Maximale Leistung: 2 x 9 W
Nennleistung: 2 x 6 W (6/3/1,5/0,75 W)
Schallpegel bei 6 W/1 W (1 kHz, 1 m):
95/87 dB (ein Lautsprecher)
98/90 dB (beide Lautsprecher)
Schallpegel bei 6 W/1 W (1 kHz, 4 m):
84/75 dB (ein Lautsprecher)
88/78 dB (beide Lautsprecher)
Effektiver Frequenzbereich (-10dB):
316 Hz bis 20 kHz
Öffnungswinkel bei 1 kHz/4 kHz (-6 dB):
180º/170º (ein Lautsprecher)
180º/170º (beide Lautsprecher)

Nenneingangsspannung: 100V
Elektrischer Anschluß: 2x2-polige ABS
Schraubklemmleiste
Zulässiger Kabeldurchmesser: 0,5 - 4 mm2
Zertifizierung gemäß: EN 54-24,
EN 60065 und UL 94 V 0

Mechanische Daten
Durchmesser: 220 mm
Max. Tiefe: 95 mm
Deckenausschnitt: 207 mm
Gewicht: 1,78 kg
Farbe
Deckenlautsprecher: Signalweiß (RAL 9003)
Feuerschutzhaube: Feuerrot (RAL 3000)

liefern und betriebsfertig montieren und anschließen
einschl. Klein- und Befestigungsmaterial

Fabrikat: Bosch
Typ: LC7-UM06E3-AB
oder gleichwertige Art

Angebotenes Fabrikat: '.........'

(vom Bieter auszufüllen)

angebotener Typ:: '.........'

(vom Bieter auszufüllen)
Menge: 16,000 St
Zuordnung: 450000000

**04.00.0100 Erstellung des erforderlichen Deckenausschnitt**
Erstellung des erforderlichen Deckenausschnitt
für v. g. Einbaulautsprecher in Mineralfaserplatten
oder in Gipskartondecken.

- Reinigung des Arbeitsbereiche

Pauschalposition incl. aller Nebenleistunen

Liefern und betriebsfertig erstellen incl. aller
Nebenleistungen
Menge: 16,000 St
Zuordnung: 450000000

**04.00.0110 1 D-Ader auflegen**
1 D-Ader auflegen bei ankommenden oder abgehenden
Leitungen im Fernmeldeverteiler an der
Alarmierungszentrale.
Menge: 60,000 St
Zuordnung: 450000000

**04.00.0120 Auftrennung eines ELA-Ringes**
Auftrennung der vorhandenen Lautsprecherkreisleitung
und Erweiterung mit einem oder mehreren Lautsprechern
im Bestand.
- incl. Prüfung der Unterlagen, ob und
wie der Lautsprecherkreis erweitert werden
kann.
- incl. Provisorium des Lautsprecherkreises,
damit die Anlage weiter in Betrieb bleiben
kann.

Pauschalposition
Menge: 10,000 St
Zuordnung: 450000000

**04.00.0130 Erstellen von Provisorien während der Umbaumaßnahme**
Öffnen und Schließen des Lautsprecherkreises
während der Umbaumaßnahme, damit der Rest
des Bestandsgebäudes noch alarmiert werden
kann.
incl. Hinweisschildern und Hinweise
für die Feuerwehr.
einschl. Leitungsmaterialien und Befestigungszubehör
Menge: 5,000 St
Zuordnung: 450000000

**04.00.0140 Inbetriebnahme und Programmierung**
Inbetriebnahme und Programmierung
Inbetriebnahme der Sprachalarmierungsanlage
Die Inbetriebnahmeleistung umfasst:
- Programmierung der Zentrale
- Programmierung der Pausenzeiten
- Programmierung des passwortgeschützten
Onlinezugriffs mit einer Oberfläche für die Haustechnik
zur einfachen Änderung der
Gongzeiten ohne Änderung der
Konfigurationsdatei durch einen
Systemtechniker des Herstellers,
- Programmierung der Nebenuhren
- Funktionstest der Gesamtanlage (Zentrale,
Lautsprecher und Ansteuerungen)
- Anfertigung eines Inbetriebnahmeprotokolles
(bei Teilinbetriebnahme nur für betreffende
Anlagenteile) Die Inbetriebnahme der Anlage erfolgt
erst nach Vollständiger Montage und
Verdrahtung der Gerätetechnik.
Inbetriebsetzung des installierten Systems unter der
Voraussetzung das eine vollständige und mängelfreie
Montage aller Bestandteile einschl. der Installation
und Überprüfung des
Leitungsnetzes durchgeführt wurde.
Inbetriebnahme der komplett montierten
Anlage.
- Überprüfen der Montagearbeiten
- Festlegen/Einlesen der Lautsprecherkreise
- Funktionstest aller Lautsprecher und
Alarmeinrichtungen
- Funktionstest der Einsprechstellen
- Prüfung der Ansteuerung von
brandschutztechnischen Einrichtungen durch
den Errichter
Menge: 1,000 St
Zuordnung: 450000000

**04.00.0150 Betriebsbuch Sprachalarmanlage**
Betriebsbuch Sprachalarmanlage
liefern und ausgefüllt an der Zentrale hinterlegen
Menge: 1,000 St
Zuordnung: 450000000

*Hinweis*
Sonstiges

**04.00.0160 Sachverständigenabnahme SAA-Anlage**
Abnahme technischer Sachverständiger
Teilnahme an der Abnahme des durch den
Bauherrn beauftragten technischen
Sachverständigen.
Die Leistung umfasst u.a. :
- Koordination Termin mit technischer
Bauleitung
- Fertigstellung und Abstimmung der
erforderlichen Anlagenunterlagen mit dem
technischen Sachverständigen im Vorfeld
der Abnahme
- Begleitung des abnehmenden
Sachverständigen bei Abnahmebegehung

Hierfür ist der gesamte Zeitaufwand für
die Begehung zu kalkulieren. Der Bieter
hat für die Prüfung die nötigen Vorrichtungen,
Unterlagen, und fachliches Personal bereitzustellen.
Bei der Abnahme sind Bedienungs- und Montageanleitungen
bereitzustellen, sowie die Dokumentation über die
Einweisung des Bedienungspersonals des
Nutzers. Vorlage der geforderten
Revisionspläne.

Der Sachverständige wird durch den Bauherrn
direkt beauftragt.
Menge: 1,000 psch
Zuordnung: 450000000

**04.00.0170 Wirkprinzipprüfung**
Teilnahme am reellen Test vor Ort aller
Verknüpfungen und Ansteuerungen aus der
gesamten Brandmeldeanlage bzw. Brandfallmatrix.
Hierzu werden unter Beteiligung aller
Gewerke, Sachverständigen, Behörden,
Feuerwehr, AG, Fachbauleitung, die
einzelnen Szenarien der Brandfallmatrix
ausgelöst und mit allen Verknüpfungen
vor Ort geprüft.
incl. aller Nebenleistungen, die durch diese Abnahme
entstehen.
Menge: 1,000 psch
Zuordnung: 450000000

**04.00.0180 Montageplanung und Zeichnungen**
Montageplanung und Zeichnungen

Erstellen aller notwendigen Werk- und Montagepläne in
3-facher Ausfertigung in Papierform und auf Datenträger
(DVD, CD) auf Grundlage der Ausführungspläne,
Blockschalt- und Übersichtsbilder. Für die Erstellung
der Montageplanung ist ergänzend zur VOB folgendes zu
beachten: Basis für die Erstellung der Montageplanung
sind die vom AG übergebenen AFU-Unterlagen. Werden im
Rahmen der vom AN zu erstellenden Montageplanung
Änderungen vorgenommen sind diese in den zur Freigabe
einzureichenden Montageplänen eindeutig mittels einer
Revisionswolke kenntlich zu machen. Änderungen in der
Trassierung oder der Lage von Komponenten und sonstigen
Bauteilen sind vom AN selbstständig mit allen anderen
Gewerken zu koordinieren.

Anfertigung von Werkstatt- und
Montagezeichnungen sowie Berechnungen vor
Montagebeginn.
Alle Zeichnungen sind als Papierzeichnungen
und als CAD-Zeichnungen im .dwg-Format
zu erstellen und zu übergeben. Die Zeichnungen
sind vor der Freigabe mit den anderen an der
Baumaßnahme beteiligten Gewerken,
dem Planungsbuero und dem später vom Bauherrn
zur Abnahme bestellten Sachverständigen,
abzustimmen.

Werk- und Montageplanung durch den Auftragnehmer unter
Einbeziehung:
- der Bestandsgebäude,
- der Platzverhältnisse,
- der bereits vorhandenen Installation,
- der technischen Abläufe,
- der erforderlichen Durchbrüche und
Schlitze,
- des weiteren sind die in Abstimmung mit
dem Auftraggeber und der Bauüberwachung:
- die Schaltpläne für die ausgeschriebene
Anlage zu erstellen mittels CAD-
Programm,
- die Trassenführung abstimmen,
- Abstimmungen mit dem Nutzer durchführen,
- sowie ggf. weitere Anforderungen des
Auftraggebers umzusetzen.
- Die Werk- und Montageplanung ist
spätestens 4 Wochen nach Beauftragung
beim Auftraggeber und der Bauüberwachung
zur Prüfung einzureichen.

Montageplanung und Montagezeichnungen für die gesamte
ausgeschriebene Leistung (siehe Vorbemerkungen)
- Sprachalarmierungsanlage

Die abgestimmten und freigegebenen Montagepläne
sind 3-fach auf Papier sowie 3-fach auf USB-Stick zu
erstellen und zu übergeben.
Menge: 1,000 psch
Zuordnung: 450000000

**04.00.0190 Revisionsunterlagen Sprachalarmierungsanlage**
Revisionsunterlagen

Erstellung von Dokumentations- und Revisionsunterlagen
für das Gesamtsystem Alarmierungsanlage gemäß dem
aktuellen Vorschriftenwerk.

Spätestens 2 Wochen vor der Fertigstellung der
Baumaßnahme sind folgende Revisionsunterlagen der
Fachbauleitung komplett in 3-facher Ausfertig in
Ordnern zu übergeben:
- Lichtpausen farbig (Grundrisspläne,
Strangschemen)
- Plan für ELA Rufkreise mit farblichen
Kennzeichnungen der einzelnen Bereiche
- CD-ROM mit allen Plänen als dwg-, dxf- und
pdf-Datei
- Anlagenbeschreibungen
- Bedienungsanweisungen
- Funktionsbeschreibungen aller Anlagen
- Wartungshinweise aller Anlagen
- Inbetriebnahmeprotokolle und Dokumentation
mit allen Speicherungen, Mess- und
Einstellwerten aller Anlagen
- Prüfbescheinigungen und Prüfbücher aller
Anlagen
- Sämtliche Messprotokolle
- Datenblätter der verbauten Materialien
- Ersatzteillisten von Gerätschaften aller
Anlagen
- Einzelbescheinigungen über alle
Anlageneinweisungen des Bedienpersonals
- Abnahme-/Prüfprotokolle des TÜVs
- Unternehmererklärung
- Angebote von Wartungsverträgen für die Zeit
während und nach der Gewährleistungsfrist

Außerdem sind die Standarts der RWTH und die VDI6026
für die Erstellung der Revisionsunterlagen zu beachten
und umzusetzen.
Menge: 1,000 psch
Zuordnung: 450000000

**04.00.0200 STI-Sprachverständlichkeitsmessung**
STI-Sprachverständlichkeitsmessung
Elektroakustische Messung mit kalibriertem
FFT-Messsystem, Sprachverständlichkeit STI und
Schalldruckpegel in dB, 6 dB unterhalb
Vollaussteuerung, Anzahl Hörbereiche '1' St, Anzahl
Referenzmesspunkte je Hörbereich '2' St, Darstellung
der Messung als Tabelle, Dokumentation vorab digital
zur Prüfung und nach Freigabe durch AG als Ausdruck und
auf Datenträger, im PDF-Format.
Menge: 170,000 St
Zuordnung: 450000000

**04.00.0210 Einweisung/Abnahme**
Einweisung des Bedienpersonals und Übergabe des
System an dsen Betreiber.

Einweisung des Bedienpersonals durch den
Servicetechniker auf Basis der
Kurzbedienungsanleitung für die Alarmierungsanlage.
Einweisung des Betriebspersonals in die Bedienung
- Erklärungen zum Handbuch der SAA
- Bedien- und Anzeigelemente der SAA
- Auslösen von Alarmen
- Rücksetzen von akustischen Störmeldungen

Die erforderliche Einweisung ist schriftlich durch die
Unterschriften der eingewiesenen Personen ordnungsgemäß
zu belegen und in den Revisionsunterlagen abzuheften.
Menge: 1,000 psch
Zuordnung: 450000000

*Hinweis*
Stundenlohnarbeiten
-------------------

Stundenlohnarbeiten werden nur bei unvorhergesehenen
und massenmaessig nicht erfassbaren Arbeiten
ausgeführt.

Sie werden nur dann vergütet, wenn sie als solche vor
ihrem Beginn ausdrücklich vereinbart worden sind.

Die vereinbarten Verrechnungssätze gelten unabhängig
von der Anzahl der abgerechneten Stunden. Tarifliche
Zuschläge für Überstunden (Mehrarbeit), Nacht-,
Sonntags- und Feiertagsarbeit sowie
Erschwernisvergütungen sind in den vereinbarten
Verrechnungssätzen nicht enthalten, sondern können nur
in Rechnung gestellt werden, wenn der Auftraggeber
diese Leistungen anordnet. Sie sind gesondert
nachzuweisen. Auf die Mehrarbeits- und
Erschwerniszuschläge werden nur Lohn- und
Gehaltszusatzkosten vergütet. Auf die nachgewiesenen
Zuschläge für

- Nachtarbeit bis 25 v.H.
- Sonntagsarbeit bis 50 v.H.
- Feiertagsarbeit bis 125 v.H.
- Arbeit am 24.Dezember ab 14 Uhr,
am 25. und 26. Dezember sowie
am 1. Mai bis 150 v.H. wird nur der Beitrag
zur Berufsgenossenschaft vergütet.

Soweit nachweislich höhere Sätze gezahlt werden, werden
auf die Beiträge, soweit sie die vorgenannten v.H.-
Sätze übersteigen, Zuschläge für Lohn- und
Gehaltskosten gezahlt. Die vereinbarten Zuschläge auf
Stoffe und Gerätekosten sowie Nachunternehmerleistungen
gelten unabhängig von der Höhe der tatsächlich
abgerechneten Kosten.

Aufgrund der vorher zu vereinbarenden
Stundenlohneleistungen ist §2 Abs. (3) Nr. 2, Nr.3,
Nr.4 VOB/B für angehängte Stundenlohnarbeiten nicht
anzuwenden.

Anmerkung:

Zu den Lohn- und Gehaltszusatzkosten gehören:

1.) Soziallöhne -Feiertagsbezahlung -tarifliche
und gesetzliche Ausfalltage
-Lohnfortzahlung im
Krankheitsfall -13. Monatseinkommen
-Urlaubsentgeld und zusätzliches
Urlaubsgeld

2.) Gesetzliche und tarifliche Sozialkosten
-Beiträge an die tariflichen Sozialkassen -
Rentenversicherung
-Arbeitslosenversicherung -
Krankenversicherung -Pflegeversicherung -
Berufsgenossenschaft -Schwerbehinderten-
ausgleichsabgabe -Arbeitssicherheitsgesetz,
Unfallverhütungsvorschriften
Arbeitsschutz

3.) Lohnbezogene Kosten
-Haftpflichtversicherung
-Beiträge zu Berufsverbänden

Mit der Unterzeichnung der Stundenlohnzettel erklärt
die Bauleitung lediglich, dass die Arbeiten erbracht
sind.

Ergibt eine spaetere Nachpruefung, dass diese
Leistungen im Auftrag enthalten sind und ueber
Einheitspreise abgerechnet werden koennen, werden sie
nicht als Stundenlohnarbeiten verguetet.

===========================================
==== VOM ANBIETER ZWINGEND AUSZUFÜLLEN ====
===========================================

Auszubilden
Lehrjahr
Obermo. Monteur Helfer 1./ 2./ 3.
EUR/h EUR/h EUR/h EUR/h
-----------------------------------------------

Tariflohn ....... ....... ...... .../.../...

Uebertarifl.
Zulage ....... ....... ...... .../.../...

-----------------------------------------------

Summe: ....... ....... ...... .../.../...

Unternehmerzuschlag
von .... % auf den Lohn
-----------------------------------------------

Summe: ....... ....... ...... .../.../...

Ausloesung einschl.
Fahrtkostenerst.
je Stunde netto
-----------------------------------------------

Netto-Summe: ....... ....... ...... .../.../...
======= ======= ====== ===/===/===

Wochenarbeitszeit in Stunden ...... h

Zuschlaege für Arbeiten
fuer die 1. u. 2. Stunde ...... %
nach der normalen Arbeitszeit

Zuschlaege für Arbeiten
ab der 3. Stunde nach ...... %
der normalen Arbeitszeit

Zuschlaege für Arbeiten
an Sonntagen: ...... %

Zuschläge fuer Arbeiten
an Feiertagen: ...... %

**04.00.0220 Lohnstunden Techniker**
Techniker einschl. Ausloesung, Wegegelder etc. zum
Nachweis (Zuschlagsregelung wie vor)
Menge: 8,000 h
Zuordnung: 450000000

### 05 Durchbrüche und Brandschotts

*Hinweis*
Durchbrüche:
Die Erstellung der nachstehend ausgeschriebenen
Durchbrüche muss mit maschinellen Werkzeugen
erfolgen. Die erforderlichen Gerüsterstellungen
mit den erforderlichen Sicherungsmaßnahmen ist
in den Einheitspreisen einzukalkulieren.
Der anfallende Bauschutt ist vom AN aus dem
Gebäude zu schaffen und abzufahren. Die
Stellen, an denen gestemmt wurde, sind mit dem
Besen zu reinigen. Der ausgewiesenen Bohrpreis
soll alle notwendigen Nebenkosten, wie:
An- und Abfahrten, Baustelleneinrichtung und
- räumung, Umsetzen der Bohrausrüstung,
Absaugen des oberflächigen Spülwasser
enthalten.

Brandschotts
Die nachfolgenden Kabelschotts sind als
einheitliches System anzubieten und vom
Deutschen Institut für Bautechnik
bauaufsichtlich zugelassen sein. Der allgemeine
bauaufsichtliche Zulassungsbescheid ist dem
Bauherrn nach Auftragserteilung unaufgefordert
in eine gültigen Ausgabe vorzulegen.
Kabel und Leitungen aller Art,
Lichtwellenleiter, Stromschienen und
Kabelträgersysteme gelten als zulässige
Belegung. Die Nachinstallationen sind
nach Zulassung problemlos mit einfachem
Werkzeug möglich.

Vorhandene Kabelschotts dürfen max. zu 60%
belegt sein.

Die Schotts sind vom AN mit einem Schild mit
folgenden Angaben dauerhaft zu kennzeichnen-
- Name des Herstellers der Schottung
- Art der Ausführung
- Nummer des Zulassungsbescheides
- Herstellungsjahr

Die Kennzeichnung ist in die Einheitspreise mit
einzukalkulieren. Eine sep. Vergütung erfolgt
nicht.

Die Brandschottungen sind in den
Revisionsunterlagen zu dokumentieren und zu
digitalisieren. Jedes Brandschott ist zu
fotographieren, in den Revisionsunterlagen zu
kennzeichen und es muss vom AN ein
Belegungsplan pro Schott erstellt
werden.
Der Belegungsplan muss folgende Unterlagen und
Angaben enthalten:
- Foto des Brandschotts
- Lage des Brandschott
- Art der Ausführung
- Belegung des Schotts mit Angaben und Anzahl
der durchgeführten Kabel und Leitungen

**05.00.0010 Bohren in Mauerwerk oder Beton mit BT30 Bohrverfahren bis 8 mm**
Bohrbefestigung mit BT 30 Bohrverfahren

Befestigen der der in diesem LV genanten Positionen an
Gebäudewänden, bei denen eine Schadstoffbelastung
festgestellt oder vermutet wird.

Alle benötigten Bohrungen für eine
Standardistallation sind dann nach den BT 30
Bohrverfahren zu erstellen.

Der Bohrstaub muss fachgerecht entsorgt werden!

Das hierfür benötigte Befestigungsmaterial ist
mit in den Einheitspreis einzurechen.

Pauschalposition für eine Bohtung bis 8 mm incl. aller
Nebenleistungen.
Menge: 20,000 St
Zuordnung: 450000000

**05.00.0020 Bohrung in Mauerwerk oder Beton mit BT30 Bohrverfahren bis D 20 mm**
Bohrung mit BT 30 Bohrverfahren

Bohrungen in Gebäudewänden,bei denen eine
Schadstoffbelastung festgestellt oder vermutet wird.

Alle benötigten Bohrungen für eine
Standardistallation sind dann nach den BT 30
Bohrverfahren zu erstellen.

Der Bohrstaub muss fachgerecht entsorgt werden!

Pauschalposition für eine Bohrung bis 20 mm in bis 30
cm Wänden incl. aller Nebenleistungen.
Menge: 10,000 St
Zuordnung: 450000000

**05.00.0030 Bohrungen in Stahlblechkanäle bis D 30 mm**
Bohrung in Stahlblechkanäle
als Bohrung ausführen
Durchmesser bis 30 mm
Menge: 5,000 St
Zuordnung: 450000000

**05.00.0040 Wanddurchbruch in Mauerwerk und Beton (400 mm) bis D 20 mm**
Wanddurchbruch in Mauerwerk und Beton
als Bohrung ausführen
Durchmesser bis 20 mm
Wandstärke bis 400 mm
Menge: 80,000 St
Zuordnung: 450000000

**05.00.0050 Wanddurchbruch in Mauerwerk und Beton (600 mm) bis D 20 mm**
Wanddurchbruch in Mauerwerk und Beton
als Bohrung ausführen
Durchmesser bis 20 mm
Wandstärke bis 600 mm
Menge: 5,000 St
Zuordnung: 450000000

**05.00.0060 Wanddurchbruch in Mauerwerk und Beton (400 mm) bis D 30 mm**
Wanddurchbruch in Mauerwerk und Beton
als Bohrung ausführen
Durchmesser bis 30 mm
Wandstärke bis 400 mm
Menge: 40,000 St
Zuordnung: 450000000

**05.00.0070 Wanddurchbruch in Mauerwerk und Beton (600 mm) bis D 30 mm**
Wanddurchbruch in Mauerwerk und Beton
als Bohrung ausführen
Durchmesser bis 30 mm
Wandstärke bis 600 mm
Menge: 6,000 St
Zuordnung: 450000000

**05.00.0080 Wanddurchbruch in Mauerwerk und Beton (400 mm) bis D 50 mm**
Wanddurchbruch in Mauerwerk und Beton
als Bohrung ausführen
Durchmesser bis 50 mm
Wandstärke bis 400 mm
Menge: 2,000 St
Zuordnung: 450000000

**05.00.0090 Kernbohrung in Beton oder Mauerwerk (400 mm) bis NW 70 mm**
Kernbohrung in Beton oder Mauerwerk
NW bis 70 mm
Wandstärke bis 400 mm
Menge: 2,000 St
Zuordnung: 450000000

**05.00.0100 Kernbohrung in Beton oder Mauerwerk (400 mm) bis NW 100 mm**
Kernbohrung in Beton oder Mauerwerk
NW bis 100 mm
Wandstärke bis 400 mm
Menge: 2,000 St
Zuordnung: 450000000

**05.00.0110 Wanddurchbruch in Trockenbauwand bis D 68 mm**
Wanddurchbruch in Trockenbauwand
als Bohrung ausführen
Durchmesser bis 68 mm
Menge: 50,000 St
Zuordnung: 450000000

**05.00.0120 F90- Abschottung von Bohrlöchern 3x25cm**
Feuerbeständige Abschottung von Kabeldurchfuehrungen in Wand und Decke ca. 25 cm
für Bohrlöcher: bis 3 cm
kompl. mit allen Nebenarbeiten,
FWD 90 Min.
F90- Abschottung von Bohrlöchern 3x25cm
Menge: 70,000 St
Zuordnung: 450000000

**05.00.0130 Herstellen von Kabelabschottungen S90 bis 0,01 m²**
Herstellen von Kabelabschottungen S90
gemäß DIN 4102 in Decken oder Wänden aus Beton
oder Mauerwerk der Feuerwiderstandsklasse F90
einschl. aller Nebenarbeiten.
Das Brandschott ist aus Brandschutzmörtel
herzustellen und darf max. zu 60% belegt sein.

Vorhandene Wand-/Deckenstärke: bis 40 cm

Schottgröße : 0,01 m²
Menge: 5,000 St
Zuordnung: 450000000

**05.00.0140 wie vor jedoch Weichschott S90 bis 0,02 m²**
Herstellen von Kabelabschottungen S90
gemäß DIN 4102 in Decken oder Wänden aus Beton,
Mauerwerk oder Leichtbauwänden der
Feuerwiderstandsklasse F90
einschl. aller Nebenarbeiten.
Das Brandschott ist als Weichschott/Plattenschott
herzustellen und darf max. zu 60% belegt sein.

Vorhandene Wand-/Deckenstärke: bis 40 cm

Schottgröße : 0,02 m²
Menge: 3,000 St
Zuordnung: 450000000

**05.00.0150 Herstellen von Brandschottungen während der Bauphase**
Brandschutzkissen

Erstellen von Kabelabschottungen in Decken
oder Wänden aus Beton 90 oder Mauerwerk der
Feuerwiderstandsklasse F- 30 während der Bauphase.
einschl. aller Nebenarbeiten.

Vorhandene Wand-/Deckenstärke: bis 40 cm

Schottgröße : 0,02 m²

Brandschutzkissen Leihweise zur Verfügung stellen.
Menge: 14,000 St
Zuordnung: 450000000

**05.00.0160 Dokumentation Brandschott**
Dokumentation Brandschott
Die Brandschottungen sind in den
Revisionsunterlagen zu dokumentieren und zu
digitalisieren.
Jedes Brandschott ist zu fotographieren, in den
Revisionsunterlagen zu kennzeichen und es muss
vom AN ein Belegungsplan pro Schott erstellt
werden.
Der Belegungsplan muss folgende Unterlagen und
Angaben enthalten:
- Foto des Brandschotts
- Lage des Brandschott
- Art der Ausführung
- Belegung des Schotts mit Angaben und Anzahl
der durchgeführten Kabel und Leitungen

liefern und erstellen der Unterlagen
Menge: 1,000 St
Zuordnung: 450000000

### 06 Verteilungen

*Hinweis*
UV Sicherheit
-------------

Nachfolgend ausgeschriebene Verteilung
liefern, betriebsfertig montieren einschl. anschliessen
aller Zu- und Abgangsleitungen und Rangierkanal aus PVC
oberhalb der Verteilung.

Alle Verteilungen müssen partiell, typen- und
stückgeprüft sein (PTSK) nach DIN EN 60 439 Teil 1.
Alle Verteilungen sind mit einem einheitlichen
Schließsystem auszustatten. Türverriegelung bei
Wandschränken mit Drehriegel, bei Standschränken mit
Dreipunkt-Stangenverschluß mit Halbzylinder-
Sicherheitsschloß.

Alle Verteilungen mit Halbzylinder - Sicherheitsschloss
und 4 Schlüssel.
Die Verteilungen dürfen erst nach Freigabe der
Aufbaupläne durch die Bauleitung und dem Nachweis, dass
die im Prüfvermerk evtl. angegebenen Änderungen an den
Hersteller weitergegeben wurden, gebaut werden. Die
zusammenhängende Platzreserve von 30% ist bei
der Genehmigung nachzuweisen.

Bei den Verteilungseinbaugeräten ist ein
einheitliches Fabrikat zu verwenden.

**06.00.0010 Verteilerschrank**
Unterverteilung Sicherheit

Wandverteilerschrank
stahlblechgekapselt, mit verwindungssteifen
Profilstahlrahmen, pulverbeschichtet mit
vorderseitiger Tür, 130 Grad, mit vorgeprägten
Flanschplatten in Dach- und Bodenblech, mit
Kabeltüllen entsprechend der Schutzart, mit
Zugentlastung, mit einer zusammenhängenden
Platzreserve 2x12 Teilungseinheiten zuzüglich
Klemmenraum, Wandanbau
Beschriftung mit gravierten
Resopalschildern (geschraubt), mit
Kabelabfangschiene oben und unten, mit
Reihenklemmen und N-Trennklemmen, (keine
Dreistockklemmen),
mit Halbzylinder-Sicherheitsschloss (4Schlüssel),
alle Verteilungen gleichschließend
11 Stück Messtrennklemmen zur Aufschaltung auf die
zentrale Leittechnik (ZLT) (10 DA plus PE)
Einspeiseklemmen (Blockklemme)für
4 x 35/16 qmm,

Bemessungsstrom: 100 A
Schutzart: IP 55
Schutzklasse: I
Zuleitung von oben
Abgänge von oben

Tiefe: ca. 225 mm
Breite: ca. 300 mm
Höhe: ca. 950 mm

komplett zusammengebaut und anschlussfertig an
Klemmen verdrahtet liefern und betriebsfertig
montieren einschl. anschließen aller Zu- und
Abgangsleitungen
Incl. Rangierkanal mit zwei Endstücken
oberhalb der Verteilung.

bestückt mit nachfolgend beschriebenen
Betriebsmitteln:
Die genaue Bestückung erfolgt nach den entgültigen
Stromlaufplänen.
Menge: 1,000 St
Zuordnung: 450000000

**06.00.0020 Lasttrennschalter 63 A**
Lasttrennschalter 63 A für Wechselstrom
DIN VDE 0660 Teil 101,
Nennisolationsspannung 660 V
3polig, mit Isolierstoffabdeckung,
Schutzart IP20
mit Handantrieb, verschliessbar,
Dauerstrom 63 A, 400 V AC,
fest eingebaut einschl. Hilfsschalter.

liefern und betriebsfertig montieren und anschließen
einschl. Klein- und Befestigungsmaterial.
Menge: 1,000 St
Zuordnung: 450000000

**06.00.0030 Kombiniertes Überspannungsschutzgerät Typ 2**
Kombiniertes Überspannungsschutzgerät DIN EN 61643-11,
Typ 2, als Reiheneinbaugerät, Maße DIN 43880,
Nennableitsstrom 20 kA, Max. Ableitstrom 40 kA,
Blitzstoßstrom 12 kA, mit Funktionsanzeige und
potentialfreiem Kontakt für Fernanzeige,
Bemessungsbetriebsspannung 230/400 V AC, 4-polig,
Folgestromlöschfähigkeit mind. 100 A effektiv, zur
Montage auf Tragschiene DIN EN 60715.

liefern und betriebsfertig montieren und anschließen
einschl. Klein- und Befestigungsmaterial.
Menge: 1,000 St
Zuordnung: 450000000

**06.00.0040 Sicherungslasttrennschalter**
3-poliger NEOZED-Sicherungslasttrennschalter
VDE 0638, Nennisolationsspannung 400 V WS,
mit Schnappbefestigung Gewinde E 14, DIN 49524
Nennstrom 63 A, mit Sicherungseinsatz Größe D02
2-63 A DIN 49522, für Leitungsschutz,
einschl. der erforderlichen Passeinsätze und
Schraubkappen.

liefern und betriebsfertig montieren und anschließen
einschl. Klein- und Befestigungsmaterial.
Menge: 1,000 St
Zuordnung: 450000000

**06.00.0050 Leitungsschutzschalter DIN 43 880**
Leitungschutzschalter EN 60 898 und DIN VDE 0641
Nennisolationsspannung 400 V, 1-polig,
Schaltvermögen 10 kA,
Auslösecharakteristik B, Nennstrom 6-16 A

liefern und betriebsfertig montieren und anschließen
einschl. Klein- und Befestigungsmaterial.
Menge: 12,000 St
Zuordnung: 450000000

**06.00.0060 Verteilungszubehör**
Verteilungszubehör
bestehend aus:

- Sicherungseinsätze, Passringe und
Schraubkappen nach Erfordernis

- Schaltplantasche aus Hart-PVC, DIN A 4

- revidiertem Schalt- und Installationsplan

- Legende mit klarer Zuordnung der Geräte zu
den einzelnen Stromkreisen

- Kennzeichnungsschild nach UVV und VBG als
Elektroverteilung (Achtung: Starkstromanlage)
und mit Starkstromsymbol.
Menge: 1,000 St
Zuordnung: 450000000

*Hinweis*
Nachstehende Betriebsmittel sind betriebsfertig
in vorhandene Verteilungen einzubauen.
Der AN muss in den EP einteilige Kosten für das
öffnen und schließen der Verteilungen, sowie
Verdrahtungsmaterial und Reihenklemmen mit
einkalkulieren, sowie das Umverdrahten der
vorhandenen Steuerungen und Abgängen.

Die Kosten für die anteilige Verdrahtung,
Klemmen und Klemmenzubehör sind mit den
Einheitspreisen abgegolten.

Die Ergänzungen sind in die vorhandenen
Stromlaufpläne und Legenden handschriftlich
einzutragen.

**06.00.0070 Leitungschutzschalter 1-pol. 6-16A, B**
Leitungschutzschalter EN 60 898 und DIN VDE 0641
Nennisolationsspannung 400 V, 1-polig,
Schaltvermögen 10 kA,
Auslösecharakteristik B, Nennstrom 6-16 A

liefern und betriebsfertig montieren einschl.
sämtlicher Nebenleistungen
Menge: 4,000 St
Zuordnung: 450000000

### 07 Sonstiges

*Hinweis*
Stundenlohnarbeiten
-------------------

Stundenlohnarbeiten werden nur bei unvorhergesehenen
und massenmaessig nicht erfassbaren Arbeiten
ausgeführt.

Sie werden nur dann vergütet, wenn sie als solche vor
ihrem Beginn ausdrücklich vereinbart worden sind.

Die vereinbarten Verrechnungssätze gelten unabhängig
von der Anzahl der abgerechneten Stunden. Tarifliche
Zuschläge für Überstunden (Mehrarbeit), Nacht-,
Sonntags- und Feiertagsarbeit sowie
Erschwernisvergütungen sind in den vereinbarten
Verrechnungssätzen nicht enthalten, sondern können nur
in Rechnung gestellt werden, wenn der Auftraggeber
diese Leistungen anordnet. Sie sind gesondert
nachzuweisen. Auf die Mehrarbeits- und
Erschwerniszuschläge werden nur Lohn- und
Gehaltszusatzkosten vergütet. Auf die nachgewiesenen
Zuschläge für

- Nachtarbeit bis 25 v.H.
- Sonntagsarbeit bis 50 v.H.
- Feiertagsarbeit bis 125 v.H.
- Arbeit am 24.Dezember ab 14 Uhr,
am 25. und 26. Dezember sowie
am 1. Mai bis 150 v.H. wird nur der Beitrag
zur Berufsgenossenschaft vergütet.

Soweit nachweislich höhere Sätze gezahlt werden, werden
auf die Beiträge, soweit sie die vorgenannten v.H.-
Sätze übersteigen, Zuschläge für Lohn- und
Gehaltskosten gezahlt. Die vereinbarten Zuschläge auf
Stoffe und Gerätekosten sowie Nachunternehmerleistungen
gelten unabhängig von der Höhe der tatsächlich
abgerechneten Kosten.

Aufgrund der vorher zu vereinbarenden
Stundenlohneleistungen ist §2 Abs. (3) Nr. 2, Nr.3,
Nr.4 VOB/B für angehängte Stundenlohnarbeiten nicht
anzuwenden.

Anmerkung:

Zu den Lohn- und Gehaltszusatzkosten gehören:

1.) Soziallöhne -Feiertagsbezahlung -tarifliche
und gesetzliche Ausfalltage
-Lohnfortzahlung im
Krankheitsfall -13. Monatseinkommen
-Urlaubsentgeld und zusätzliches
Urlaubsgeld

2.) Gesetzliche und tarifliche Sozialkosten
-Beiträge an die tariflichen Sozialkassen -
Rentenversicherung
-Arbeitslosenversicherung -
Krankenversicherung -Pflegeversicherung -
Berufsgenossenschaft -Schwerbehinderten-
ausgleichsabgabe -Arbeitssicherheitsgesetz,
Unfallverhütungsvorschriften
Arbeitsschutz

3.) Lohnbezogene Kosten
-Haftpflichtversicherung
-Beiträge zu Berufsverbänden

Mit der Unterzeichnung der Stundenlohnzettel erklärt
die Bauleitung lediglich, dass die Arbeiten erbracht
sind.

Ergibt eine spaetere Nachpruefung, dass diese
Leistungen im Auftrag enthalten sind und ueber
Einheitspreise abgerechnet werden koennen, werden sie
nicht als Stundenlohnarbeiten verguetet.

===========================================
==== VOM ANBIETER ZWINGEND AUSZUFÜLLEN ====
===========================================

Auszubilden
Lehrjahr
Obermo. Monteur Helfer 1./ 2./ 3.
EUR/h EUR/h EUR/h EUR/h
-----------------------------------------------

Tariflohn ....... ....... ...... .../.../...

Uebertarifl.
Zulage ....... ....... ...... .../.../...

-----------------------------------------------

Summe: ....... ....... ...... .../.../...

Unternehmerzuschlag
von .... % auf den Lohn
-----------------------------------------------

Summe: ....... ....... ...... .../.../...

Ausloesung einschl.
Fahrtkostenerst.
je Stunde netto
-----------------------------------------------

Netto-Summe: ....... ....... ...... .../.../...
======= ======= ====== ===/===/===

Wochenarbeitszeit in Stunden ...... h

Zuschlaege für Arbeiten
fuer die 1. u. 2. Stunde ...... %
nach der normalen Arbeitszeit

Zuschlaege für Arbeiten
ab der 3. Stunde nach ...... %
der normalen Arbeitszeit

Zuschlaege für Arbeiten
an Sonntagen: ...... %

Zuschläge fuer Arbeiten
an Feiertagen: ...... %

**07.00.0010 Lohnstunden Obermonteur**
Obermonteur einschl. Ausloesung, Wegegelder etc. zum
Nachweis (Zuschlagsregelung wie vor)
Menge: 60,000 h
Zuordnung: 450000000

**07.00.0020 Lohnstunden Monteur**
Monteur einschl. Ausloesung, Wegegelder etc.
zum Nachweis (Zuschlagsregelung wie vor)
Menge: 160,000 h
Zuordnung: 450000000

**07.00.0030 Monteurstunde - 1 und 2 Stunde nach normaler Arbeitszeit**
Monteurstunde einschl. Auslösung, Wegegelder etc. zum
Nachweis (Zuschlagsregelung wie vor)

für die 1. u. 2. Stunde nach der normalen Arbeitszeit.
Menge: 8,000 h
Zuordnung: 450000000

**07.00.0040 Monteurstunde - ab der 3 Stunde nach normaler Arbeitszeit**
Monteurstunde einschl. Auslösung, Wegegelder etc. zum
Nachweis (Zuschlagsregelung wie vor)

ab der 3. Stunde nach der normalen Arbeitszeit
Menge: 8,000 h
Zuordnung: 450000000

**07.00.0050 Monteurstunde - Samstagsarbeit**
Monteurstunde einschl. Auslösung, Wegegelder etc. zum
Nachweis (Zuschlagsregelung wie vor)

Samstagsarbeit
Menge: 8,000 h
Zuordnung: 450000000

**07.00.0060 Lohnstunden Helfer**
Helfer einschl. Ausloesung, Wegegelder etc.
zum Nachweis (Zuschlagsregelung wie vor)
Menge: 100,000 h
Zuordnung: 450000000

**07.00.0070 Helferstunde - 1 und 2 Stunde nach normaler Arbeitszeit**
Helferstunde einschl. Auslösung, Wegegelder etc. zum
Nachweis (Zuschlagsregelung wie vor)

für die 1. u. 2. Stunde nach der normalen Arbeitszeit.
Menge: 8,000 h
Zuordnung: 450000000

**07.00.0080 Helferstunde - ab der 3 Stunde nach normaler Arbeitszeit**
Helferstunde einschl. Auslösung, Wegegelder etc. zum
Nachweis (Zuschlagsregelung wie vor)

ab der 3. Stunde nach der normalen Arbeitszeit
Menge: 8,000 h
Zuordnung: 450000000

**07.00.0090 Helferstunde - Samstagsarbeit**
Helferstunde einschl. Auslösung, Wegegelder etc. zum
Nachweis (Zuschlagsregelung wie vor)

Samstagsarbeit
Menge: 8,000 h
Zuordnung: 450000000

**07.00.0100 Vorhandene Kanäle öffnen und verschließen**
Vorhandene FWK-Kanäle und LF-Kanäle öffnen und
nach Fertigstellung des Leitungsnetzes wieder
verschließen.
Menge: 60,000 m
Zuordnung: 450000000

**07.00.0110 Aufnahme vom Deckenplattenmodulen**
Aufnahme vom Deckenplattenmodulen
(auf der Basis von Platten bis 625mm x 625mm)oder
Brandschutzdeckenelementen
und Zwischenlagerung zur späteren Wiedermontage.
Menge: 330,000 St
Zuordnung: 450000000

**07.00.0120 Einsetzen von Deckenplatten**
Einsetzen von demontierten
Deckenplattenmodulen.
Menge: 330,000 St
Zuordnung: 450000000

**07.00.0130 Aufnahme vom Metalldeckenprofile**
Aufnahme vom Metalldeckenprofile
Größe ca. 62,5 x 62,5 mm
und Zwischenlagerung zur späteren Wiedermontage.
Menge: 630,000 St
Zuordnung: 450000000

**07.00.0140 Einsetzen von Metalldeckenprofile**
Einsetzen von demontierten
Metalldeckenprofilen
Menge: 630,000 St
Zuordnung: 450000000

**07.00.0150 Aus- und Wiedereinbau einer Deckeneinbauleuchte**
Aus- und Wiedereinbau einer Deckeneinbauleuchte

Bestehend aus:
- Abschaltung des zug. Stromkreises ín der
Etagenverteilung.
- Öffnen und Abklemmen der Leuchte incl.
Sicherung der Leitung
- Ausbau der Leuchte zur Bestimmung von
Positíonen von Revisionsklappen o.ä. und
Lagerung
- Wiedereinbau und Anschluss der der Leuchte.
- Funktionskontrolle

Kalkulationsgrundlage Leuchstofflampe 2 Flammig (ca.
1,5 m) in GK-Decke eingebaut

Pauschalposition incl. aller Nebenleistunen
Menge: 18,000 St
Zuordnung: 450000000

**07.00.0160 Feuchtraum-Anbauleuchte LED PC IP66 4000 lm 840**
LED-Feuchtraum-Anbauleuchte IP66 mit PC-Leuchtenkörper
und PMMA-Diffusor. Mit Cliplos-Verschlusstechnik zur
schutzartgerechten, einfachen Montage von Diffusor-
Abdeckwanne und Leuchtenkörper nach dem Anschluss.
PMMA-Diffusor mit innen liegender Prismenstruktur. Mit
symmetrisch breit strahlender Lichtstärkeverteilung.
Ausstrahlungswinkel 90°. Leuchtenlichtstrom und
Lichtfarbe fest eingestellt. Bemessungslichtstrom ca.
4000 lm,
Bemessungsleistung ca. 28 W,
Leuchten-Lichtausbeute ca. 143 lm/W.
Lichtfarbe neutralweiß, ähnlichste Farbtemperatur (CCT)
4000 K, allgemeiner Farbwiedergabeindex (CRI) Ra > 80.
Farborttoleranz (initial MacAdam) = 3 SDCM.
Bemessungslebensdauer mindestens 50.000 h.
Leuchtenkörper Farbe lichtgrau (ähnlich RAL 7035). Mit
Cliplos-Verschlusstechnik zur schutzartgerechten,
einfachen Montage von Diffusor-Abdeckwanne und
Leuchtenkörper nach dem Anschluss.
Maße ca. (L x B): 1552 mm x 102 mm,
Leuchtenhöhe ca. 91 mm.
Schutzklasse (EN 61140): I,
Schutzart (DIN EN 60529): IP66, Stoßfestigkeitsgrad
nach IEC 62262: IK03, Prüftemperatur Glühdrahttest
gemäß IEC 60695-2-11: 650 °C. Zulässige
Umgebungstemperatur (ta): -20 °C bis 35 °C.
Gewicht: ca. 2,6 kg.
Mit 3-poliger Anschlussklemme bis 2,5 mm². Mit
elektronischem Betriebsgerät, schaltbar.

einschl. Klein- und Befestigungsmaterial
liefern und betriebsfertig montieren,

Angebotenes Fabrikat: '.........'

(vom Bieter auszufüllen)

angebotener Typ: '.........'

(vom Bieter auszufüllen)
Menge: 2,000 St
Zuordnung: 450000000

**07.00.0170 AP Aus-/Wechselschalter IP44**
Installationsschalter VDE 0632
als Flächenschalter
in Aufputzausführung
spritzwassergeschütz, mit Gehäuse
als Aus-/Wechselschalter

liefern und mit Schrauben betriebsfertig
montieren
Menge: 1,000 St
Zuordnung: 450000000

**07.00.0180 AP Steckdose 1-fach IP44**
Steckdose mit Schutzkontakt VDE 0620
in Aufputzausführung
spritzwassergeschütz, mit Gehäuse
2-polig 16 A, 250 V AC
Anschlußklemmen als Verbindungsklemmen

liefern und mit Schrauben betriebsfertig
montieren
Menge: 2,000 St
Zuordnung: 450000000

**07.00.0190 AP Steckdose 2-fach IP44**
Leistung wie vor beschrieben
jedoch als zweifach Steckdose
Menge: 1,000 St
Zuordnung: 450000000

**07.00.0200 Kabelabzweigkasten 100 x 100 mm, E30**
Kabelabzweig- und Verbindungskasten 100 x 100
mm, mit IP66 zertifiziert nach EN 60670, mit
elektrischem Funktionserhalt E30 nach DIN 4102 Teil 12,
mit Isolationserhalt FE180 nach IEC 60331-11 sowie
Funktionsklasse F400 nach EN 12101, Gehäuse und
Reihenklemmen bestehen aus halogenfreiem
Spezialduroplast als Verbindungskasten 5 polig,
Klemmvermögen pro Pol 2 x 0,5 - 6 mm²,
beigefügtes
Zubehör:, Dübelset ø 6 mm, 2
Kabelverschraubungen M32,
Dichtbereich 17 - 26 mm,

Liefern und betriebsfertig montieren incl. aller
Nebenleistungen
Menge: 10,000 St
Zuordnung: 450000000

**07.00.0210 AP-Abzweigkästen**
AP-Kabelabzweigkästen IP 55
EN 60 998 aus Thermoplast
Größe: 88 x 88 x 53 mm
mit Schraubdeckel mit 4 Einsteckstutzen ESM 20
und 5 Klemmen bis 6 mm²

Liefern und betriebsfertig montieren incl. aller
Nebenleistungen
Menge: 40,000 St
Zuordnung: 450000000

**07.00.0220 Verteilerkasten VKA 4**
Verteilerkasten VKA mit Flexibase aus Stahlblech
modifiziert nach DIN 47615, einschl. LSA-Plus-Leisten
20 DA, verschliessbar für Innenräume, für Aufputz-
Montage

einschl. 4 Leisten 20 DA

Liefern, montieren und betriebsfertig anschließen incl.
aller erforderlichen Nebenarbeiten
Menge: 1,000 St
Zuordnung: 450000000

**07.00.0230 Verteilerkasten VKA 2**
Verteilerkasten VKA mit Flexibase aus Stahlblech
modifiziert nach DIN 47615, einschl. LSA-Plus-Leisten
20 DA, verschliessbar für Innenräume, für Aufputz-
Montage

einschl. 2 Leisten 20 DA

Liefern, montieren und betriebsfertig anschließen incl.
aller erforderlichen Nebenarbeiten
Menge: 1,000 St
Zuordnung: 450000000

**07.00.0240 Verteilerkasten VKA 1**
Verteilerkasten einschl. LSA-Plus-
Leisten 10 DA, für Innenräume und Aufputz-Montage

einschl. 1 Leisten 10 DA

Liefern und betriebsfertig montieren incl. aller
Nebenleistungen
Menge: 1,000 St
Zuordnung: 450000000

**07.00.0250 1 D-Ader auflegen**
1 D-Ader auflegen bei ankommenden oder abgehenden
Leitungen im Fernmeldeverteiler.
Menge: 80,000 St
Zuordnung: 450000000

**07.00.0260 Potentialausgleichschiene VDE 0100**
Potentialausgleichschiene VDE 0100
mit Abdeckkappe aus Kunststoff und zwei
Klemmschrauben je Klemmstelle
Anschlussmöglichkeiten

- 1x Leiter bis 35 mm²
- 2x Leiter bis 16 mm²
- 14x Leiter bis 6 mm²

liefern und montieren einschl. Beschriftung der Zu- und
Abgangsleitungen
Menge: 1,000 St
Zuordnung: 450000000

**07.00.0270 Potentialausgleich-Anschlüsse**
Potentialausgleich-Anschlüsse an Netzgeräte,
BMZ, Feuerwehrschlüsseldepot usw.
herstellen, einschl. Kleinmaterial
Menge: 6,000 St
Zuordnung: 450000000

**07.00.0280 Gerüst oder Arbeitsbühne**
Vorhalten eines Gerüstes oder einer Arbeitsbühne bis zu
einer Montagehöhe
von bis zu 8 m für die Montagezeit von 1 Wochen zur
Montage und Wartung der Komponenten der
Brandmeldeanlage unter den Decken.
In dem Einheitspreis ist mehrfache Auf- und Abbauen in
den wechselnden Montageorten mit einzukalkulieren.
Menge: 6,000 Wo
Zuordnung: 450000000

**07.00.0290 Hubsteiger bis 8 m**
Vorhalten eines Hubsteigers bis zu einer Montagehöhe
von 8 m für die Montagezeit von 1 Wochen zur Montage
und Wartung der Komponenten der Brandmeldeanlage unter
den Decken.

Der Steiger ist so auszuwählen, dass ggf. über anderen
Gewerken und Versuchsaufbauten geschwenkt (mind. 4 m)
werden kann.

Die max, Gesamthöhe der Halle ist ca. 8 m.

In den Einheitspreis ist das Auf- und Abbauen sowie die
Transportkosten innerhalb des Geländes mit
einzukalkulieren.
Menge: 3,000 Wo
Zuordnung: 450000000

**07.00.0300 Modulare Anschlussdose Cat. 6a(tiefgestellt) 2 fach incl. A..P. IP44**
Modulare Anschlussdose für 2 Anschlüsse im Gehäuse IP44

- Bauform: Unterputzausführung in 45°
Schrägauslaß incl. A.P. Gehäuse
Mit bis zu 2 Stk Buchsen (Snap-In -5,
Snap-In -6 oder Snap-In GG45 -7) bestückbar.
- Geeignet für Kabelkanalsysteme, Aufputzdose,
usw.
- Geeignet für 45mm Rundloch Rahmen und 50x50mm
Rahmen.
- Beschriftungsfenster 14x40mm
Lieferumfang:
- 1x Zentralplatte(50x50), 1xSnap-In
Montagering,
- 1x Beschriftungsfenster
- 2x Snap-In Buchse

Spezifikation:

CAT-6A Snap-in Modulare Kategorie 6a Buchse,
500 MHz für 10 Gigabit Ethernet

- High-Performance Kat.6a Buchse für Modulare
Rangierfelder und Anschlussdose
- RJ45 Snap-In Connector für den Einsatz in
modularen Rangierfeldern und Anschlussdosen
mit 360° Schirmung
- Steckverbinder der gleichen Bauform (Snap-in
Format)
für Kat. 5, 6 und RJ45-rückwärtskompatiblen
Kat.7 und 7A (GG45) ebenso verfügbar, wie
auch Versionen für Litzenleiter
Geeignet für die Kabeltypen :Kat 7,
Tiefe der Buchse: max. 36 mm zur
normgerechten Einhaltung von Biegeradien
Möglichkeit des Öffnens und
Wiederaufschaltens der Buchse nach Montage
ohne Performanceverlust.

Normen:
- Entspricht, resp. übertrifft die EN 50173-1;
EN50173-3; IEC 60603-7-5; ISO11801:2002/A1:2008
- ISO/IEC JTC 1/SC 25N1513
- TIA/EIA-568-b.2-10
- Unterstützung der Applikation 10GBase-T nach
IEEE802.3an

- Garantiert einzuhaltende Channel Performance Werte
(besser als ISO11801:2008 AM1):

Dämpfung bei 100 MHz: max. 20,8 dB
Dämpfung bei 250 MHz: max. 33,8 dB
Dämpfung bei 500 MHz: max. 49,3 dB

NEXT bei 100 MHz: min. 41,9 dB
NEXT bei 250 MHz: min. 35,1 dB
NEXT bei 500 MHz: min. 29,9 dB

PSNEXT bei 100 MHz: min. 39,1 dB
PSNEXT bei 250 MHz: min. 32,2 dB
PSNEXT bei 500 MHz: min. 26,8 dB

PS ANEXT bei 100 MHz: min. 75,0 dB
PS ANEXT bei 250 MHz: min. 69,0 dB
PS ANEXT bei 500 MHz: min. 64,5 dB

PS AACR-F bei 100 MHz: min. 52,0 dB
PS AACR-F bei 250 MHz: min. 44,0 dB
PS AACR-F bei 500 MHz: min. 38,0 dB

RL bei 100 MHz: min. 14,0 dB
RL bei 250 MHz: min. 10,0 dB
RL bei 500 MHz: min. 10,0 dB

Weiterhin sind folgende Leistungsmerkamle zu
erfüllen:

- geschraubte Abdeckhaube mit Beschriftungsfeld
in RAL 1013
- Staubschutzklappen
- dauerhafter Norm-Beschriftung nach Vorgabe
durch den Bauherrn
- systembedingtem Zubehör
- fachgerechtem Anschluss der Datenkabel gemäß
Vorgaben durch den Hersteller.
- Abdeckrahmen Fabr./Typ wie aus dem Titel
Installationsgeräte

incl. Gerätegehäuse A.P. IP44, mit
Beschriftungsfeld und beschriften nach
Belegungsplan Liefern, montieren inkl.
Anschliessen der Kabel einschl. Befestigungsmaterial
Menge: 1,000 St
Zuordnung: 450000000

**07.00.0310 Anschlussdose Cat. 6a(tiefgestellt) für Verteilereinbau**
Anschlussmodul für Verteilereinbau auf Hutschiene.

Netzwerkdose wie Funktionalität in v.g. Position in
Form eines Sicherungsautomaten.
Der Buchseneinsatz ist vollständig geschirmt und für
CAT 6a zugelassen. Die Dose wird wie ein
Sicherungsautomat auf Standard-Hutschienen montiert.

Baubreite von 1 TE ermöglicht den Einbau von bis zu 12
Modulen in Standard-Elektroverteiler.

Bei Einbau als Gerät der Schutzklasse I erfolgt der
Potentialausgleich über eine integrierte
Potentialausgleichsblech direkt über die Hutschiene,
welche über entsprechende Kontaktierungsklemmen am
Gebäudepotentialausgleich anzuschließen ist.

Das Modul ist durch eine Abdeckung vor direkter
Berührung geschützt.

einschl. beschriften nach Belegungsplan
Liefern, montieren in vorhandenen Verteilungen und
Anschliessen der Kabel
einschl. Befestigungsmaterial

angebotenes Fabr.: '.........'

Type : '.........'
Menge: 1,000 St
Zuordnung: 450000000

**07.00.0320 Meß- und Funktionsprüfung der Cu-Verbindung**
Meß- und Funktionsprüfung der v.g.
Cu-Verbindungen (Cat-Technik) für alle
anlagenrelevanten Meßwerte und Funktionen
(Permanent Link-Messung)
Incl. Übermittlung der Pdf-Dateien und der
Roh-Daten aus dem Messgerät an die RWTH-Aachen
Incl. Protokollierung nach den Vorgaben der
RWTH Aachen.
Menge: 2,000 St
Zuordnung: 450000000

**07.00.0330 Einsetzen von Revisionsklappen 30 x 30 incl. Trockenbau**
Einsetzen von Revisionsklappen incl. Trockenbau

In einigen Bereichen sind zur Revisionierbarkeit der
Brandmelder oder Komponenten der Rauchansaugsysteme
keine Revisionsklappen vorhanden.

Hier muss eine Revisionsklappe ergänzt werden

Einbau einer Revisionsklappe
Incl.:
- Kennzeichnen der Bereiche wo eine zusätzliche
Revisionsklappe benötigt wird.
- Ausschneiden der Öffnung mit einer
Stichsäge.
- Abkleben der Deckenbereiche, damit die
umliegenden Bereiche nicht verschmutzt
werden.
- Lieferung und Einbau einer
Blech-Revisionsklappe weiss 30 x 30 cm mit
Vierkantöffnung in eine ein- oder zeilagige
GK-Decke. (Deckenhöhen bis max. 4 m)
- Reinigung des Arbeitsbereiche

Liefern und betriebsfertig montieren incl. aller
Nebenleistungen
Menge: 2,000 St
Zuordnung: 450000000

**07.00.0340 Einsetzen von Revisionsklappen 40 x 40 incl. Trockenbau**
Einsetzen von Revisionsklappen incl. Trockenbau

In einigen Bereichen sind zur Revisionierbarkeit der
Brandmelder oder Komponenten der Rauchansaugsysteme
keine Revisionsklappen vorhanden.

Hier muss eine Revisionsklappe ergänzt werden

Einbau einer Revisionsklappe
Incl.:
- Kennzeichnen der Bereiche wo eine zusätzliche
Revisionsklappe benötigt wird.
- Ausschneiden der Öffnung mit einer
Stichsäge.
- Abkleben der Deckenbereiche, damit die
umliegenden Bereiche nicht verschmutzt
werden.
- Lieferung und Einbau einer
Blech-Revisionsklappe weiss 40 x 40 cm mit
Vierkantöffnung in eine ein- oder zeilagige
GK-Decke. (Deckenhöhen bis max. 4 m)
- Reinigung des Arbeitsbereiche

Pauschalposition incl. aller Nebenleistunen

Liefern und betriebsfertig montieren incl. aller
Nebenleistungen
Menge: 20,000 St
Zuordnung: 450000000

**07.00.0350 Einsetzen von Revisionsklappen 60 x 60 incl. Trockenbau**
Einsetzen von Revisionsklappen incl. Trockenbau

In einigen Bereichen sind zur Revisionierbarkeit der
Brandmelder oder Komponenten der Rauchansaugsysteme
keine Revisionsklappen vorhanden.

Hier muss eine Revisionsklappe ergänzt werden

Einbau einer Revisionsklappe
Incl.:
- Kennzeichnen der Bereiche wo eine zusätzliche
Revisionsklappe benötigt wird.
- Ausschneiden der Öffnung mit einer
Stichsäge.
- Abkleben der Deckenbereiche, damit die
umliegenden Bereiche nicht verschmutzt
werden.
- Lieferung und Einbau einer
Blech-Revisionsklappe weiss 60 x 60 cm mit
Vierkantöffnung in eine ein- oder zeilagige
GK-Decke. (Deckenhöhen bis max. 4 m)
- Reinigung des Arbeitsbereiche

Liefern und betriebsfertig montieren incl. aller
Nebenleistungen
Menge: 2,000 St
Zuordnung: 450000000

**07.00.0360 Abdeckfolie für Arbeitsbereiche**
Büro- und Laborflächen mit jeweils ca. 20 m²
Abdeckfolie abdecken (Schützen der Arbeitsbereiche) und
anschließender fachgerechter Entsorgung der Folie.
Reinigug evtl. aufgetretener Verschmutzungen mit einem
Staubsauger.

Der AN hat dabei zu berücksichtigen, dass die Arbeiten
mit äußerster Sorgfalt durchgeführt werden müssen.

Pauschalposition incl. aller Nebenleistungen
Menge: 250,000 St
Zuordnung: 450000000

**07.00.0370 Abdeckplatten oder Bautenschutzmatten für die Bereiche**
Besonders gefährdete Büro- und Laborflächen mit jeweils
ca. 5 m² Bautenschutzmatte abdecken (Schützen der
Arbeitsbereiche)

Reinigug evtl. aufgetretener Verschmutzungen mit einem
Staubsauger.

Der AN hat dabei zu berücksichtigen, dass die Arbeiten
mit äußerster Sorgfalt durchgeführt werden müssen.

Pauschalposition incl. aller Nebenleistungen
Menge: 5,000 St
Zuordnung: 450000000

**07.00.0380 Tägliche Wiederinbetriebnahme der BMZ**
Beim Austausch der Brandmelder sind die abgängigen
Brandmelder vor Arbeitsbeginn aus der Anlage heraus zu
programmieren und jeweils vor Beendigung der täglichen
Arbeiten sind die neu installierten Melder zu
programmieren und die Brandmeldezentrale ist wieder
betriebsfertig einzuschalten.

Sobald ein Bereich ausser Betrieb genommen wird, müssen
die Linien der Brandmelder in diesen Bereichen
abgeschaltet bzw. ausprogrammiert werden und nach
Austausch der Melder wieder in Betrieb genommen werden.

Aufwand der v. g. Arbeiten ist täglich durchzuführen!
Menge: 110,000 St
Zuordnung: 450000000

**07.00.0390 Tägliche Abstimmung der Arbeiten**
Tägliche Abstimmung der Arbeiten mit dem Nutzer und der
Brandschutzabteilkung der RWTH Aachen.
- Klärung der Arbeiten in den Etagen
- Klärung des Aufwands für den Schutz der
Arbeitsbereiche
- Abstimmung der Arbeiten bezogen auf Versuche
- Abstimmung der Abschaltungsbereiche mit der
RWTH Aachen Fachabteilung Brandmeldeanlage
- Dokumentation der Abstimmungen

Aufwand der v. g. Arbeiten ist täglich durchzuführen!
Menge: 120,000 St
Zuordnung: 450000000

**07.00.0400 Gestellung Brandwache 1 Pers für 1 Tag (24 Stunden)**
Gestellung Brandwache 1 Pers für 1 Tag

Für Ab- und Umklemmarbeiten an der vorhandenen
Brandmeldezentrale kann die Überwachung des Gebäudes
nicht immer gewährleistet werden.
Hier ist nach Abstimmung mit der Sicherheits- und
Brandschutzabteilung der RWTH eine Brandwache zu
stellen. um die Überwachung des Gebäudes aufrecht zu
erhalten.

Der Wachumfang ist für jeden Bereich mit den
Zuständigen der RWTH abzustimmen.

Ansatz 1 Tag Brandwache ca. 24 Stunden vor Ort
mit Nachtzuschlag

Pauschalposition incl. allen Nebenleisungen und
Abstimmungen mit der RWTH Aachen.
Menge: 8,000 St
Zuordnung: 450000000

**07.00.0410 Gestellung Brandwache 1 Pers für 1 Tag (8 Stunden)**
Gestellung Brandwache 1 Pers für 1 Tag

Für Ab- und Umklemmarbeiten an der vorhandenen
Brandmeldezentrale kann die Überwachung des Gebäudes
nicht immer gewährleistet werden.
Hier ist nach Abstimmung mit der Sicherheits- und
Brandschutzabteilung der RWTH eine Brandwache zu
stellen. um die Überwachung des Gebäudes aufrecht zu
erhalten.

Der Wachumfang ist für jeden Bereich mit den
Zuständigen der RWTH abzustimmen.

Ansatz 1 Tag Brandwache ca. 8 Stunden vor Ort
ohne Nachtzuschlag

Pauschalposition incl. allen Nebenleisungen und
Abstimmungen mit der RWTH Aachen.
Menge: 115,000 St
Zuordnung: 450000000

**07.00.0420 Gestellung Brandwache 1 Pers für 1 Stunde**
Gestellung Brandwache 1 Pers für 1 Stunde

Für Ab- und Umklemmarbeiten an der vorhandenen
Brandmeldezentrale kann die Überwachung des Gebäudes
nicht immer gewährleistet werden.
Hier ist nach Abstimmung mit der Sicherheits- und
Brandschutzabteilung der RWTH eine Brandwache zu
stellen. um die Überwachung des Gebäudes aufrecht zu
erhalten.

Der Wachumfang ist für jeden Bereich mit den
Zuständigen der RWTH abzustimmen.

Ansatz 1 Stunde Brandwache im Nachweis
ohne Nachtzuschlag

Pauschalposition incl. allen Nebenleisungen und
Abstimmungen mit der RWTH Aachen.
Menge: 50,000 St
Zuordnung: 450000000

*Hinweis*
Anmerkungstext Aufschaltungen

Nachfolgend aufgeführte Aufschaltungen
der Brandmeldemanlage erfolgen
über potentialfreie Kontakte.

**07.00.0430 Kontrolle Aufschaltung ZLT**
Aufschaltung der Brandmeldeanlage
auf die nachrichtentechnische Zentrale (NTZ) bzw.
Hochschulwache der RWTH incl. aller Anschlußarbeiten
und Funktionsprüfungen.

Diese Aufschaltung erfolgt entweder über die Zentrale
Leittechnik oder das Telefonnetz.
Menge: 1,000 psch
Zuordnung: 450000000

**07.00.0440 Kontrolle Aufschaltung Alarmierungsanlage**
Aufschaltung der Brandmeldeanlage
auf die bauseitige Alarmierungsanlage
incl. aller Anschlußarbeiten und
Funktionsprüfungen.
Menge: 1,000 psch
Zuordnung: 450000000

**07.00.0450 Kontrolle Aufschaltung Sicherheitsbeleuchtung**
Aufschaltung der Brandmeldeanlage
auf die bauseitige Sicherheitsbeleuchtungsanlage
incl. aller Anschlußarbeiten und
Funktionsprüfungen.
Menge: 1,000 psch
Zuordnung: 450000000

**07.00.0460 Kontrolle Aufschaltung Aufzugssteuerung**
Kontrolle der Aufschaltung der Brandmeldeanlage
auf die Aufzugssteuerungen
(Pauschalleistung) incl. aller Anschlussarbeiten und
Funktionsprüfungen.
Menge: 3,000 St
Zuordnung: 450000000

**07.00.0470 Kontrolle Abschaltung Lüftungsanlagen**
Kontrolle der Aufschaltung der Brandmeldeanlage
auf die Lüftungsanlagen
(Pauschalleistung) incl. aller Anschlussarbeiten und
Funktionsprüfungen.
Menge: 4,000 St
Zuordnung: 450000000

**07.00.0480 Kontrolle Abschaltung Türsteuerungen**
Kontrolle der Aufschaltung der Brandmeldeanlage
auf diverse Türsteuerungen
(Pauschalleistung) incl. aller Anschlussarbeiten und
Funktionsprüfungen.
Menge: 20,000 St
Zuordnung: 450000000

**07.00.0490 Prüfung und Dokumentation ZLT**
Prüfung und Dokumentation ZLT,
nach beidseitigem Anschluss aller Meldeleitungen ist
ein Funktionstest (Vortest) über die korrekte
Meldungsausgabe vorzunehmen. Hierzu ist in der
Schaltanlage manuell der erforderliche Schaltzustand
oder Meldebefehl herzustellen und im ZLT
Verteiler das Ankommen der korrekten Meldung zu
prüfen. Jeder Test ist in der Exceldatei zu
protokollieren. Der Test gilt als abgeschlossen, wenn
alle Einzelmeldungen mit ok bestätigt sind.

In einem zweiten Prüfvorgang ist gemeinsam mit
dem Auftragnehmer "ZLT-Technik" nach kompletter
Inbetriebnahme der ZLT-Anlage eine 1:1 Prüfung
der Meldungen incl. der aktiven ZLT-Komponenten
vorzunehmen und zu protokollieren.
Der Termin des zweiten Prüfvorgangs ist
zeitlich unabhängig vom Vortest und kann auch
u.U. nach bereits erfolgter
Bauabnahme und Verlassen der Baustelle
erfolgen.
Die zusätzlich erforderlichen Anreisen und
Zeitaufwendungen sind einzukalkulieren.
Menge: 1,000 St
Zuordnung: 450000000

**07.00.0500 ZLT - Abstimmung, Anbindung, Inbetriebnahme und Prüfung**
Menge: 1,000 St
Zuordnung: 450000000

**07.00.0510 Kontrolle Aufschaltung Aufzugssteuerung**
Kontrolle der Aufschaltung der Brandmeldeanlage
auf die Aufzugssteuerungen
(Pauschalleistung) incl. aller Anschlussarbeiten und
Funktionsprüfungen.
Menge: 3,000 St
Zuordnung: 450000000

**07.00.0520 Aufzugsfirma für die Begleitung der Montage RAS im Aufzugsschacht**
Wartungsmonteur einer Aufzugsfirma für die Montage des
RAS-Systems im Aufzugsschacht.

Der Monteur wird die Montage im Aufzugsschacht
begleiten und den Aufzug an die benötgten Positionen
verfahren.

Pauschalposition pro Stund incl. aller Nebenleistungen
Menge: 34,000 h
Zuordnung: 450000000

**07.00.0530 Mannschaftscontainer 3/6m**
Liefern, aufbauen, vorhalten und abtransportieren
eines Mannschaftscontainers mit Strom, Heizung und
Pausenmöbel für die Mitarbeiter.

Die Mietkosten für die Dauer der Arbeiten sind in den
Pauschalpreis einzukalkulieren.
Menge: 1,000 psch
Zuordnung: 450000000

**07.00.0540 Materialcontainer 3/6m**
Liefern, aufbauen, vorhalten und abtransportieren
eines Materialcontainers mit Strom, Heizung und
Regalsystemen nach Bedarf.

Die Mietkosten für die Dauer der Arbeiten sind in den
Pauschalpreis einzukalkulieren.
Menge: 1,000 psch
Zuordnung: 450000000

### 08 Demontage und Bauprovisorium BMA

*Hinweis*
Hinweis Ortsbesichtigung

Vor Abgabe des Angebotes wird dem Bieter die
Möglichkeit geboten, sich über die
Demontagebedingungen und den genauen
Leistungsumfang, im Rahmen einer
Ortsbesichtigung zu informieren. Spätere
Nachforderungen aus Unkenntnis der
Kalkulationsbedingungen sind ausgeschlossen.

Termine sind mit der Vergabeabteilung des
BLB NRW Aachen abzustimmen.

*Hinweis*
Hinweise Demontagearbeiten

Die nachfolgend aufgeführten Demontagearbeiten
sind so zu kalkulieren, daß alle erforderlichen
Nebenarbeiten enthalten sind. Insbesondere muß
in den Einheitspreisen enthalten sein:

- die Entsorgung nach den derzeitig gültigen,
öffentlich-rechtlichen Vorschriften
(entsprechende Nachweise sind der Bauleitung
unaufgefordert vorzulegen),

- das Suchen und Freischalten der
entsprechenden Einrichtungen unter
Berücksichtigung, daß in den vor vorhandenen
Anlagen nur bedingt zu verwendende
Revisionszeichnungen vorhanden sind,
die Abklemmarbeiten und die Demontage des
verbleibenden Befestigungsmaterials (z.B.
Befestigungsschellen etc.)

- der tägliche Abtransport, einschl. evt.
Zwischenlagerung, Zerlegung und Sortierung,
und die anfallenden Entsorgungsgebühren.

- die Beistellung der notwendigen Werkzeuge.

Sämtliche erforderlichen Übergangsprovisorien
sind mit den Einheitspreis einzukalkulieren.

*Hinweis*
Freischaltung, Demontage und Entsorgung

Freischaltung, Demontage und Entsorgung der
nachfolgend aufgeführten Einrichtungen der
vorhandenen Installation inkl.
Entsorgungsnachweis.

**08.00.0010 Demontage und Entsorgung Sprachalarmierungszentrale**
Demontage und Entsorgung
der abgängigen Sprachalarmierungsanlage im EG
HxBxT ca. 1600x700x600 mm
- Zentrale inkl. Verstärker
- Batterien
- etc.
incl. aller Klein- und Montageteile
Menge: 1,000 St
Zuordnung: 450000000

**08.00.0020 Demontage und Entsorgung Brandmeldezentralen inkl. 19" Schrank**
Demontage und Entsorgung
der abgängigen Brandmeldezentrale und sämtlichen
Komponenten der BMZ
- 19" Standschrank
- zwei Brandmeldezentalen
- sechs Batteriegehäuse
- FAT
- Batterien
- etc.
incl. aller Klein- und Montageteile und dem 19"
Standschrank
Menge: 1,000 St
Zuordnung: 450000000

**08.00.0030 Demontage und Entsorgung FAT**
Demontage und Entsorgung
des Feuerwehranzeigetableau im 19" Standschrank am
Feuerwehranlaufpunkt
incl. aller Klein- und Montageteile
Menge: 1,000 St
Zuordnung: 450000000

**08.00.0040 Demontage und Entsorgung FBF**
Demontage und Entsorgung
des Feuerwehrbedienfeld im 19" Standschrank am
Feuerwehranlaufpunkt
incl. aller Klein- und Montageteile
Menge: 1,000 St
Zuordnung: 450000000

**08.00.0050 Demontage und Entsorgung NA-Meldern**
Demontage und Entsorgung
von Druckknopfmeldern
incl. aller Klein- und Montageteile
Menge: 55,000 St
Zuordnung: 450000000

**08.00.0060 Demontage und Entsorgung Autom-Meldern bis 4 m Montagehöhe**
Demontage und Entsorgung
von Automatischen-Meldern
incl. aller Klein- und Montageteile
Montagehöhe bis 4 m OKFF
Menge: 210,000 St
Zuordnung: 450000000

**08.00.0070 Demontage und Entsorgung Autom-Meldern bis 7 m Montagehöhe**
Demontage und Entsorgung
von Automatischen-Meldern
incl. aller Klein- und Montageteile
Montagehöhe bis 7 m OKFF
Menge: 10,000 St
Zuordnung: 450000000

**08.00.0080 Demontage und Entsorgung Autom-Meldern bis 5 m Montagehöhe in Zwischen**
Demontage und Entsorgung
von Automatischen-Meldern
incl. aller Klein- und Montageteile
Montagehöhe bis 5 m OKFF in Zwischendecken
Menge: 250,000 St
Zuordnung: 450000000

**08.00.0090 Demontage und Entsorgung RAS-Auswerteeinheit**
Demontage und Entsorgung
RAS-Auswerteeinheit
incl. aller Klein- und Montageteile
Menge: 3,000 St
Zuordnung: 450000000

**08.00.0100 Demontage und Entsorgung Linienförmige Rauchmelder**
Demontage und Entsorgung
von Linienförmige Rauchmelder inkl. Spiegel
incl. aller Klein- und Montageteile
Montagehöhe bis 5 m OKFF
Menge: 4,000 St
Zuordnung: 450000000

**08.00.0110 Demontage und Entsorgung Signalgeber**
Demontage und Entsorgung
von Signalgebern
incl. aller Klein- und Montageteile
Menge: 280,000 St
Zuordnung: 450000000

**08.00.0120 Demontage und Entsorgung Koppler**
Demontage und Entsorgung
von Kopplern
incl. aller Klein- und Montageteile
Menge: 50,000 St
Zuordnung: 450000000

**08.00.0130 Demontage und Entsorgung Melderparallelanzeige**
Demontage und Entsorgung
von Melderparallelanzeige
incl. aller Klein- und Montageteile
Menge: 420,000 St
Zuordnung: 450000000

**08.00.0140 Demontage und Entsorgung von Abzweigkästen**
Demontage und Entsorgung von vorhandenen
UP- oder AP-Abzweigkästen für Leitungen und Kabel bis
1,5 - 16 mm²
incl. aller Klein- und Befestigungsteile
Menge: 4,000 St
Zuordnung: 450000000

**08.00.0150 Demontage und Entsorgung Installationsgeräte**
Demontage und Entsorgung
von vorhandenen Installationsgeräten
wie
- Schalter
- Steckdosen
- Telefon
- EDV usw.
- Parallelanzeigen
incl. aller Klein- und Befestigungsteile
Menge: 4,000 St
Zuordnung: 450000000

**08.00.0160 Demontage und Entsorgung Leitungsnetz**
Demontage und Entsorgung des vorhandenen und nicht mehr
benötigten Leitungsnetzes der Brandmeldeanlage
Menge: 860,000 m
Zuordnung: 450000000

**08.00.0170 Demontage und Entsorgung RAS-Rohr**
Demontage und Entsorgung
RAS-Rohr im Wand- und Deckenbereich
(Deckenberich Höhe bis 8 m)

Aussen-Durchmesser: 25 mm

einschl. Befestigungsmaterial
demontieren und entsorgen.
Menge: 10,000 m
Zuordnung: 450000000

**08.00.0180 Demontage und Entsorgung von Abzweigkästen**
Demontage und Entsorgung von vorhandenen
UP- oder AP-Abzweigkästen für Leitungen und Kabel bis
1,5 - 16 mm²
incl. aller Klein- und Befestigungsteile
Menge: 2,000 St
Zuordnung: 450000000

**08.00.0190 Abklemmen vorhandener Geräte**
Freischalten und Abklemmen der vorh.
Schwachstromleitungen und Potentialanschlußleitungen an
den vorhandenen Geräten und Festanschlussgeräten
incl. freischalten, abklemmen sowie die Enden der
Leitungen aus den Verteilern und den Geräten
herrausziehen.
Menge: 10,000 St
Zuordnung: 450000000

**08.00.0200 Demontage und Wiedermontage von techn. Geräten**
Demontage, Einlagerung und Wiedermontage von
technischen Geräten wie Kameras, DECT-Antennen,
Bewegungsmelder, Überwachungsmonitor, Netzteilen,
Kopplern usw.

Pauschalleistung
Menge: 4,000 St
Zuordnung: 450000000

**08.00.0210 Demontage und Entsorgung starre Rohre EN 20 bis 63**
Demontage und Entsorgung
Rohre aus Kunststoff oder Metall EN 20 bis 63
einschl. Befestigungsmaterial
demontieren und entsorgen.
Menge: 110,000 m
Zuordnung: 450000000

**08.00.0220 Demontage und Entsorgung Installationskanäle 15 x 15 - 60 x 60 mm**
Demontage und Entsorgung
Installationskanäle aus Kunststoff oder Stahlblech 15 x
15 bis 60 x 60 mm
demontieren und entsorgen.
Menge: 20,000 m
Zuordnung: 450000000

**08.00.0230 Demontage und EntsorgungInstallationskanäle aus PVC 110 x 60 - 230 x 6**
Demontage und Entsorgung
Installationskanäle aus Kunststoff oder Stahlblech 110
x 60 bis 230 x 60 mm
demontieren und entsorgen.
Menge: 10,000 m
Zuordnung: 450000000

**08.00.0240 Öffnen von Brandschottungen bis 0,02 m²**
Öffnen, demontieren eines vorhandenen Brandschotts
(Weich- oder Mörtelschott) bis zu einer Größe von 0,02
m² inkl. Entsorgung.
Hinweis: Zu berücksichtigen ist, dass das Brandschott
mit Leitungsanlagen belegt ist.
Menge: 3,000 St
Zuordnung: 450000000
